# K 1201 von Zabakuck nach Güssow
Leistungsbeschreibung (GAEB DA XML 3.3, DA81)
Projekt: 5_8216_23
Währung: EUR
Erstellt mit: GXML Toolbox V3.3 R20230829, iTWO_64 V24.0.667, 13.03.2026

## 001 Durchlass über einen Graben bei Güssow
Datum: 13.03.2026

*Hinweis: Hinweis*
Unterlagen des AG = gesamten Ausschreibungsunterlagen.

### Bereich 01 Baustelleneinrichtung

#### Abschnitt 01.01 Allgemeine Baustelleneinrichtung

**01.01.0010 Baustelle einrichten Sämtl.LV-Abschn.**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'vorhanden. Zusätzlich notwendige Zufahrten ins direkte Baufeld sind durch den AN herzustellen und in diese Position einzukalkulieren.'
Menge: 1,000 Psch
Voraussichtliche Abrechnungsmenge: 1,000

**01.01.0020 Baustelle räumen Sämtl. LV-Abschn.**
*** Pauschalposition
StL-Nr. 1910111201
Baustelle von allen Geräten, Anlagen, Einrichtungen und
dgl. räumen. Benutzte Flächen und Wege entsprechend dem
ursprünglichen Zustand herrichten. Soweit nicht für
bestimmte Leistungen für das Räumen der Baustelle gesonderte Positionen im Leistungsverzeichnis enthalten
sind, gilt die Pauschale
für alle Leistungen sämtlicher Abschnitte des Leistungsverzeichnisses.
Menge: 1,000 Psch
Voraussichtliche Abrechnungsmenge: 1,000

**01.01.0030 Absperrung, Beschilderung und Sicherung der Baustelle, Vorhaltung**
*** Pauschalposition
Absperren und Kennzeichnen der Baustelle, sowie der
Baustellenausfahrten auf öffentliche Straßen nach StVO,
StVZO, den Unfallverhütungsvorschriften, die RSA, sowie
den ergänzenden Bestimmungen des jeweiligen
Bundeslandes, den Vorschriften der Verkehrsbehörde mit
elektrischer Beleuchtung, den erforderlichen Verkehrs-
und Hinweiszeichen, Absperrungen, Schutz- und
Sicherheitseinrichtungen (Bauzaun u.a.) sowie
Beleuchten der hierfür aufgestellten Geräte während der
gesamten Bauzeit incl. An- und Abtransport, Vorhaltung,
täglicher Kontrolle, Betrieb sowie ggf. erforderlicher
Umstellung.
Einschließlich Ersatz beschädigter oder während der
Bauzeit abhanden gekommener Absperrung, Schilder o.ä.
Verschmutzungen öffentlicher Straßen und
Baustellenausfahrten sind umgehend zu beseitigen. Dies
wird nicht gesondert vergütet und ist in die Position
einzurechnen.
Die Abrechnung der Pauschale erfolgt monatlich mit
einem Betrag ermittelt aus Gesamtbetrag dieser Position
/ Gesamtbauzeit.
Menge: 1,000 Psch
Voraussichtliche Abrechnungsmenge: 1,000

**01.01.0040 Bauzaun aufstellen und entfernen Zaunhöhe 2,0 m*Stahlgitter-FT**
StL-Nr. 1910120733
Bauzaun nach Unterlagen des AG einschl. der erforderlichen Tore und Pfosten standsicher aufstellen, während
der Bauzeit vorhalten und unterhalten sowie nach Beendigung der Bauzeit entfernen. 70 v.H. des Preises werden nach Aufstellen, der Rest nach Entfernen des Bauzaunes vergütet.
Zaunhöhe = 2,00 m.
Zaun aus Stahlgitter-Fertigteilen.
Menge: 300,000 m
Voraussichtliche Abrechnungsmenge: 300,000

**01.01.0050 Bauzaun umsetzen Zaunhöhe 2,0 m*StahlgitterFT**
Bauzaun innerhalb der Baustelle umsetzen, auch mehrmals. Nicht wiederverwertbare Teile ersetzen.
Zaunhöhe = 2,00 m.
Zaun aus Stahlgitter-Fertigteilen.
Menge: 150,000 m
Voraussichtliche Abrechnungsmenge: 150,000

**01.01.0060 Blendfreie Beleuchtung**
*** Pauschalposition
Blendfreie Beleuchtung der Baustelle für alle geplanten
Arbeiten (auch für Leistungen die durch NU erbracht
werden) in Dämmerungs- und Nachstunden aufstellen, nach
Bedarf mehrfach auf- und abbauen, betreiben, vor- und
unterhalten.
Elektroenergie nach Wahl des AN bereitstellen.
Fehlende oder abhanden gekommene Teile ersetzen.
Der mehrfache Einsatz ist zu berücksichtigen.
Die Beleuchtung ist für sämtliche Arbeiten bei Dunkelheit und schlechter Sicht vorzuhalten.
Menge: 1,000 Psch
Voraussichtliche Abrechnungsmenge: 1,000

**01.01.0070 Gebühren für Genehmigungen**
*** Pauschalposition
Gebühren für die Einholung sämtlicher öffentlich
rechtlicher Genehmigungen und Erlaubnisse nach VOB/B
§4, für alle Abschnitte des Leistungsverzeichnisses.
Menge: 1,000 Psch
Voraussichtliche Abrechnungsmenge: 1,000

**01.01.0080 Koordinierungsleistungen**
*** Pauschalposition
Koordinierung der Bauarbeiten und aller am Bauvorhaben beteiligter Firmen während der gesamten Bauzeit. Die Koordinierungsaufwendungen gelten für diese Baumaßnahme. Vergütet wird der über die normale Baukoordination hinausgehende Aufwand durch die verschiedenen Vorhabenbeteiligten, Einordnung in den Bauablauf etc.
Erforderliche Zeiträume sind vom AN zu gewähren und gelten nicht als Baubehinderung in der Gesamtbauzeit. Alle Mehraufwendungen des AN werden durch diese Pauschale abgegolten.
Menge: 1,000 Psch
Voraussichtliche Abrechnungsmenge: 1,000

#### Abschnitt 01.02 Leistungen auf gesonderte Rechnung

**01.02.0010 Vorankündigung erstellen**
*** Pauschalposition
StL-Nr. 19101508
Vorankündigung gemäß Baustellenverordnung erstellen und
spätestens zwei Wochen vor Einrichten der Baustelle der
zuständigen Behörde übermitteln. Vorankündigung sichtbar und witterungsgeschützt auf der Baustelle aushängen. Bei erheblichen Änderungen während der Bauzeit
anpassen.
Menge: 1,000 Psch
Voraussichtliche Abrechnungsmenge: 1,000

**01.02.0020 SiGe-Plan erstellen**
*** Pauschalposition
StL-Nr. 19101513
Sicherheits- und Gesundheitsschutzplan (SiGe-Plan) nach
RAB 31 erstellen und mit dem Sicherheits- und Gesundheitsschutzkoordinator dieser und weiterer berührter
Baustellen abstimmen. Bei erheblichen Änderungen in der
Ausführung des Bauvorhabens anpassen. Den SiGe-Plan für
jeden Beschäftigten einsehbar auf der Baustelle vorhalten.
Menge: 1,000 Psch
Voraussichtliche Abrechnungsmenge: 1,000

**01.02.0030 Unterlage für spät. Arb. erstellen**
*** Pauschalposition
StL-Nr. 19101523
Unterlage für spätere Arbeiten nach RAB 32 auf der
Grundlage der vorhandenen Unterlagen erstellen.
Menge: 1,000 Psch
Voraussichtliche Abrechnungsmenge: 1,000

**01.02.0040 SiGe-Koordinator stellen.**
*** Pauschalposition
StL-Nr. 19101528
Sicherheits- und Gesundheitsschutzkoordinator während
der Ausführung des Bauvorhabens nach RAB 30 und Unterlagen des AG stellen.
Menge: 1,000 Psch
Voraussichtliche Abrechnungsmenge: 1,000

**01.02.0050 Baubüro für AG auf- und abbauen Fläche 15 m2 Obod.abheb.,Aufw.*Zuf+Platz Wahl AN Platz für 2 PKW**
*** Pauschalposition
StL-Nr. 1910132219000111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Ausstattung '2 Tische 0,80 x 1,60 m und 6 Stühle, Toilettenanlagen (keine mobilen)'

Vorhandenen Oberboden für die benötigten Flächen abheben und seitlich lagern, Aufwuchs beseitigen.
Zufahrt und Platzbefestigung nach Wahl des AN ausführen.
Einstellplatz für 2 PKW.
Menge: 1,000 Psch
Voraussichtliche Abrechnungsmenge: 1,000

**01.02.0060 Baubüro für AG vorhalten**
StL-Nr. 19101327
Baubüro für den AG mit allen Einrichtungen vor- und
unterhalten. Ver- und Entsorgung sicherstellen. Baubüro
heizen. 2 mal wöchentlich reinigen. Zufahrt und befestigte Plätze unterhalten. Teilzeiten nach Tagen werden
zu 1/30 des Einheitspreises vergütet.
Menge: 3,500 Mt
Voraussichtliche Abrechnungsmenge: 3,500

**01.02.0070 Belastungsfahrzeug bereitstellen**
StL-Nr. 19101707
Belastungsfahrzeug als Gegengewicht (z.B. ausreichend
beladener Lkw) für Plattendruckversuch bei Kontrollprüfungen bereitstellen.
Menge: 5,000 h
Voraussichtliche Abrechnungsmenge: 5,000

**01.02.0080 Probegefäß liefern 10-l-Blecheimer*Mithilfe Kprüf.**
StL-Nr. 1910171211
Probegefäß zur Aufnahme von Baustoffproben, für Kontrollprüfungen und für Rückstellproben des AG liefern.
Probegefäß = sauberer 10-l-Blecheimer mit dicht schließendem Deckel.
Mithilfe bei der Probennahme im Baubereich nach Angaben
des AG.
Menge: 10,000 St
Voraussichtliche Abrechnungsmenge: 10,000

**01.02.0090 Probegefäß liefern Unlack.Blechdosen*Mithilfe Kprüf.**
StL-Nr. 1910171231
Probegefäß zur Aufnahme von Baustoffproben, für Kontrollprüfungen und für Rückstellproben des AG liefern.
Probegefäß = saubere unlackierte 1-l-Blechdose mit
dicht schließendem Eindruckdeckel.
Mithilfe bei der Probennahme im Baubereich nach Angaben
des AG.
Menge: 10,000 St
Voraussichtliche Abrechnungsmenge: 10,000

**01.02.0100 Bohrkern entnehmen Kern-DU 15 cm*Tiefe 10 bis 15cm Asphaltschicht*Verfül. Asphalt**
StL-Nr. 191017222211
Bohrkern für Kontrollprüfungen nach Angabe des AG entnehmen und im Baubereich dem AG übergeben. Bohrloch
fachgerecht verfüllen.
Bohrkerndurchmesser 15 cm.
Bohrtiefe über 10 bis 15 cm.
Material = Asphaltschicht.
Verfüllmaterial = Asphalt. Material verdichten.
Menge: 2,000 St
Voraussichtliche Abrechnungsmenge: 2,000

**01.02.0110 Probekörper herstellen 15 x 15 x 15 cm**
StL-Nr. 191017272000
Probekörper für Kontrollprüfungen aus Beton, Einpressmörtel oder hydraulisch gebundenem Tragschichtmaterial
herstellen und nach Lagerung im Baubereich dem AG übergeben.
Abmessung = 15 x 15 x 15 cm.
Menge: 3,000 St
Voraussichtliche Abrechnungsmenge: 3,000

#### Abschnitt 01.03 Bauhilfsleistungen

**01.03.0010 Beweissicherung**
*** Pauschalposition
Durchführung der Beweissicherung zur Feststellung des vorhandenen Zustandes im unmittelbaren Baufeld,
Zufahrten und unmittelbar angrenzende Bereiche.
Das Beweissicherungsverfahren ist vor Beginn der
Bauarbeiten mit dem AG durch einen öffentlich
bestellten und vereidigten Sachverständigen vom AN
durchführen zulassen.
Sämtliche besondere Maßnahmen zur Beweissicherung in
Abstimmung mit den jeweiligen Anliegern bzw. Eigentümern und dem AG durchführen.
Feststellung des Zustandes der baulichen Anlagen im
Baustellen- und Zufahrtsbereichen (Straßen, Wege, Gebäude, zu schützende Bäume, etc.), Versorgungs- und Entsorgungs- leitungen, Geländeoberflächen, Hecken, Zäune, Mauern, Gärten, Grünflächen und dgl. durch Lichtbildaufnahmen.
Sind bereits Risse oder andere Schädigungen vorhanden,
so sind diese zu dokumentieren.
Die Befestigungsart der Zufahrtswege und Straßen ist zu benennen und deren Schäden zu dokumentieren.
Alle erforderlichen Leistungen zu Feststellung und Dokumentation von Schäden an gefährdeten bzw.
beeinträchtigten baulichen Anlagen, Leitungen, Schächte, befestigter Flächen o.dgl. sowie benachbarter Grundstücke während der gesamten Bauzeit durchführen.
Wiederholung des Beweissicherungsverfahrens als
Abschlussaufnahme mit Abschlussbericht einschließlich
Auswertung durchführen.
Menge: 1,000 Psch
Voraussichtliche Abrechnungsmenge: 1,000

**01.03.0020 Dokumentation schadlose Verwert. gemäß §5 Abs.3 KrW - / AbfG.**
*** Pauschalposition
Durchführung der Dokumentation zur Sicherung der
schadlosen Verwertung gemäß § 5 Abs. 3 KrW - / AbfG.
Dokumentation vom AN erstellen und Entsorgungsnachweis
dem AG übergeben.
Menge: 1,000 Psch
Voraussichtliche Abrechnungsmenge: 1,000

**01.03.0030 Hochwassermaßnahmeplan für Hochwasserfall erstellen**
*** Pauschalposition
Hochwassermaßnahmeplan für Hochwasserfall erstellen und dem AG übergeben. Zuständige Ansprechpartner benennen.
Wasserstände am nächstgelegenen Pegel, ggf. Hilfspegel
einrichten, regelmäßig ablesen und mit NHN-Höhen dokumentieren.
Hilfspegel sichern, vorhalten und nach Beendigung der Baumaßnahme beseitigen. Pegel im Bezug zum Höhensystem einmessen.
Informationsdienst einrichten, mit Unterhaltungsverband und unterer Wasserbehörde Abstimmungen durchführen, um von den Behörden rechtzeitig entsprechende Hochwasservor- informationen zu erhalten.
Der zuständigen Wasserbehörde ist mindestens 2 Wochen vor Baubeginn ein Hochwasserschutzmaßnaheplan zur Genehmigung vorzulegen.
Als Hochwasserrisikogrenze wird die Höhe von 31,10 m ü. DHHN vereinbart, diese Höhenkote ist zu markieren.
Gilt für alle Abschnitte des Leistungsverzeichnisses.
Menge: 1,000 Psch
Voraussichtliche Abrechnungsmenge: 1,000

**01.03.0040 Säuberung von Fahrbahnen**
*** Pauschalposition
Säubern von öffentlichen Straßen und Wegen im gesamten
Baubereich von durch den Baustellenverkehr verursachten
Verschmutzungen.
Säuberung arbeitstäglich und/oder auf Anweisung des AG
während der gesamten Bauzeit.
Mit dieser Position sind ebenfalls alle Kosten für Maschinen,
Geräte und Personal, die für das Reinigen von Fahrbahnen benötigt werden, abgegolten.
Menge: 1,000 Psch
Voraussichtliche Abrechnungsmenge: 1,000

#### Abschnitt 01.04 Bauausführungsvermessung

**01.04.0010 Urgeländeaufnahme**
*** Pauschalposition
Urgeländeaufnahme vor Beginn der Bautätigkeiten durch
Vermessungsingenieur durchführen. Bezug auf markante
Punkte und zu Punkten des Bezugslagenetzes herstellen.
Vermessung in Lage und Höhe.
Unterlagen der Bauüberwachung des AG übergeben.
Menge: 1,000 Psch
Voraussichtliche Abrechnungsmenge: 1,000

**01.04.0020 Festpunktnetz sichern**
*** Pauschalposition
Vorhandene Lage- und Höhenfestpunkte im Baubereich
während der gesamten Bauzeit nach Wahl des AN mit
geeigneten Mitteln sichern und unterhalten.
Nach Abschluss der Baumaßnahme ist das Festpunktnetz an
den AG zu übergeben.
Menge: 1,000 Psch
Voraussichtliche Abrechnungsmenge: 1,000

**01.04.0030 Grenzpunkte/-marken einmessen**
*** Pauschalposition
Grenzpunkte bzw. -marken im Nahbereich der
Baufeldgrenze vor Aufnahme der Arbeiten einmessen.
Ausführung mit elektronischen Tachymeter.
Messung im Bezugssystem der Planung durchführen.
Lieferung der digitalen Daten im ASCII-Format als
Bestandteil der Bestandsdokumentation
Menge: 1,000 Psch
Voraussichtliche Abrechnungsmenge: 1,000

**01.04.0040 Einmessen Gewässer**
*** Pauschalposition
Einmessen des Gewässerprofiles unter dem Bauwerk und jeweils ca. 20 m Ober- bzw. Unterstrom.
Geländeaufnahme vor Beginn und nach Beendigung der
Bautätigkeiten durch Vermessungsingenieur durchführen.
Bezug auf markante Punkte und zu Punkten des Bezugslagenetzes herstellen.
Unterlagen der Bauüberwachung des AG übergeben.
Menge: 1,000 Psch
Voraussichtliche Abrechnungsmenge: 1,000

**01.04.0050 Bestands-/Schlussvermessung**
*** Pauschalposition
Bestands-/Schlussvermessung nach Herstellung der Maßnahme durch einen Vermessungsingenieur durchführen. Der gesamte Baubereich ist neu aufzumessen.
Bezug auf markante Punkte und zu Punkten des Bezugslage- netzes herstellen. Vermessung in Lage und Höhe. Ergebnisse dokumentieren. Unterlagen der Bauüberwachung des AG übergeben.
Menge: 1,000 Psch
Voraussichtliche Abrechnungsmenge: 1,000

#### Abschnitt 01.05 Leitungssicherung

**01.05.0010 Schachterlaubnisscheine**
*** Pauschalposition
Einholung der Schachtgenehmigungen von allen
Versorgungsunternehmen bzw. Rechtsträgern öffentlicher
und privater Leitungen, die von der Baumaßnahme
betroffen sind.
Menge: 1,000 Psch
Voraussichtliche Abrechnungsmenge: 1,000

**01.05.0020 Suchgraben herstellen*Tiefe bis 1,25 m nur Handschacht.*Boden einb.u.v. Abrechnung Abtrag**
StL-Nr. 2410891291100101
Suchgraben nach Unterlagen des AG einschließlich Handschachtung herstellen. Aushub zur Wiederverwendung
seitlich lagern. Beschreibung der Homogenbereiche nach
Unterlagen des AG.
Homogenbereiche '= A'

Grabentiefe bis 1,25 m.
Nur Handschachtung.
Seitlich gelagerten Boden einbauen und verdichten.
Abrechnung nach Abtragsprofilen.
Menge: 50,000 m3
Voraussichtliche Abrechnungsmenge: 50,000
Leistungsbereichkatalog: 108

**01.05.0030 Suchgraben herstellen*Tiefe >1,25-1,75m mitMasch.unterst. Boden einb.u.v.*Abrechnung Abtrag**
StL-Nr. 2410891292209101
Suchgraben nach Unterlagen des AG einschließlich Handschachtung herstellen. Aushub zur Wiederverwendung
seitlich lagern. Beschreibung der Homogenbereiche nach
Unterlagen des AG.
Homogenbereiche '= A und B.'

Grabentiefe über 1,25 bis 1,75 m.
Handschachtung mit Maschinenunterstützung.
Verbau 'entsprechend statischen und konstruktiven
Erfordernissen herstellen, vorhalten und von der Baustelle entfernen.
Wasserhaltung bis zu einer Pumpenleistung von 10 m3
Fördermenge mal 5 m Förderhöhe je Stunde und Haltung
ausführen.'

Seitlich gelagerten Boden einbauen und verdichten.
Abrechnung nach Abtragsprofilen.
Menge: 50,000 m3
Voraussichtliche Abrechnungsmenge: 50,000
Leistungsbereichkatalog: 108

*Hinweis: Hinweis*
Das Verlegen von Leitungen erfolgt durch die jeweiligen Rechtsträger selbst. Abstimmungen mit den zuständigen Unternehmen werden nicht gesondert vergütet.

**01.05.0040 Sicherung und Schutz Telekomkabel**
Sicherung und Schutz der im Baubereich vorhandenen
Telekomkabel inkl. Stromkasten.
Leitungsverlauf und Lage Stromkasten siehe Lage- und Bauwerksplan.
Bei Berührung bzw. Freilegung der Trasse ist diese
sorgfältig zu sichern. Abgerechnet wird nach m Trasse, auch wenn mehrere Leitungen in Trasse vorhandene sind.
Sicherung / Schutz der Leitungen durch geeignete Maßnahmen, ggf. Überfahrungsschutz für Kabel.
Erdarbeiten in Boden = Homogenbereiche A (weitere Angaben siehe Bodengutachten).
Aushub zur Wiederverwendung seitlich lagern und
anschließend wieder einbauen und verdichten.
Überschüssiges Material nach Wahl des AN verwerten.
Fehlende Massen sind durch den AN zu liefern.
Erdarbeiten im Bereich von Leitungen sind mit Hand
auszuführen.
Sicherungsmaßnahmen nach Beendigung der Baumaßnahme entfernen und nach Wahl des AN verwerten.
Menge: 45,000 m
Voraussichtliche Abrechnungsmenge: 45,000

**01.05.0050 Sicherung und Schutz TW-Leitung**
Sicherung und Schutz der im Baubereich vorhandenen
Trinkwasserleitung (PE 80 im Schutzrohr).
Leitungsverlauf siehe Lage- und Bauwerksplan.
Bei Berührung bzw. Freilegung der Leitungen sind diese
sorgfältig zu sichern.
Sicherung / Schutz der Leitungen durch geeignete Maßnahmen, ggf. Überfahrungsschutz.
Erdarbeiten in Boden = Homogenbereiche A (weitere Angaben siehe Bodengutachten).
Aushub zur Wiederverwendung seitlich lagern und
anschließend wieder einbauen und verdichten.
Überschüssiges Material nach Wahl des AN verwerten.
Fehlende Massen sind durch den AN zu liefern.
Erdarbeiten im Bereich von Leitungen sind mit Hand
auszuführen.
Sicherungsmaßnahmen nach Beendigung der Baumaßnahme entfernen und nach Wahl des AN verwerten.
Menge: 45,000 m
Voraussichtliche Abrechnungsmenge: 45,000

**01.05.0060 Sicherung und Schutz AW-Leitung + Steuerkabel**
Sicherung und Schutz der im Baubereich vorhandenen
Abwasser-Druckleitung inkl. Steuerkabel.
Leitungsverlauf siehe Lage- und Bauwerksplan.
Bei Berührung bzw. Freilegung der Leitungen sind diese
sorgfältig zu sichern.
Sicherung / Schutz der Leitungen durch geeignete Maßnahmen, ggf. Überfahrungsschutz.
Erdarbeiten in Boden = Homogenbereiche A (weitere Angaben siehe Bodengutachten).
Aushub zur Wiederverwendung seitlich lagern und
anschließend wieder einbauen und verdichten.
Überschüssiges Material nach Wahl des AN verwerten.
Fehlende Massen sind durch den AN zu liefern.
Erdarbeiten im Bereich von Leitungen sind mit Hand
auszuführen.
Sicherungsmaßnahmen nach Beendigung der Baumaßnahme entfernen und nach Wahl des AN verwerten.
Menge: 40,000 m
Voraussichtliche Abrechnungsmenge: 40,000

**01.05.0070 Maste der Freileitung sichern**
Maste der Freileitung (Telekom) nach Wahl des AN geeignet sichern und schützen.
Maste = A - Holzmast.
Ausführen aller hierzu notwendiger Arbeiten.
Sicherungsmaßnahmen am Ende der Baumaßnahme wieder zurückbauen und nach Wahl des AN verwerten.
Menge: 1,000 St
Voraussichtliche Abrechnungsmenge: 1,000

#### Abschnitt 01.06 Baufreiheitsmaßnahmen

**01.06.0010 Fläche abräumen Aufwuchs*Wurzelstöcke Astwerk*Steine/Mauer/Zaun ges.Räumg.Verw.AN**
*** Pauschalposition
StL-Nr. 2410600311110003
Fläche nach Unterlagen des AG abräumen.
Strauch- und Baumbestand sowie sonstiger Aufwuchs bis
zu 0,10 m Stammdurchmesser, 1,00 m über dem Erdboden
gemessen, einschließlich Wurzelwerk.
Wurzelstöcke anderweitig gefällter Bäume bis zu 0,10 m
Durchmesser an der Schnittstelle roden.
Astwerk gefällter Bäume, Holzreste.
Steine, Betonreste, Mauerreste und abgängige Zäune.
Gesamtes Räumgut nach Wahl des AN verwerten.
Menge: 1,000 Psch
Voraussichtliche Abrechnungsmenge: 1,000
Leistungsbereichkatalog: 106

**01.06.0020 Wurzelstöcke roden DU über 0,3-0,5 m*verdicht/Boden AG Wst.Verw. AN**
StL-Nr. 241060202031
Wurzelstöcke roden. Gemessen wird der Durchmesser der
Schnittstelle des Wurzelstocks vor dem Roden.
Durchmesser über 0,30 bis 0,50 m.
Wurzellöcher unterhalb des Planums mit geeignetem Boden
verfüllen, Boden verdichten. Boden profilgerecht lösen.
Wurzelstöcke nach Wahl des AN verwerten.
Menge: 3,000 St
Voraussichtliche Abrechnungsmenge: 3,000
Leistungsbereichkatalog: 106

**01.06.0030 Schutz für Baumstamm herstellen StU ü. 150-200 cm*Polst. Wahl AN Brett 24 mm*Höhe mind. 2,00m Schutz Verwert.AN**
StL-Nr. 21107004431101
Schutz für Baumstamm durch Mantel mit Polsterung herstellen und während der Bauzeit vor- und unterhalten.
Der Mantel darf den Baumstamm und die Wurzelanläufe
nicht berühren.
Stammumfang über 150 bis 200 cm.
Polsterung des Stammes nach Wahl des AN.
Mantel aus Brettern, 24 mm dick, lückenlos befestigen.
Mantelhöhe mindestens 2,00 m.
Schutz nach Beendigung der Bauarbeiten abbauen und nach
Wahl des AN verwerten.
Menge: 3,000 St
Voraussichtliche Abrechnungsmenge: 3,000
Leistungsbereichkatalog: 107

**01.06.0040 Schutzzaun f.Pflanzenbestand herst. um Gehölzbestand*Unterlagen AG Höhe 1,50 m*Maschendraht Zaun Verwert. AN**
StL-Nr. 21107002312101
Schutzzaun für Pflanzenbestand, einschließlich der erforderlichen Verstrebungen, zur Verhinderung von
Schäden im Wurzelbereich vor Beginn der Bauarbeiten
herstellen und während der Bauzeit vor- und unterhalten.
Schutzzaun um Gehölzbestand.
Verlauf nach Unterlagen des AG.
Zaunhöhe = 1,50 m.
Zaun = Maschendrahtgeflecht, Drahtdurchmesser mind. 2
mm dick mit drei Spanndrähten.
Schutzzaun nach Beendigung der Bauarbeiten abbauen und
nach Wahl des AN verwerten.
Menge: 80,000 m
Voraussichtliche Abrechnungsmenge: 80,000
Leistungsbereichkatalog: 107

**01.06.0050 Oberboden abtragen und lagern Abtr.über 10-30cm*Oberboden AN lag. Lagerfl.AN Bauz.*Abrechnung Abtrag**
StL-Nr. 24106110002311
Oberboden ggf. einschließlich Vegetationsdecke abtragen
und lagern. Oberboden in regelmäßig geformten Mieten
locker aufsetzen. Ansaat und Mähen einer Decksaat werden gesondert vergütet. Beschreibung der Homogenbereiche nach Unterlagen des AG.
Dicke des Abtrages über 10 bis 30 cm.
Oberboden fördern und außerhalb der Baustelle auf
Flächen des AN lagern.
Lagerflächen während der Bauzeit bereitstellen.
Abrechnung nach Abtragsprofilen.
Menge: 170,000 m3
Voraussichtliche Abrechnungsmenge: 170,000
Leistungsbereichkatalog: 106

**01.06.0060 Oberbodenlager ansäen Saatgutm. 10 g/m2**
StL-Nr. 2410613301
Oberbodenlager für die Decksaat vorbereiten und ansäen.
Das Saatgut einarbeiten und andrücken. Ansaat unzureichend begrünter Flächen wiederholen.
Saatgut-Menge = 10 g/m2. 30 v.H. Büschelschön (phacelia
tanacetifolia), 30 v.H. Senf (Sinapsis alba), 40 v.H.
Sommerwicke (Vicia sativa).
Menge: 150,000 m2
Voraussichtliche Abrechnungsmenge: 150,000
Leistungsbereichkatalog: 106

**01.06.0070 Oberbodenlager mähen Mähgut Verwert.AN**
StL-Nr. 2410614001
Aufwuchs auf Oberbodenlager und unmittelbar angrenzenden Flächen nach Aufforderung durch den AG mähen.
Mähgut aufnehmen und nach Wahl des AN verwerten.
Menge: 150,000 m2
Voraussichtliche Abrechnungsmenge: 150,000
Leistungsbereichkatalog: 106

#### Abschnitt 01.07 Deklarationsanalysen

**01.07.0010 Probenahme Ausbaustoffe durchf.**
Probe nach DIN EN ISO 22475-1 nach Unterlagen des AG
entnehmen und verpacken. Bezeichnen und Lagern der Probe sowie Liefern des Probebehälters einschließlich zugehörigem Verschluss. Probeentnahme durch akkreditiertes Labor nach DIN EN ISO/IEC 17025 für Probenahme nach Wahl des AN.
Probe als Ausbaustück für feste, gebundene Ausbaustoffe aus  Beton/Stahlbeton - Mischprobe
Probe an akkreditiertes Labor nach DIN EN ISO/IEC 17025 nach Wahl des AN mit Probenahmeprotokoll 2-fach übergeben. Probenahmeprotokoll 1-fach auf der Baustelle an AG übergeben.
Menge: 1,000 St
Voraussichtliche Abrechnungsmenge: 1,000

**01.07.0020 Probenahme Ausbaustoffe durchf.**
Probe nach DIN EN ISO 22475-1 nach Unterlagen des AG
entnehmen und verpacken. Bezeichnen und Lagern der Probe sowie Liefern des Probebehälters einschließlich zugehörigem Verschluss. Probeentnahme durch akkreditiertes Labor nach DIN EN ISO/IEC 17025 für Probenahme nach Wahl des AN.
Probe als Ausbaustück für feste, gebundene Ausbaustoffe aus  Asphalt - Mischprobe.
Probe an akkreditiertes Labor nach DIN EN ISO/IEC 17025 nach Wahl des AN mit Probenahmeprotokoll 2-fach übergeben. Probenahmeprotokoll 1-fach auf der Baustelle an AG übergeben.
Menge: 1,000 St
Voraussichtliche Abrechnungsmenge: 1,000

**01.07.0030 Probenahme Ausbaustoffe durchf.**
Probe nach DIN EN ISO 22475-1 nach Unterlagen des AG
entnehmen und verpacken. Bezeichnen und Lagern der Probe sowie Liefern des Probebehälters einschließlich zugehörigem Verschluss. Probeentnahme durch akkreditiertes Labor nach DIN EN ISO/IEC 17025 für Probenahme nach Wahl des AN.
Probe als Schurf für feste, ungebundene Ausbaustoffe aus  Schicht ohne Bindemittel (Tragschichten).
Probe an akkreditiertes Labor nach DIN EN ISO/IEC 17025 nach Wahl des AN mit Probenahmeprotokoll 2-fach übergeben. Probenahmeprotokoll 1-fach auf der Baustelle an AG übergeben.
Menge: 1,000 St
Voraussichtliche Abrechnungsmenge: 1,000

**01.07.0040 Probenahme Ausbaustoffe durchf.**
Probe nach DIN EN ISO 22475-1 nach Unterlagen des AG
entnehmen und verpacken. Bezeichnen und Lagern der Probe sowie Liefern des Probebehälters einschließlich zugehörigem Verschluss. Probeentnahme durch akkreditiertes Labor nach DIN EN ISO/IEC 17025 für Probenahme nach Wahl des AN.
Probe als Schurf für feste, ungebundene Ausbaustoffe aus  Schicht ohne Bindemittel (Bankett).
Probe an akkreditiertes Labor nach DIN EN ISO/IEC 17025 nach Wahl des AN mit Probenahmeprotokoll 2-fach übergeben. Probenahmeprotokoll 1-fach auf der Baustelle an AG übergeben.
Menge: 1,000 St
Voraussichtliche Abrechnungsmenge: 1,000

**01.07.0050 Probenahme Ausbaustoffe durchf.**
Probe nach DIN EN ISO 22475-1 nach Unterlagen des AG
entnehmen und verpacken. Bezeichnen und Lagern der Probe sowie Liefern des Probebehälters einschließlich zugehörigem Verschluss. Probeentnahme durch akkreditiertes Labor nach DIN EN ISO/IEC 17025 für Probenahme nach Wahl des AN.
Probe als Schurf für feste, ungebundene Ausbaustoffe aus  Erdstoff - Baugrube.
Probe an akkreditiertes Labor nach DIN EN ISO/IEC 17025 nach Wahl des AN mit Probenahmeprotokoll 2-fach übergeben. Probenahmeprotokoll 1-fach auf der Baustelle an AG übergeben.
Menge: 1,000 St
Voraussichtliche Abrechnungsmenge: 1,000

**01.07.0060 Probenahme Ausbaustoffe durchf.**
Probe nach DIN EN ISO 22475-1 nach Unterlagen des AG
entnehmen und verpacken. Bezeichnen und Lagern der Probe sowie Liefern des Probebehälters einschließlich zugehörigem Verschluss. Probeentnahme durch akkreditiertes Labor nach DIN EN ISO/IEC 17025 für Probenahme nach Wahl des AN.
Probe als Schurf für feste, ungebundene Ausbaustoffe aus  Erdstoff - Torf.
Probe an akkreditiertes Labor nach DIN EN ISO/IEC 17025 nach Wahl des AN mit Probenahmeprotokoll 2-fach übergeben. Probenahmeprotokoll 1-fach auf der Baustelle an AG übergeben.
Menge: 1,000 St
Voraussichtliche Abrechnungsmenge: 1,000

**01.07.0070 Deklarationsanalyse durchführen**
Chemische Analyse von Proben nach Unterlagen des AG durchführen. Probeneingang erfassen, Proben für chemische Analyse zu umwelttechnischen Untersuchungen aufbereiten, Laborbericht einschließlich tabellarischer Aufstellung der
Ergebnisse mit Einstufung nach jeweiliger Richtlinie und Auswertung mit Abgrenzung gefährlicher/ nicht gefährlicher Abfall nach länderspezifischen Regelungen aufstellen. Entsorgung des Probenmaterials nach Ende der Aufbewahrungsfrist.
Chemische Analyse für umwelttechnische Untersuchungen durch akkreditiertes Labor nach DIN EN ISO/IEC 17025 nach Wahl des AN.
Untersuchung von Materialproben Ersatzbaustoffe gemäß
Ersatzbaustoffverordnung Anlage 1, Tabelle 1, und Anlage 4, Tab. 2.2,  Materialwerte für RC-Material / Bauschutt RC 1-3
zuzüglich (TR LAGA) RSV min A Tab. II 1.4-1 Bauschutt einschl. Zusatz Leichtflüchter nach DepV.
Untersuchung von Materialproben gemäß länderspezifischen Regelungen zur abfallrechtlichen Einstufung Bauschutt.
Laborbericht als Deklarationsanalyse im PDF-Format und
1-fach in Papier an AG Aufbewahrung und Lagerung von Rückstellproben mindestens 6 Monate nach Vorlage Laborbericht als Deklarationsanalyse.
Menge: 1,000 St
Voraussichtliche Abrechnungsmenge: 1,000

**01.07.0080 Analyse Zusatzparameter durchf.**
Ergänzende chemische Analyse von Proben für Deklarations- analyse zur Bestimmung der Deponieklasse durchführen. Bestimmung von Zusatzparametern nach DepV Anhang 3, Tab. 2 Spalte 5 und länderspezifischen Parametern.
Ergebnisse im Laborbericht als Deklarationsanalyse gesondert
ausweisen. Deklarationsanalyse zur Bestimmung der Deponieklasse durchführen.
Untersuchung von Materialproben  aus Abbruch bei Überschreitung  der LAGA Zuordnungswerte Z 2 / Ersatzbaustoffverordnung RC-3.
Menge: 1,000 St
Voraussichtliche Abrechnungsmenge: 1,000

**01.07.0090 Deklarationsanalyse durchführen**
Chemische Analyse von Proben nach Unterlagen des AG
durchführen. Probeneingang erfassen, Proben für chemische Analyse zu umwelttechnischen Untersuchungen aufbereiten, Laborbericht einschließlich tabellarischer Aufstellung der
Ergebnisse mit Einstufung nach jeweiliger Richtlinie und Auswertung mit Abgrenzung gefährlicher/ nicht gefährlicher Abfall nach länderspezifischen Regelungen aufstellen. Entsorgung des Probenmaterials nach Ende der Aufbewahrungsfrist.
Chemische Analyse für umwelttechnische Untersuchungen durch akkreditiertes Labor nach DIN EN ISO/IEC 17025 nach Wahl des AN.
Untersuchung von Materialproben Ersatzbaustoffe ' nach RuVa-StB 01/05 '
Untersuchung von Materialproben gemäß länderspezifischen Regelungen zur abfallrechtlichen Einstufung Bauschutt.
Laborbericht als Deklarationsanalyse 'im PDF-Format und
1-fach in Papier an AG '
Aufbewahrung und Lagerung von Rückstellproben mindestens 6 Monate nach Vorlage Laborbericht als Deklarationsanalyse.
Menge: 1,000 St
Voraussichtliche Abrechnungsmenge: 1,000

**01.07.0100 Analyse Zusatzparameter durchf.**
Ergänzende chemische Analyse von Proben für Deklarations- analyse zur Bestimmung der Deponieklasse durchführen. Bestimmung von Zusatzparametern nach DepV Anhang 3, Tab. 2 Spalte 5 und länderspezifischen Parametern. Ergebnisse im
Laborbericht als Deklarationsanalyse gesondert ausweisen. Deklarationsanalyse zur Bestimmung der Deponieklasse durchführen.
Untersuchung von Materialproben 'aus Abbruch bei Überschreitung der Verwertung im Heißeinbau.  '
Menge: 1,000 St
Voraussichtliche Abrechnungsmenge: 1,000

**01.07.0110 Deklarationsanalyse durchführen**
Chemische Analyse von Proben nach Unterlagen des AG
durchführen. Probeneingang erfassen, Proben für chemische Analyse zu umwelttechnischen Untersuchungen aufbereiten, Laborbericht einschließlich tabellarischer Aufstellung der
Ergebnisse mit Einstufung nach jeweiliger Richtlinie und Auswertung mit Abgrenzung gefährlicher/ nicht gefährlicher Abfall nach länderspezifischen Regelungen aufstellen. Entsorgung des Probenmaterials nach Ende der Aufbewahrungsfrist.
Chemische Analyse für umwelttechnische Untersuchungen durch akkreditiertes Labor nach DIN EN ISO/IEC 17025 nach Wahl des AN.
Untersuchung von Materialproben Ersatzbaustoffe  gemäß
Ersatzbaustoffverordnung Anlage 1, Tabelle 3 und Anlage 4, Tab. 2.1, Materialwerte für Boden-Material BM - F1-F3
zuzüglich (TR LAGA) RSV min A Tab. II 1.2-1 Boden einschl. Zusatz Leichtflüchter nach DepV.
Untersuchung von Materialproben gemäß länderspezifischen Regelungen zur abfallrechtlichen Einstufung Bauschutt.
Laborbericht als Deklarationsanalyse im PDF-Format und
1-fach in Papier an AG.
Aufbewahrung und Lagerung von Rückstellproben
mindestens 6 Monate nach Vorlage Laborbericht als
Deklarationsanalyse.
Menge: 4,000 St
Voraussichtliche Abrechnungsmenge: 4,000

**01.07.0120 Analyse Zusatzparameter durchf.**
Ergänzende chemische Analyse von Proben für Deklarations- analyse zur Bestimmung der Deponieklasse durchführen. Bestimmung von Zusatzparametern nach DepV Anhang 3, Tab. 2 Spalte 5 und länderspezifischen Parametern.
Ergebnisse im Laborbericht als Deklarationsanalyse gesondert
ausweisen. Deklarationsanalyse zur Bestimmung der
Deponieklasse durchführen.
Untersuchung von Materialproben  aus Aushub (Boden) bei Überschreitung  der LAGA Zuordnungswerte Z 2 / Ersatzbaustoffverordnung BM-F3
Menge: 4,000 St
Voraussichtliche Abrechnungsmenge: 4,000

### Bereich 02 Unfahrung / Verkehrssicherung

#### Abschnitt 02.01 Herstellung Umfahrung

**02.01.0010 Grabenverrohrung herstellen**
Grabenverrohrung nach statischen und konstruktiven Erfordernissen herstellen.
Erdarbeiten in Boden der Homogenbereiche nach Unterlagen des AG ausführen. Boden entspricht Homogenbereich A, weitere Angaben siehe Baugrundgutachten.
Aushub nach Wahl des AN verwerten.
Steinfreies Material liefern und in Leitungszone einbauen und verdichten
Rohr DN 800 inkl. Böschungsstücke 1:1,5 für Grabenverrohrung unter Umfahrung. Beidseitige Absperrdämme sind einzukalkulieren.
Abgerechnet wird pro m Rohr.
Rohrmaterial und Rohrverbindung nach Wahl des AN.
Fließsohlentiefe bis 2,50 m.
Straßenverkehrslast nach DIN EN 1991 (EC), Statische Berechnung aufstellen und in geprüfter Form liefern.
Herstellung und Verfüllung Leitungsgraben und Leitungszone, sowie sonstige notwendige Erdarbeiten sind einzukalkulieren.
Notwendige Wasserhaltung einschl. Ableitung des Wassers zum Vorfluter nach Wahl des AN ausführen.
Menge: 15,000 m
Voraussichtliche Abrechnungsmenge: 15,000

**02.01.0020 Boden bzw. Fels lös. u. wiederverw.*Boden a. Zw.verd. Planum nicht ges.*Abrechng. Auftrag**
Boden bzw. Fels aus Abtragsbereichen profilgerecht lösen und für Wiederverwendung zwischenlagern, einschließlich ggf. erforderlicher Wasserzugabe. Beschreibung der Homogenbereiche nach Unterlagen des AG.
Homogenbereich A.
Boden bzw. Fels für den späteren Wiedereinbau im Baufeld zwischenlagern.
Das Herstellen des Planums wird nicht gesondert vergütet.
Abrechnung nach Abtragsprofilen.
Menge: 350,000 m3
Voraussichtliche Abrechnungsmenge: 350,000
Leistungsbereichkatalog: 106

**02.01.0030 Boden bzw. Fels lösen und lagern Torf Homog. B*profilg. lösen Planum nicht ges.*BM-F3 Abrechnung Abtrag**
Boden aus Abtragsbereichen profilgerecht lösen und zwischenlagern. Beschreibung der Homogenbereiche nach Unterlagen des AG.
Boden im Baufeld zwischenlagern.
Homogenbereich B (Torf)
Profilgerecht lösen.
Das Herstellen des Planums wird nicht gesondert vergütet.
Materialwerte nach EBV = BM-F3
Abrechnung nach Abtragsprofilen.
Menge: 100,000 m3
Voraussichtliche Abrechnungsmenge: 100,000
Leistungsbereichkatalog: 106

**02.01.0040 Zulage für durchnässten Boden**
Zulage für den Mehraufwand (Entwässerung etc.) des Bodenabtrages (durchnässter Boden) beim Aushub und auf Zwischenlager.
Alle dazu zusätzlich notwendige Maßnahmen sind hier
einzukalkulieren.
Menge: 100,000 m3
Voraussichtliche Abrechnungsmenge: 100,000

**02.01.0050 Nicht gef. Abfall Baustelle ents. Boden 17 05 04*BM-F3 o. BG-F3 BSF HfW innerh.*Wahl AN einr. Verbleib elektr.*Ausbauprofil**
StL-Nr. 2480243005124111
Nicht gefährlichen Abfall aus Baustelle nach
Unterlagen des AG laden, zur Entsorgungsanlage
befördern und entsorgen. Abrechnung nach gemeinsam
aufgestellten Leistungsnachweisen.
Abfall = Bodenaushub als Boden und Steine mit
Ausnahme derjenigen, die unter 17 05 03* fallen.
Abfallschlüssel = 17 05 04.
Materialklasse nach EBV = BM-F3 oder BG-F3.
Abfall von Bereitstellungsfläche innerhalb der
Baustelle in Haufwerk gelagert laden.
Entsorgung nach Wahl des AN. Kosten der
Abfallentsorgung trägt der AN.
Verbleibsdokumentation nach Unterlagen des AG
führen. Dokumentation und Leistungsnachweise nach
Abschluss dem AG elektronisch übergeben.
Abrechnung nach Abtragsprofilen.
Menge: 10,000 m3
Voraussichtliche Abrechnungsmenge: 10,000

**02.01.0060 Geotextil als Trennschicht verlegen Nutz.Dauer temp.*pH 4-9 GRK 4*verlegen quer*Abr. Überdeckung**
StL-Nr. 2410640331010191
Geotextil als Trenn- und Filterschicht verlegen. Trennschicht nach Unterlagen des AG. Überlappung mindestens
0,50 m. Überschüttung wird gesondert vergütet.
Nutzungsdauer temporär nach Unterlagen des AG.
pH-Wert des Umgebungsmilieus 4 bis 9.
Geotextilrobustheitsklasse 4.
Verlegen quer zur Straßenachse.
Verlegen auf Flächen '= unter Umfahrung'

Abrechnnung nach überdeckter Trennfläche.
Menge: 630,000 m2
Voraussichtliche Abrechnungsmenge: 630,000
Leistungsbereichkatalog: 106

**02.01.0070 Baustoff für Bodenaustausch einb.*Baustoff liefern Abrechng. Auftrag**
StL-Nr. 241063309101
Baustoff für Bodenaustausch profilgerecht
einbauen und verdichten einschließlich ggf. erforderlicher Wasserzugabe. Boden bzw. Fels lösen und verwerten
wird gesondert vergütet.
Baustoff 'grobkörniges Material (SE, SI, SW) nach ZTV E-StB'

Baustoff nach Unterlagen des AG liefern. Einbaudokumentation nach Unterlagen des AG übergeben.
Abrechnung nach Auftragsprofilen
Menge: 100,000 m3
Voraussichtliche Abrechnungsmenge: 100,000
Leistungsbereichkatalog: 106

**02.01.0080 Baustoff liefern und einbauen Planum nicht ges.*Abrechng. Auftrag**
StL-Nr. 24106243909101
Geeigneten Baustoff liefern, in Auftragsbereichen profilgerecht einbauen und verdichten.
Baustoff '= geeignetes grobkörniges Dammmaterial
nach  ZTV E-StB'

Einbaustelle '= Umfahrung inkl. Verfüllung Graben nach Einbau Verrohrung'

Das Herstellen des Planums wird nicht gesondert
vergütet.
Abrechnung nach Auftragsprofilen.
Menge: 80,000 m3
Voraussichtliche Abrechnungsmenge: 80,000
Leistungsbereichkatalog: 106

**02.01.0090 Mulde herstellen gewachsener Boden*Dammfuß*Tiefe ü. 0,2-0,3m**
StL-Nr. 2410651321910900
Mulde nach Unterlagen des AG herstellen.
In gewachsenem Boden. Homogenbereiche nach Unterlagen
des AG.
Mulde am Dammfuß.
Muldenbreite '= 0,50 m'

Tiefe über 0,20 bis 0,30 m.
Boden bzw. Fels 'für den späteren Wiedereinbau im Baufeld zwischenlagern.'
Menge: 20,000 m
Voraussichtliche Abrechnungsmenge: 20,000
Leistungsbereichkatalog: 106

**02.01.0100 Planum herstellen Ev2 = 45 MPa**
StL-Nr. 2410625001
Planum herstellen nach Unterlagen des AG.
Verformungsmodul Ev2 = 45 MPa.
Menge: 530,000 m2
Voraussichtliche Abrechnungsmenge: 530,000
Leistungsbereichkatalog: 106

**02.01.0110 Frostschutzschicht herstellen Bk100 bis Bk1,0*0/45 URA+Einbaudoku*DPr min. 100 v.H.*Abrechng. Auftrag**
StL-Nr. 2411221010061191
Frostschutzschicht herstellen.
In Verkehrsflächen der Belastungsklassen Bk100 bis
Bk1,0, mehrlagig, obere Lage mit Fertiger.
Baustoffgemisch 0/45.
Umweltrelevante Anforderungen beim Einsatz von Baustoffgemischen einschließlich Einbaudokumentation nach
Unterlagen des AG. Einbaudokumentation übergeben.
Verdichtungsgrad DPr mindestens 100 v.H.
Einbaudicke '>= 50 cm'

Abrechnung nach Auftragsprofilen.
Menge: 260,000 m3
Voraussichtliche Abrechnungsmenge: 260,000
Leistungsbereichkatalog: 112

**02.01.0120 Bankett profilgerecht herstellen Neben Fahrbahn URA+Einbaudoku*Breite 0,50 m Einbaudicke 20 cm*12 tief+ 6 hoch 3cm tiefer*EV2 mind. 100MPa**
StL-Nr. 2411270719142111
Bankett gemäß ZTV E-StB profilgerecht herstellen.
Neben Verkehrsfläche Fahrbahn.
Baustoff '= 20 cm B2-Material Gesteinskörnung 0/32.'

Umweltrelevante Anforderungen beim Einsatz von Baustoffgemischen einschließlich Einbaudokumentation nach
Unterlagen des AG. Einbaudokumentation übergeben.
Breite = 0,50 m.
Einbaudicke = 20 cm.
Querneigung 12 v.H. am tiefliegenden und 6 v.H. am
hochliegenden Fahrbahnrand.
Einbau 3 cm tiefer als Fahrbahnrand.
Verformungsmodul EV2 auf der Oberfläche mindestens
100 MPa.
Menge: 120,000 m
Voraussichtliche Abrechnungsmenge: 120,000
Leistungsbereichkatalog: 112

**02.01.0130 Asphalttragd. aus AC 16 TD herst. Bk0,3 Bitumen 70/100**
StL-Nr. 23113822191000
Asphalttragdeckschicht aus Asphalttragdeckschichtmischgut AC 16 TD herstellen. Anlieferung des Asphaltmischguts in thermoisolierten Transportbehältern.
In Verkehrsflächen der Belastungsklasse Bk0,3.
Einbau 'dicke 10 cm
Bestandsdeckschicht auf Anschlusslänge senkrecht zurückschneiden (L = 40m, t = 12cm) ist in diese Position einzukalkulieren und wird nicht gesondert vergütet.
Entsorgung wird gesondert vergütet (Straßenaufbrüche).'

Bindemittel = 70/100.
Menge: 370,000 m2
Voraussichtliche Abrechnungsmenge: 370,000
Leistungsbereichkatalog: 113

**02.01.0140 Abstumpfungsmaßnahme durchführen bit.LFK 2/5*Gestein wie Decke Menge 2 kg/m2**
StL-Nr. 231139524120
Abstumpfungsmaßnahme zur Erhöhung der Anfangsgriffigkeit durch gleichmäßiges Aufbringen und Einwalzen von
Abstreukörnung durchführen. Nicht gebundene Abstreukörnung aufnehmen und nach Wahl des AN verwerten.
Abstreukörnung = leicht bituminierte Lieferkörnung 2/5.
Aus Gestein wie grobe Gesteinskörnung in Asphaltdeckschicht.
Abstreumenge = 2 kg/m2.
Menge: 370,000 m2
Voraussichtliche Abrechnungsmenge: 370,000
Leistungsbereichkatalog: 113

**02.01.0150 Anschluss a. Fuge m. Fugenm. herst.*Deckschicht Tiefe 40 mm*Breite 20 mm Fugenmasse N2**
StL-Nr. 2311391291064001
Anschluss als Fuge mit Fugenmasse herstellen.
Fuge 'in Asphalttragdeckschicht - Fuge quer zum Bestand.'

In der Asphaltdeckschicht ausbilden.
Fugenspalttiefe = 40 mm.
Fugenspaltbreite = 20 mm.
Mit heiß verarbeitbarer Fugenmasse Typ N2, einschließlich zugehörigem und zuvor aufgetragenem Voranstrichmittel.
Menge: 40,000 m
Voraussichtliche Abrechnungsmenge: 40,000
Leistungsbereichkatalog: 113

**02.01.0160 Markierungsfläche reinigen**
StL-Nr. 2110531699
Fläche der Markierung reinigen.
Kehrgut aufnehmen und nach Wahl des AN verwerten.
Vorübergehende Verkehrssicherungsmaßnahmen durchführen.
Abgerechnet wird die zu markierende Fläche. Bei Pfeil,
Buchstabe, Ziffer, Verkehrsschild und Piktogramm ergibt
sich die Fläche aus dem kleinsten umschriebenen Rechteck.
Reinigung 'nach Wahl des AN'
Menge: 5,000 m2
Voraussichtliche Abrechnungsmenge: 5,000
Leistungsbereichkatalog: 131

**02.01.0170 Quermarkierung Typ II herstellen Haltlinie*lösemittela.Farbe P 7*grobstr. Decke**
StL-Nr. 21105334110310
Quermarkierung Typ II als vorübergehende Markierung
herstellen, warten und instand setzen. Vormarkieren.
Vorübergehende Verkehrssicherungsmaßnahmen durchführen.
Abgerechnet wird der markierte Strich.
Markierung = Haltlinie.
Markierungssystem aus lösemittelarmer Farbe (High-
Solid) als System mit groben Nachstreumitteln.
Verkehrsklasse = P 7.
Markierung auf grobstrukturierter Asphaltdeckschicht.
Menge: 10,000 m
Voraussichtliche Abrechnungsmenge: 10,000
Leistungsbereichkatalog: 131

**02.01.0180 Umfahrung kehren*Walzasphalt**
*** Pauschalposition
Umfahrungsstrecke in regelmäßigen Abständen kontrollieren und reinigen. Kehrgut aufnehmen und nach Wahl des AN verwerten.
Menge: 1,000 Psch
Voraussichtliche Abrechnungsmenge: 1,000

#### Abschnitt 02.02 Verkehrsführung / -sicherung

**02.02.0010 Abstimmungen mit Dritten Koordinierungsleistungen**
*** Pauschalposition
Notwendige Abstimmungen mit Dritten und sämtliche Koordinierungsleistungen, die zur jeweiligen Verkehrsführungsphase notwendig sind.
Menge: 1,000 Psch
Voraussichtliche Abrechnungsmenge: 1,000

**02.02.0020 Beantragung verkehrsbehördlichen Anordnung**
*** Pauschalposition
Beantragung der verkehrsbehördlichen Anordnungen für
alle Phasen / Maßnahmen (Halbseitige Sperrung für Anschluss und Rückbau Umfahrung, Vollsperrungen der K 1201 im
Baubereich, örtliche Umfahrung) und Anpassung bei wesentlichen Änderungen bei den zuständigen Verkehrsbehörden.
Die erforderlichen Unterlagen einschließlich Beschilderungs- pläne sind zu erarbeiten, Mehrfertigungen herzustellen und die
verkehrsrechtlichen Anordnungen für Verkehrsanlagen
einzuholen.
Gebühren werden nicht gesondert vergütet.
Menge: 1,000 Psch
Voraussichtliche Abrechnungsmenge: 1,000

*Hinweis: HERSTELLUNG UMFAHRUNG*

**02.02.0030 Verkehrssicherung läng.Dauer durchf Arbeitsstelle*über 7 b. 14 Tage**
*** Pauschalposition
StL-Nr. 2110512519099930
Verkehrssicherung längerer Dauer betriebsfertig aufbauen, vorhalten, warten, instand setzen, betreiben, kontrollieren und abbauen. Vorübergehende Verkehrssicherungsmaßnahmen durchführen. Vorübergehende Markierung,
transportable Lichtsignalanlage, bauliches Leitelement,
mobile Stauwarnanlage, LED-Anzeigetafel und transportable Schutzeinrichtung werden gesondert vergütet.
Verkehrssicherung an Arbeitsstelle.
Nach RSA, Regelplan 'CI/4'

Verkehrssicherung umsetzen 'entsprechend Technologie des AN'

Länge des Arbeitsbereiches 'im Bereich der Zufahrt zum Touristenzentrum = 30 m und im Bereich der K 1201 = 15 m'

Für Verkehrsführungsphase '- Herstellung Anschluss der Umfahrung an den Bestand'

Einsatzzeit über 7 bis 14 Tage.
Menge: 1,000 Psch
Voraussichtliche Abrechnungsmenge: 1,000

*Hinweis: BAU DES DURCHLASSES*

**02.02.0040 Verkehrssich. läng. Dauer aufbauen Arbeitsstelle**
*** Pauschalposition
StL-Nr. 2110510519009000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'C I/10 inkl. zusätzlicher Verkehrszeichen im Bereichn Zufahrt zum Touristenzentrum.'

Für Verkehrsführungsphase '- Herstellung Durchlass - Beschilderung der Baustellenumfahrung.'
Menge: 1,000 Psch
Voraussichtliche Abrechnungsmenge: 1,000

**02.02.0050 Verkehrssich. läng. Dauer vorhalten wie Vorposition**
StL-Nr. 2110511019
Verkehrssicherung längerer Dauer vorhalten, warten, instand setzen und betreiben. Vorübergehende Verkehrssicherungsmaßnahmen durchführen. Die Kontrolle der Verkehrssicherung wird gesondert vergütet.
Verkehrssicherung wie in Vorposition beschrieben.
Für Verkehrsführungsphase '- Herstellung Durchlass - Beschilderung der Baustellenumfahrung.'
Menge: 105,000 d
Voraussichtliche Abrechnungsmenge: 105,000

**02.02.0060 Verkehrssich. läng. Dauer abbauen**
*** Pauschalposition
StL-Nr. 211051209009
Verkehrssicherung an Arbeitsstellen längerer Dauer abbauen. Vorübergehende Verkehrssicherungsmaßnahmen
durchführen. Vorübergehende Markierung entfernen,
transportable Lichtsignalanlage, bauliches Leitelement,
mobile Stauwarnanlage, LED-Anzeigetafel und transportable Schutzeinrichtung abbauen werden gesondert
vergütet.
Nach RSA, Regelplan 'C I/10 inkl. zusätzlicher Verkehrszeichen im Bereichn Zufahrt zum Touristenzentrum.'

Für Verkehrsführungsphase '- Herstellung Durchlass - Beschilderung der Baustellenumfahrung.'
Menge: 1,000 Psch
Voraussichtliche Abrechnungsmenge: 1,000

**02.02.0070 Transp. LSA Typ D aufb. u. abb. Einmündungsverk.*Versorg. n. Wahl verk.abh.St.1SZP*VTU erstellen**
StL-Nr. 21105510101301
Transportable Lichtsignalanlage (LSA) für kreuzende
Verkehrsströme Typ D mit Kabelverbindung, einschließlich Energieversorgung,  aufbauen, in Betrieb nehmen
und abbauen. Vorhalten, Kontrolle, Wartung, Instandsetzung und Betreiben werden gesondert vergütet. Vorübergehende Verkehrssicherungsmaßnahmen durchführen. 70
v.H. des Preises werden nach betriebsfertigem Aufbau,
der Rest nach Abbau vergütet.
LSA für Einmündungsverkehr mit 3 Fahrzeugsignalgruppen.
Energieversorgung nach Wahl des AN.
Mit verkehrsabhängiger Steuerung für 1 Signalzeitenplan.
Verkehrstechnische Unterlage bestehend aus Signallageplan, Berechnungen, Zwischenzeitenmatrix, Signalzeitenplan erstellen.
Menge: 1,000 St
Voraussichtliche Abrechnungsmenge: 1,000

**02.02.0080 Transport. Lichtsignalanlage vorh. wie Vorposition**
StL-Nr. 2110551501
Transportable Lichtsignalanlage (LSA) vorhalten, warten, instand setzen und betreiben. Vorübergehende Verkehrssicherungsmaßnahmen durchführen. Die Kontrolle
wird gesondert vergütet.
Transportable LSA wie in Vorposition beschrieben.
Menge: 110,000 Std
Voraussichtliche Abrechnungsmenge: 110,000

*Hinweis: RÜCKBAU UMFAHRUNG*

**02.02.0090 Verkehrssicherung läng.Dauer durchf Arbeitsstelle*über 7 b. 14 Tage**
*** Pauschalposition
StL-Nr. 2110512519099930
Verkehrssicherung längerer Dauer betriebsfertig aufbauen, vorhalten, warten, instand setzen, betreiben, kontrollieren und abbauen. Vorübergehende Verkehrssicherungsmaßnahmen durchführen. Vorübergehende Markierung,
transportable Lichtsignalanlage, bauliches Leitelement,
mobile Stauwarnanlage, LED-Anzeigetafel und transportable Schutzeinrichtung werden gesondert vergütet.
Verkehrssicherung an Arbeitsstelle.
Nach RSA, Regelplan 'CI/4'

Verkehrssicherung umsetzen 'entsprechend Technologie des AN'

Länge des Arbeitsbereiches 'im Bereich der Zufahrt zum Touristenzentrum = 30 m und im Bereich der K 1201 = 15 m'

Für Verkehrsführungsphase '- Rückbau Umfahrung'

Einsatzzeit über 7 bis 14 Tage.
Menge: 1,000 Psch
Voraussichtliche Abrechnungsmenge: 1,000

**02.02.0100 Kontrolle d. Verkehrss. an Arb.st. zwei bzw. einmal**
StL-Nr. 2110590529
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Dokumentation der Kontrolle 'schriftliche Dokumentation.
Kontrolle gilt für Absperrung und Sicherung des Verkehrs im gesamten Baustellenbereich inkl. der örtlichen Umfahrung.'
Menge: 110,000 d
Voraussichtliche Abrechnungsmenge: 110,000

#### Abschnitt 02.03 Rückbau Umfahrung

**02.03.0010 Bankett abtragen Breite bis 0,50 m*Dicke 15-25 cm Mit Veg.decke**
StL-Nr. 24112045120299
Bankett abtragen ggf. einschließlich Vegetationsdecke.
Breite bis 0,50 m.
Dicke über 15 bis 25 cm.
Ausbauen mit Vegetationsdecke.
Ausbaustoff 'nach Wahl des AN verwerten'
Menge: 30,000 m3
Voraussichtliche Abrechnungsmenge: 30,000
Leistungsbereichkatalog: 112

**02.03.0020 Rückbau Befestigung Umfahrung**
Umfahrung nach Fertigstellung der Baumaßnahme zurückbauen.
Folgende Schichten sind aufnehmen:
- >= 50 cm Frostschutzschicht
- 10 cm Asphalttragdeckschicht.
Gesamtdicke >= 60 cm.
Notwendige Trennschnitte in der Asphaltbefestigung ausführen.
Sämtliche Demarkierungen inkl. Entsorgung sind einzukalkulieren.
Abgerechnet wird nach m2 Deckschicht, Überstände der Frostschutzschicht sind einzuzkalkulieren.
Ausgebautes Material nach Wahl des AN verwerten.
Menge: 370,000 m2
Voraussichtliche Abrechnungsmenge: 370,000

**02.03.0030 Boden bzw. Fels lösen und verwerten profilg. lösen*Planum nicht ges. Abrechnung Abtrag**
StL-Nr. 2410621301010100
Boden bzw. Fels aus Abtragsbereichen profilgerecht
lösen, laden und nach Wahl des AN verwerten. Beschreibung der Homogenbereiche nach Unterlagen des AG. Die
Herstellung von Mulden und Gräben wird gesondert vergütet.
Profilgerecht lösen.
Das Herstellen des Planums wird nicht gesondert
vergütet.
Abrechnung nach Abtragsprofilen.
Menge: 80,000 m3
Voraussichtliche Abrechnungsmenge: 80,000
Leistungsbereichkatalog: 106

**02.03.0040 Grabenverrohrung ausbauen**
Grabenverrohrung inkl. der Absperrdämme ausbauen.
Rohrleitung liegt bis Oberkante Rohr frei. Erdarbeiten in
der verbliebenen Leitungszone ausführen.
Rohr - DN 800 inkl. Böschungsstücke.
Rohrmaterial nach Wahl des AN.
Bettung 'und Apsperrdämme ausbauen. Sämtliche Erdarbeiten ausführen. Entstehende Gräben sind mit geeignetem Material zu verfüllen'

Fließsohlentiefe 'nach Rückbau Damm bis ca. 1,50 m'

Ausbaustoffe nach Wahl des AN verwerten.
Menge: 15,000 m
Voraussichtliche Abrechnungsmenge: 15,000
Leistungsbereichkatalog: 110

**02.03.0050 Geotextil ausbauen**
Geotextil nach Rückbau des Dammmaterials ausbauen.
Ausbau unter der Frostschutzschicht der Umfahrung.
Abgerechnet wird nach überdeckter Trennfläche.
Geotextil einer Verwertung nach Wahl des AN zuführen.
Menge: 420,000 m2
Voraussichtliche Abrechnungsmenge: 420,000
Leistungsbereichkatalog: 106

**02.03.0060 Gel. Boden bzw. Fels des AG aufn. Bod. i.lag./verd.*Planum nicht ges. Abrechng. Auftrag**
StL-Nr. 2410623099101002
Gelagerten Boden bzw. Fels des AG aufnehmen. Beschreibung der Homogenbereiche nach Unterlagen des AG.
Homogenbereich 'A'

Einbaustelle '= auf Flächen der rückgebauten Umfahrung.
Vor Einbau vorhandene verfestigte Flächen kreuzweise aufreißen.'

Boden bzw. Fels lagert innerhalb der Baustelle. Boden
bzw. Fels in Auftragsbereichen profilgerecht einbauen und verdichten einschließlich ggf. erforderlicher
Wasserzugabe.
Das Herstellen des Planums wird nicht gesondert
vergütet.
Abrechnung nach Auftragsprofilen.
Menge: 350,000 m3
Voraussichtliche Abrechnungsmenge: 350,000
Leistungsbereichkatalog: 106

### Bereich 03 Auf- und Abbrüche

#### Abschnitt 03.01 Straßenaufbrüche

**03.01.0010 Asphaltbefestigung trennen Einzelfl.*schneiden**
StL-Nr. 231130383109
Asphaltbefestigung geradlinig trennen.
in Einzelflächen längs und quer zur Fahrbahnachse,
Trennen durch Schneiden.
Dicke der Asphaltbefestigung 'über 10 bis 15 cm'
Menge: 15,000 m
Voraussichtliche Abrechnungsmenge: 15,000
Leistungsbereichkatalog: 113

**03.01.0020 Asphaltbefestigung aufnehmen Fahrbahn Dicke ü. 10-20 cm*Tiefe ü. 10-20 cm Aufbr.beseit.ges.**
StL-Nr. 2311303310092204
Asphaltbefestigung aufbrechen und aufnehmen. Abrechnung
erfolgt nach Abtragsprofilen.
Fläche = Fahrbahn.
Dicke der Asphaltbefestigung 'über 10 bis 15 cm'

Dicke der gebundenen Befestigung über 10 bis 20 cm.
Gesamtaufbruchtiefe über 10 bis 20 cm.
Aufbruchgut beseitigen. Entsorgen wird gesondert
vergütet.
Menge: 40,000 m3
Voraussichtliche Abrechnungsmenge: 40,000
Leistungsbereichkatalog: 113

**03.01.0030 Asphalt fräsen ADS*Tiefe ü.2,5-4,5cm**
StL-Nr. 2311300510309090
Asphalt fräsen und Fräsgut aufnehmen. Anschlusskante
geradlinig auf Frästiefe herstellen. Der Schnittlinienabstand darf maximal 15 mm betragen.
Asphaltdeckschicht.
Frästiefe über 2,5 bis 4,5 cm.
Fläche '= Fahrbahn am BA und BE - Anschlussarbeiten.'

Fräsasphalt 'beseitigen. Entsorgen wird gesondert
vergütet.'
Menge: 60,000 m2
Voraussichtliche Abrechnungsmenge: 60,000
Leistungsbereichkatalog: 113

**03.01.0040 Nicht gef. Abf. Baustelle entsorg. 17 03 02*RuVA-StB 01 Kat.C Anfallstelle*Wahl AN einr. Verbleib elektr.**
StL-Nr. 2480244006061101
Nicht gefährlichen Abfall aus Aufbruch und Ausbau
nach Unterlagen des AG laden, zur
Entsorgungsanlage befördern und entsorgen.
Abrechnung nach Wiegenachweisen.
Abfall = Ausbauasphalt als Bitumengemische mit
Ausnahme derjenigen, die unter 17 03 01* fallen.
Abfallschlüssel = 17 03 02.
RuVA-StB 01 Kat. = C.
Gelösten Abfall an Anfallstelle laden.
Entsorgung nach Wahl des AN. Kosten der
Abfallentsorgung trägt der AN.
Verbleibsdokumentation nach Unterlagen des AG
führen. Dokumentation und Wiegenachweise nach
Abschluss dem AG elektronisch übergeben.
Menge: 100,000 t
Voraussichtliche Abrechnungsmenge: 100,000

**03.01.0050 Pflasterd.m.Betonpfl.-steinen aufn. 10 cm dick*ungeb. Fugenmat. Bett.mört. hydr.*Verwertung AN**
StL-Nr. 23115011312100
Pflasterdecke mit Pflastersteinen aus Beton aufnehmen.
Aufnehmen der Tragschicht wird gesondert vergütet.
Pflasterstein ca. 10 cm dick.
Mit Fugenfüllung aus ungebundenem Fugenmaterial.
Bettung aus hydraulisch gebundenem Bettungsmörtel.
Steine und übriges Aufbruchgut nach Wahl des AN verwerten.
Menge: 10,000 m2
Voraussichtliche Abrechnungsmenge: 10,000
Leistungsbereichkatalog: 115

**03.01.0060 Schicht ohne Bindemittel aufnehmen STS Fahrbahn Bstoff. entsorgen*Abrechng. Abtrag**
StL-Nr. 24112010491951
Schicht ohne Bindemittel aufnehmen
Schicht aus Baustoffgemisch für Schottertragschichten.
Dicke 'über 30 bis 40 cm'

Fläche = Fahrbahn.
Materialklasse '> BM-F3'

Baustoffgemisch entsorgen. Schadstoffbelastung des Baustoffgemisches nach Unterlagen des AG. Entsorgen wird
gesondert vergütet.
Abrechnung nach Abtragsprofilen.
Menge: 100,000 m3
Voraussichtliche Abrechnungsmenge: 100,000
Leistungsbereichkatalog: 112

**03.01.0070 Nicht gef. Abfall Baustelle ents. Boden 17 05 04*BM-F3 o. BG-F3 Anfallstelle*Wahl AN einr. Verbleib elektr.*Ausbauprofil**
StL-Nr. 2480243005121111
Nicht gefährlichen Abfall aus Baustelle nach
Unterlagen des AG laden, zur Entsorgungsanlage
befördern und entsorgen. Abrechnung nach gemeinsam
aufgestellten Leistungsnachweisen.
Abfall = Bodenaushub als Boden und Steine mit
Ausnahme derjenigen, die unter 17 05 03* fallen.
Abfallschlüssel = 17 05 04.
Materialklasse nach EBV = BM-F3 oder BG-F3.
Gelösten Abfall an Anfallstelle laden.
Entsorgung nach Wahl des AN. Kosten der
Abfallentsorgung trägt der AN.
Verbleibsdokumentation nach Unterlagen des AG
führen. Dokumentation und Leistungsnachweise nach
Abschluss dem AG elektronisch übergeben.
Abrechnung nach Abtragsprofilen.
Menge: 100,000 m3
Voraussichtliche Abrechnungsmenge: 100,000

**03.01.0080 Bankett abtragen Br.ü.1,50-2,50 m Mit Veg.decke**
StL-Nr. 24112045490299
Bankett abtragen ggf. einschließlich Vegetationsdecke.
Breite über 1,50 bis 2,50 m.
Dicke 'bis 40 cm - Oberboden und Unterlage (Auffüllung).'

Ausbauen mit Vegetationsdecke.
Ausbaustoff 'entsorgen. Schadstoffbelastung des Baustoffgemisches nach Unterlagen des AG. Entsorgen wird
gesondert vergütet.
Materialklasse BM-F3.'
Menge: 80,000 m3
Voraussichtliche Abrechnungsmenge: 80,000
Leistungsbereichkatalog: 112

**03.01.0090 Nicht gef. Abfall Baustelle ents. Boden 17 05 04*BM-F3 o. BG-F3 Anfallstelle*Wahl AN einr. Verbleib elektr.*Ausbauprofil**
StL-Nr. 2480243005121111
Nicht gefährlichen Abfall aus Baustelle nach
Unterlagen des AG laden, zur Entsorgungsanlage
befördern und entsorgen. Abrechnung nach gemeinsam
aufgestellten Leistungsnachweisen.
Abfall = Bodenaushub als Boden und Steine mit
Ausnahme derjenigen, die unter 17 05 03* fallen.
Abfallschlüssel = 17 05 04.
Materialklasse nach EBV = BM-F3 oder BG-F3.
Gelösten Abfall an Anfallstelle laden.
Entsorgung nach Wahl des AN. Kosten der
Abfallentsorgung trägt der AN.
Verbleibsdokumentation nach Unterlagen des AG
führen. Dokumentation und Leistungsnachweise nach
Abschluss dem AG elektronisch übergeben.
Abrechnung nach Abtragsprofilen.
Menge: 80,000 m3
Voraussichtliche Abrechnungsmenge: 80,000

**03.01.0100 Leitpfosten abbauen Eingrableitpfost.*erf. Erdarbeiten Abbauteil verwert**
StL-Nr. 211290571101
Leitpfosten abbauen.
Abbauteil = Eingrableitpfosten.
Erforderliche Erdarbeiten ausführen. Vorhandene Pfostenlöcher entsprechend der sie umgebenden Fläche
schließen.
Abbauteile nach Wahl des AN verwerten.
Menge: 1,000 St
Voraussichtliche Abrechnungsmenge: 1,000

**03.01.0110 Verkehrsschild abbauen Größe bis 1,1 m2 Rohrpf. bis 76,1*Fundament entf. neben d. Fahrbahn Geeig.Boden verf.**
StL-Nr. 2113001119051192
Verkehrsschild ggf. mit Aufstellvorrichtung abbauen.
Schildgröße bis 1,1 m2.
Schild '=  Hauptstsraße'

Aufstellvorrichtung = Rohrpfosten, DU bis 76,1 mm abbauen.
Fundament entfernen.
Schild neben der Fahrbahn.
Abgebaute Stoffe '= Rohrpfosten nach Wahl des AN verwerten und Schild auf Flächen des AN, für den späteren Wiedereinbau, zwischenlagern.
Vorhandenen Standort geeignet markieren.'

Fundamentlöcher mit geeignetem Boden des AN verfüllen
und verdichten.
Menge: 1,000 St
Voraussichtliche Abrechnungsmenge: 1,000
Leistungsbereichkatalog: 130

**03.01.0120 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 1,000 St
Voraussichtliche Abrechnungsmenge: 1,000
Leistungsbereichkatalog: 110

**03.01.0130 Entwässerungsrohrleitung abbrechen Rohr DN bis 250*Steinzeug-Rohr Bettung abbrechen*Tiefe bis 1,25 m Ausb. verwerten**
StL-Nr. 24110305131101
Entwässerungsrohrleitung abbrechen. Entwässerungsrohrleitung liegt bis Oberkante Rohr frei. Erdarbeiten in
der verbliebenen Leitungszone ausführen. Offene Wasserhaltung bis zu einer Pumpenleistung von 10 m3 Fördermenge und 5,00 m Förderhöhe je Stunde und Haltung ausführen. Das Ausbauen von Schächten wird gesondert vergütet.
Rohr DN/ID bis 250.
Rohr aus Steinzeug.
Bettung aus Beton bis 20 cm Dicke abbrechen.
Fließsohlentiefe bis 1,25 m.
Ausbaustoffe nach Wahl des AN verwerten.
Menge: 25,000 m
Voraussichtliche Abrechnungsmenge: 25,000
Leistungsbereichkatalog: 110

**03.01.0140 Absperrung abbauen*Stahl Pfosten ausbauen**
Absperrung nach Unterlagen des AG abbauen und nach Wahl
des AN verwerten.
Abrechnung erfolgt nach Länge zwischen den jeweiligen Endpfosten.
Absperrung besteht aus Pfosten und Ketten zwischen den einzelnen Pfosten.
Baustoff = Stahl.
Höhe der Absperrung ca. 50 cm.
Pfosten inkl. Verankerung im Erdreich ausbauen.
Menge: 30,000 m
Voraussichtliche Abrechnungsmenge: 30,000

**03.01.0150 Hinweistafeln abbauen und lagern**
Info-Tafeln nach Unterlagen des AG inkl. Erdarbeiten abbauen und lagern.
Ausgebaute Teile (Gestell und Tafel) fördern und außerhalb der Baustelle auf Flächen des AN geschützt lagern.
Lagerflächen während der Bauzeit bereitstellen.
Eine Info-Tafel am Holzgestell (zwei Pfosten und oberer Querabdeckung) und eine Tafel an zwei Stahlrohren befestigt.
Pfosten inkl. Verankerung im Erdreich bzw. Betonfundament ausbauen. Fundament abbrechen und nach Wahl des AN verwerten.
Fundamentlöcher mit geeignetem Boden des AN verfüllen
und verdichten.
Menge: 2,000 St
Voraussichtliche Abrechnungsmenge: 2,000

**03.01.0160 Fahnenmast abbauen und lagern**
Fahnenmast nach Unterlagen des AG inkl. Erdarbeiten abbauen und lagern.
Ausgebaute Teile (Rohrpfosten und Fahne) fördern und außerhalb der Baustelle auf Flächen des AN geschützt lagern.
Lagerflächen während der Bauzeit bereitstellen.
Pfostenhöhe bis 10 m.
Pfosten inkl. Verankerung im Erdreich bzw. Betonfundament ausbauen. Fundament abbrechen und nach Wahl des AN verwerten.
Fundamentloch mit geeignetem Boden des AN verfüllen
und verdichten.
Menge: 1,000 St
Voraussichtliche Abrechnungsmenge: 1,000

**03.01.0170 Radwegweiser sichern und schützen**
Radwegweiser nach Wahl des AN geeignet sichern und schützen.
Aufstellvorrichtung = Rohrpfosten mit zwei Wegweisern.
Ausführen aller hierzu notwendiger Arbeiten.
Sicherungsmaßnahmen am Ende der Baumaßnahme wieder zurückbauen und nach Wahl des AN verwerten.
Menge: 1,000 St
Voraussichtliche Abrechnungsmenge: 1,000

#### Abschnitt 03.02 Bauwerksabbruch

**03.02.0010 Bachumleitung herstellen**
*** Pauschalposition
StL-Nr. 2110930199
Bachumleitung herstellen, vorhalten, unterhalten und
beseitigen.
Hydraulische und bautechnische Erfordernisse nach
Unterlagen des AG.
Einschließlich Erdarbeiten und erforderlicher Ab-
sperrdämme.
Umleitung '= Rohr - nur während Bauwerksabbruch!'
Menge: 1,000 Psch
Voraussichtliche Abrechnungsmenge: 1,000

**03.02.0020 Geländer abbauen Brücke*Stahl*H = 1000 mm Pfosten ausbauen**
StL-Nr. 241213031113
Geländer nach Unterlagen des AG abbauen und nach Wahl
des AN verwerten.
Abrechnung nach Länge des Handlaufs zwischen den
Achsen der Endpfosten bzw. Endstäbe.
Geländer für Brücke.
Baustoff = Stahl.
Höhe des Geländers 1000 mm.
Pfosten ausbauen.
Menge: 12,000 m
Voraussichtliche Abrechnungsmenge: 12,000

*Hinweis: Hinweis*
Herabfallende Abbruchmassen sind sofort aus dem Graben zu beseitigen.

**03.02.0030 Bauwerk abbrechen*Stb Abbruchgut verwerten**
*** Pauschalposition
Vorhandene Brücke komplett abbrechen.
Abbruch ohne Sprengen und entsprechend gewählter  Abbruchtechnologie des AN. Gerüste werden gesondert vergütet. Eventuell sonstige notwendige Baubehelfe, auch Kraneinsatz entsprechend Technologie des AN sind einzukalkulieren
Bauteil = Brücke aus Beton, Stahlbeton, Walzträgern einschließlich sich anschließender Bauteile (Fugenbänder, Fugeneinlagen, Entwässerung etc.).
Wesentliche Bauteile = Kappen (ca. 8 m³), Überbau aus WIB (ca. 20 m³),  Stahlträger (ca. 3 t), Widerlager / Flügel (ca. 50m³),  Fundamente (ca. 50 m³).
Druckfestigkeitsklassen bis C45/55.
Notwendige Trennschnitte längs und quer ausführen.
Einschließlich Ausführung aller erforderlicher Erdarbeiten.
Abbruchgut transportgerecht zerkleinern und auf Zwischenlager des AN transportieren. Fremdstoffe, Kunststoffe, Gummi, Metalle etc. vorher und während der Arbeiten aussondern.
Beton entsorgen. Schadstoffbelastung nach Unterlagen des AG. Entsorgen wird gesondert vergütet.
Restliches Abbruchgut nach Wahl des AN verwerten.
Menge: 1,000 Psch
Voraussichtliche Abrechnungsmenge: 1,000

**03.02.0040 Nicht gef. Abfall Abbruch entsorg. St.-Bet. 17 01 01*>RC-3 HfW Anfallstelle*Wahl AN einr. Verbleib elektr.*Abtragsprofil**
Nicht gefährlichen Abbruchabfall nach Unterlagen
des AG laden, zur Entsorgungsanlage befördern und
entsorgen. Abrechnung nach gemeinsam aufgestellten
Leistungsnachweisen.
Abfall = Beton als Stahlbeton/Spannbeton.
Abfallschlüssel = 17 01 01.
Materialklasse nach EBV = > RC-3.
Abfall auf Zwischenlager des AN in Haufwerk gelagert laden.
Entsorgung nach Wahl des AN. Kosten der
Abfallentsorgung trägt der AN.
Verbleibsdokumentation nach Unterlagen des AG
führen. Dokumentation und Leistungsnachweise nach
Abschluss dem AG elektronisch übergeben.
Abrechnung nach Abtragsprofilen.
Menge: 130,000 m3
Voraussichtliche Abrechnungsmenge: 130,000

**03.02.0050 Grabenbef. abbrechen. Unbewehrter Beton*Rasengittersteine**
Grabenbefestigung nach Rückbau der Verrohrung und entsprechend Unterlagen des AG abbrechen.
Bauteil  = Böschungs- und Uferbefestigung.
Befestigung aus Beton und Rasengittersteinen.
Material = Unbewehrter Beton.
Druckfestigkeitsklasse über C20/25 bis C35/45.
Mittlere Abbruchdicke über 5 bis 10 cm und
Rasengittersteine mittlere Abbruchdicke bis 12 cm dick.
Notwendige Trennschnitte längs und quer ausführen.
Einschließlich Ausführung aller erforderlicher Erdarbeiten.
Abbruchgut  nach Wahl des AN verwerten.
Menge: 25,000 m2
Voraussichtliche Abrechnungsmenge: 25,000
Leistungsbereichkatalog: 118

**03.02.0060 Zulage Abbruch unter Wasser**
*** Pauschalposition
Zulage für die teilweise Ausführung der Abbrucharbeiten unter Wasser in Abhängigkeit von der gewählten Technologie des AN.
Menge: 1,000 Psch
Voraussichtliche Abrechnungsmenge: 1,000

### Bereich 04 Herstellung Durchlass

#### Abschnitt 04.01 Verbauten

**04.01.0010 Aufstellfläche herstellen**
*** Pauschalposition
Arbeits- und Rammebenen einschließlich aller Zufahrten zur Herstellung des Baugrubenverbaus nach Wahl des AN herstellen.
Hierfür erforderliche Erdarbeiten, auch Oberbodenabtrag und Rekultivierung, einschließlich der Lieferung von geeignetem Material (auf Baumaschienen etc. und vorh. Baugrund abgestimmt!)sowie die Aufwendung zur Herstellung von ggf. technologisch bedingten notwendigen Rampen sind in diese Position einzurechnen.
Auch das Herstellen / Rückbauen mehrerer Arbeitsebenen nach Technologie des AN und das mögliche zeitliche versetzte Herstellen sind in dieser Position zu berücksichtigen.
Vor- und Unterhaltung der Arbeits- und Rammebenen während der Bauzeit.
Nach Herstellung des Baugrubenverbaus wieder beseitigen.
Auf- und Abbruchmaterial nach Wahl des AN verwerten.
Herstellung des vorhandenen Zustandes.
Abgerechnet wird nach Baufortschritt in Abstimmung mit
der örtlichen Bauüberwachung.
Menge: 1,000 Psch
Voraussichtliche Abrechnungsmenge: 1,000

**04.01.0020 Geräteeinsatz für Stahlspundwand*Spundwand herst. Arbeitspl. ges.**
StL-Nr. 241172059103
Geräte für Stahlspundwand nach Unterlagen des AG einsetzen. Der Einsatz umfasst das Aufstellen und Abbauen
sowie das Umsetzen im Bereich des Bauteils.
Bauteil '= Verbau (Spundwandkasten) für gesamtes Bauwerk.
Einschließlich sämtlicher Geräte zur Hindernissbeseitigung, Geräteumbauten sind einzukalkulieren.
Es sind sämtliche Aufwendungen für die Geräte einzurechnen,
auch den technologisch bedingten Einsatz von zwei oder mehr Geräten.
Der Gerätekomplex ist so zu kalkulieren, dass sämtliche
Leistungen des Baugrubenverbaus ausgeführt werden können.'

Einsatz für Spundwand herstellen.
Arbeitsplanum wird gesondert vergütet.
Menge: 1,000 St
Voraussichtliche Abrechnungsmenge: 1,000

**04.01.0030 Stahlspundwand herstellen S 270 GP*Aussteif. ges. rammen**
StL-Nr. 2411721099299401
Stahlspundwand entsprechend statischen und konstruktiven Erfordernissen, einschließlich Eck-, Abzweig sowie
Pass- und Keilbohlen nach Unterlagen des AG herstellen.
Abrechnung nach Länge in der Wandachse, horizontal, multipliziert mit der vom AG freigegebenen Bohlenlänge.
Homogenbereiche nach Unterlagen des AG.
Spundwand 'für Baugrubenverbau'

Bohlenlänge 'mind. 8 m.
Verbau ggf. kürzen (z.B. fehlende Rammtiefe) ist einzurechnen. Verbau vorhalten.
Bodenverhältnisse sind in Baugrundunterlagen angegeben.
Boden-/Felsklassen wurden nach DIN 18300 in Homogenbereiche A und B eingestuft.
Zusätzliche Beschreibung siehe Bodengutachten.'

Stahlsorte = S 270 GP.
min Wy 'mind. 1200 cm³/m'

Spundwand 'wasserdicht, Spundwandschlösser bituminös vergießen.'

Spundwand ausgesteift. Aussteifung wird gesondert vergütet.
Einbringen durch Rammen.
Menge: 450,000 m2
Voraussichtliche Abrechnungsmenge: 450,000

**04.01.0040 Gurtung/Aussteifung f. Verbau herst Spundwand*S 235**
StL-Nr. 241172302199
Gurtung/Aussteifung für Verbau entsprechend statischen
und konstruktiven Erfordernissen nach Unterlagen des AG
herstellen.
Gurtung/Aussteifung für Spundwand.
Stahlsorte = S 235.
Gurtung/Aussteifung 'als Behelfskonstruktion ausbilden,
vorhalten, unterhalten, ausbauen und beseitigen.
Aubau nach Einbau Unterwasserbeton.'
Menge: 8,000 t
Voraussichtliche Abrechnungsmenge: 8,000

**04.01.0050 Stahlspundwand kürzen Baugrubenverbau**
StL-Nr. 2411722019
Stahlspundwand nach Unterlagen des AG kürzen. Baustoff
nach Wahl des AN verwerten. Abrechnung nach Schnittlänge in der Ansichtsfläche..
Spundwand für Baugrubenverbau.
Neue Oberkante '= unterschiedlich - im Bereich der Grabensohle auf OK Sohlhöhe und in den anderen Bereichen 50 cm unter GOK.
Kürzen der Spundwände ggf. unter Wasser. Notwendiger Tauchereinsatz und sonstiger Mehraufwand / Erschwernisse sind einzukalkulieren.'
Menge: 60,000 m
Voraussichtliche Abrechnungsmenge: 60,000

*Hinweis: Hinweis*
In die nachfolgende Position sind die Stillstandszeiten
des Rammgerätes bei der Entfernung von Hindernissen mit einzurechnen.

**04.01.0060 Kolonneneinsatz f. Hindernisbeseit. Spundw. einbr.**
StL-Nr. 2411792504
Kolonne zur Beseitigung von Hindernissen einsetzen.
Vergütet wird ein Verrechnungssatz, der sämtliche Aufwendungen für den Einsatz, insbesondere Gerätevorhalte-
und Betriebsstoffkosten sowie die Kosten für das Bedienungspersonal einschließlich sämtlicher Zuschläge umfasst. Abrechnung nach den tatsächlich geleisteten
Einsatzstunden, ohne Stillstand.
Einsatz beim Einbringen von Spundwänden.
Menge: 5,000 h
Voraussichtliche Abrechnungsmenge: 5,000

**04.01.0070 Baustillstandskosten Verbauarbeiten**
Baustillstandskosten im Rahmen der Verbauarbeiten aus
Gründen die der AN nicht zu vertreten hat. Abgerechnet
werden Baustellen-Arbeitstage.
In diese Position sind alle Aufwendungen die aus dem
Baustillstand entstehen einzurechnen.
Der angebotene Einheitspreis gilt unabhängig von der
Anzahl der abgerechneten Tage.
Beginn und Ende des Baustillstandes sind der
Bauüberwachung des AG schriftlich anzuzeigen. Nur der
schriftlich angezeigte und bestätigte Baustillstand
gilt als Abrechnungszeitraum.
Menge: 2,000 d
Voraussichtliche Abrechnungsmenge: 2,000

#### Abschnitt 04.02 Baugruben / Wasserhaltung

*Hinweis: Hinweis*
Abrechnungsgrundlage des Baugrubenaushub ist die Regelabrechnung nach DIN 18300. Die Herstellung notwendiger Rampen für den Aushub und die Herstellung des Bauwerkes (Zufahrt in Baugrube) sind in die Positionen "Baugrube herstellen" einzukalkulieren.

**04.02.0010 Baugrube herstellen*Bauwerk Tiefe >3,00-5,00m*BM-F3 Aushub Zwischl.AN**
StL-Nr. 24108107914640
Baugrube nach Unterlagen des AG herstellen.
Beschreibung der Homogenbereiche nach Unterlagen des
AG. Verbau wird gesondert vergütet.
Homogenbereiche 'A  und B.
Aushub erfolgt unter Wasser. Notwendige Taucharbeiten sind einzukalkulieren.
Aushub erfolgt im Spundwandkasten inkl. Aussteifungen.
Sämtliche Erschwernisse und Mehraufwendungen (z.B. Handaushub, Einsatz von Kleingeräten) sind in diese Position einzukalkulieren.'

Baugrube für gesamtes Bauwerk.
Baugrubentiefe über 3,00 bis 5,00 m.
Materialwerte nach EBV = BM-F3
Aushub zum Zwischenlager des AN fördern.
Menge: 460,000 m3
Voraussichtliche Abrechnungsmenge: 460,000
Leistungsbereichkatalog: 108

**04.02.0020 Nicht gef. Abfall Baustelle ents. Boden 17 05 04*BM-F3 o. BG-F3 BSF HfW außerh.*Wahl AN einr. Verbleib elektr.*Ausbauprofil**
StL-Nr. 2480243005126111
Nicht gefährlichen Abfall aus Baustelle nach
Unterlagen des AG laden, zur Entsorgungsanlage
befördern und entsorgen. Abrechnung nach gemeinsam
aufgestellten Leistungsnachweisen.
Abfall = Bodenaushub als Boden und Steine mit
Ausnahme derjenigen, die unter 17 05 03* fallen.
Abfallschlüssel = 17 05 04.
Materialklasse nach EBV = BM-F3 oder BG-F3.
Abfall von Bereitstellungsfläche außerhalb der
Baustelle in Haufwerk gelagert laden.
Entsorgung nach Wahl des AN. Kosten der
Abfallentsorgung trägt der AN.
Verbleibsdokumentation nach Unterlagen des AG
führen. Dokumentation und Leistungsnachweise nach
Abschluss dem AG elektronisch übergeben.
Abrechnung nach Abtragsprofilen.
Menge: 460,000 m3
Voraussichtliche Abrechnungsmenge: 460,000

**04.02.0030 Zulage für durchnässten Boden**
Zulage für den Mehraufwand (Entwässerung etc.) des Baugrubenaushubes (durchnässter Boden) und der Verwertung des Bodens.
Alle dazu zusätzlich notwendige Maßnahmen sind hier
einzukalkulieren.
Menge: 460,000 m3
Voraussichtliche Abrechnungsmenge: 460,000

**04.02.0040 Stahlspundwand säubern**
StL-Nr. 2411722599
Stahlspundwand säubern. Anhaftenden Boden von freigelegter Fläche der Stahlspundwand entfernen. Abrechnung
nach Länge in der Wandachse, horizontal, multipliziert mit der freigelegten Höhe.
Spundwand '= Baugubenverbauten - Bereiche säubern die mit dem Unterwasserbeton in Berührung kommen.
Kontrolle mit Tauchereinsatz ist einzukalkulieren.
Anfallenden Boden nach Wahl des AN verwerten.
Das Säubern der Spundwände ist unter Wasser auszuführen. Erschwernisse und Mehraufwand sind einzukalkulieren.'
Menge: 100,000 m2
Voraussichtliche Abrechnungsmenge: 100,000

**04.02.0050 Unterwasserbeton herstellen Baugrubensohle*Unbewehrt**
StL-Nr. 22118343319900
Beton unter Wasser nach Unterlagen des AG herstellen.
Bauteil = Baugrubensohle.
Beton unbewehrt.
Druckfestigkeitsklasse 'C 35/45'

Expositionsklasse 'XA 2,
Unterwasserbeton inkl. unterer Ausgleichsschicht (Ausgleich Aushubtoleranzen) gemäß ZTV-ING 2.1.
Einbringen im Verbau, Erschwernisse und Mehraufwand durch die beengten Verhältnisse sowie durch die Aussteifungen sind einzukalkulieren.
Abrechnung erfolgt in Achse Spundwand. Spundwandtäler sind einzukalkulieren.'
Menge: 150,000 m3
Voraussichtliche Abrechnungsmenge: 150,000
Leistungsbereichkatalog: 118

**04.02.0060 Unbewehrten Beton herstellen Einkornbeton*Ohne Schalung**
Unbewehrten Beton nach Unterlagen des AG herstellen.
Beton  = Einkornbeton zum Ausgleich der Unterwasser- betonoberfläche. Oberfläche mit Folie abdecken.
Dicke >= 30 cm.
Abrechnung erfolgt in Achse Spundwand. Spundwandtäler sind einzukalkulieren. Trennlage nach Wahl des AN zwischen Verbau und Einkornbeton einbauen.
Beton ohne Schalung herstellen.
Menge: 40,000 m3
Voraussichtliche Abrechnungsmenge: 40,000
Leistungsbereichkatalog: 118

**04.02.0070 Baustoff lief.,in Baugrube einbauen*Bauwerk**
StL-Nr. 241081229100
Baustoff nach Unterlagen des AG liefern, in Baugrube
nach Unterlagen des AG einbauen und verdichten. Einbaudokumentation nach Unterlagen des AG übergeben.
Baustoff '= Material nach ZTV/E-StB Abschnitt 10.2.3 und 10.2.4 bis OK Gelände bzw. OK Planum i.A. an RiZ "Was 7"
Erschwernisse beim Einbau nach RiZ "Was 7" werden nicht
gesondert vergütet.
Baustoff für Baugrubenverfüllung inkl. des Entwässerungs- bereichs.'

Baugrube für gesamtes Bauwerk.
Menge: 170,000 m3
Voraussichtliche Abrechnungsmenge: 170,000
Leistungsbereichkatalog: 108

**04.02.0080 Unbewehrten Beton herstellen*Mit Schalung Abr. Frischbeton**
StL-Nr. 22118338999021
Unbewehrten Beton nach Unterlagen des AG herstellen.
Beton 'zum Verfüllen bzw. Hinterfüllen von schlecht zu verdichtenden Hohlräumen.'

Druckfestigkeitsklasse 'C 35/45'

Expositionsklasse 'XA2'

Beton einschließlich Schalung herstellen. Schalung vorhalten und beseitigen.
Abgerechnet wird die eingebaute Frischbetonmenge.
Menge: 30,000 m3
Voraussichtliche Abrechnungsmenge: 30,000
Leistungsbereichkatalog: 118

**04.02.0090 Wasserh.anl.nach Wahl des AN herst.*Reserveanlage Bis 15 m3/h**
*** Pauschalposition
StL-Nr. 2110911390119000
Wasserhaltungsanlage nach Wahl des AN zum Trockenlegen
und Freihalten der Baugrube von Wasser herstellen. Geologische und hydrologische Verhältnisse sowie Zweck,
Umfang, Absenkziele, Dauer der Wasserhaltung und Ableitung des Wassers zur Vorflut nach Unterlagen des AG.
Anlage bemessen, einrichten und abbauen. Erforderliche
Erdarbeiten ausführen.
Vorhalten und Betreiben wird gesondert vergütet.
Baugrube 'für gesamtes Bauwerk (Abbruch und Neubau).
Wasserhaltungsanlage für Neubau nach Einbau Unterwasserbeton - Auspumpen Spundwandkasten.'

Einschließlich Reserveanlage für Betrieb ohne
schädliche Unterbrechung.
Gesamter Förderdurchfluss bis 15 m3/h.
Ableitung 'nach Reinigung in den Vorfluter
(Seedorfer Abzugsgraben).'
Menge: 1,000 Psch
Voraussichtliche Abrechnungsmenge: 1,000

**04.02.0100 Wasserhaltungsanlage vorhalten*Reserveanlage**
StL-Nr. 21109117901900
Wasserhaltungsanlage nach Wahl des AN zum Trockenlegen
und Freihalten der Baugrube von Wasser betriebsbereit
vorhalten.
Abgerechnet wird nach Kalendertagen.
Baugrube 'für gesamtes Bauwerk.'

Einschließlich Reserveanlage für Betrieb ohne
schädliche Unterbrechung.
Ableitung 'nach Reinigung in den Vorfluter (Seedorfer Abzugsgraben).'
Menge: 50,000 d
Voraussichtliche Abrechnungsmenge: 50,000

**04.02.0110 Wasserhaltungsanlage betreiben**
StL-Nr. 21109123909000
Wasserhaltungsanlage nach Wahl des AN zum unterbrechungsfreien Trockenlegen und Freihalten der Baugrube
von Wasser betreiben.
Abgerechnet wird nach Kalendertagen.
Baugrube 'für gesamtes Bauwerk.'

Ableitung 'nach Reinigung in den Vorfluter
(Seedorfer Abzugsgraben).'
Menge: 50,000 d
Voraussichtliche Abrechnungsmenge: 50,000

**04.02.0120 Mobile Absetzanlage aufstellen vorhalten u. betreiben**
Mobile Absetz- und Filteranlage aus einem oder mehrerren Becken für Wasserhaltung aufstellen, vor- und unterhalten, ggf. umsetzen und abbauen entsprechend Technologie des AN. Ursprünglichen Zustand wieder herstellen.
Einschließlich Erd- und Gründungsarbeiten.
Anfallendes Wasser = Boden-, Schicht- und Grundwasser nach geologischen und hydraulischen Erfordernissen und nach Unterlagen des AG.
Erforderliche Wasserfassungen, Zu- und Ableitungen, Sand- und Schlammfänge werden nicht gesondert vergütet.
Absetzanlage = zum Trennen der Fein-/Schwebstoffe,
Vorklärung, einschl. Leichtflüssigkeitabscheider.
Anzahl und Größe = entsprechend dem gewählten Ablauf und der Technologie des AN.
Der Bodenabsatz (Schlamm) ist regelmäßig abzupumpen und durch den AN fachgerecht zu entsorgen. Der Leichtflüssigkeits- absatz ist regelmäßig aufzunehmen und fachgerecht zu entsorgen.
Menge: 1,000 St
Voraussichtliche Abrechnungsmenge: 1,000

*Hinweis: Hinweis*
Die nachfolgend aufgeführten 2 Positionen (Stromaggregat
aufstellen/abbauen u.betreiben) gelten nur bei Ausfall
des Baustroms, ohne Verschulden des  AN und gleichzeitig erforderlicher Wasserhaltung.

**04.02.0130 Stromaggregat aufstellen Nennleistung*Wasserh.anlage**
StL-Nr. 2110992911
Stromaggregat als Reserveeinrichtung betriebsbereit
aufstellen, nach Beendigung der Wasserhaltung abbauen und abfahren.
Vorhalten wird gesondert vergütet.
Aggregat für Nennleistung der Anlage auslegen.
Reserveanlage für Wasserhaltungsanlage.
Menge: 1,000 St
Voraussichtliche Abrechnungsmenge: 1,000

**04.02.0140 Stromaggregat betreiben**
Stromaggregat während der Dauer des Stromausfalles
betreiben. Abgerechnet werden die erforderlichen Be-
triebsstunden.
Menge: 20,000 h
Voraussichtliche Abrechnungsmenge: 20,000

**04.02.0150 Stromaggregat vorhalten**
StL-Nr. 21109933
Stromaggregat als Reserveeinrichtung vorhalten.
Menge: 50,000 d
Voraussichtliche Abrechnungsmenge: 50,000

**04.02.0160 Bachumleitung herstellen**
*** Pauschalposition
StL-Nr. 2110930199
Bachumleitung herstellen, vorhalten, unterhalten und
beseitigen.
Hydraulische und bautechnische Erfordernisse nach
Unterlagen des AG.
Einschließlich Erdarbeiten und erforderlicher Ab-
sperrdämme.
Umleitung '= Graben inkl. Abdichtung nach Wahl des AN.
Lage und Größe siehe Unterlagen des AG.
Ausgebautes Material auf Flächen des AN zwischenlagern und am Bauende wieder einbauen.'
Menge: 1,000 Psch
Voraussichtliche Abrechnungsmenge: 1,000

#### Abschnitt 04.03 Gerüste, Schutzeinrichtungen

**04.03.0010 Arbeits-/Schutzgerüst für das gesamte Bauwerk**
*** Pauschalposition
Gerüste (Arbeits-und Schutzgerüst) inkl. notwendiger Treppentürme für das gesamte Bauwerk, einschließlich Gründung nach statischen, konstruktiven und sicherheitstechnischen Erfordernissen herstellen, ggf. umsetzen und vorhalten.
Gerüste einschließlich Gründung und aller Einrichtungen beseitigen.
Gerüsthöhe bis 5 m.
Einsatzort
'= Brücke (Abbruch) und Durchlass (Neubau)'

Gerüst mit wasserdichter Abdeckung. Ausführungsart nach Wahl des AN.
Gerüstklassen nach DIN EN 12 811 entsprechend Technologie des AN.
Notwendige Ausführungsplanung der Gerüste wird gesondert vergütet. Die Prüfung der Unterlagen erfolgt durch den AG.
Bis zum Bau des endgültigen Geländers sind provisorische Absturzeinrichtungen zu erstellen, vorzuhalten, ggf. entsprechend dem Bauablauf umzubauen zu kontrollieren, zu unterhalten und abzubauen.
Menge: 1,000 Psch
Voraussichtliche Abrechnungsmenge: 1,000

**04.03.0020 Schutzeinrichtung bereitstellen Beleuchtung**
*** Pauschalposition
StL-Nr. 241249219910
Witterungsbedingte Schutzeinrichtung entsprechend statischen, konstruktiven, sicherheitstechnischen, ausrüstungstechnischen und umwelttechnischen Erfordernissen
nach Unterlagen des AG bereitstellen. Zur Baustelle anfahren, abladen, wieder aufladen und von der Baustelle
abfahren.
Schutzeinrichtung bei Nichteinsatz vorhalten, einsetzen, vorhalten, unterhalten und betreiben wird gesondert vergütet.
Bauteil '= Rahmenbauwerk'

Grundfläche 'bis 40 m2'

Schutzeinrichtung mit Beleuchtung.
Menge: 1,000 Psch
Voraussichtliche Abrechnungsmenge: 1,000

**04.03.0030 Schutzeinr. b. Nichteinsatz vorhal.**
StL-Nr. 24124923
Witterungsbedingte Schutzeinrichtung bei Nichteinsatz
auf der Baustelle gemäß zeitlichen Vorgaben nach Unterlagen des AG vorhalten. Außer den vollen Monaten werden
Teilzeiten nach Tagen zu 1/30 des Einheitspreises vergütet.
Menge: 1,000 Mt
Voraussichtliche Abrechnungsmenge: 1,000

**04.03.0040 Schutzeinrichtung einsetzen**
*** Pauschalposition
StL-Nr. 24124925
Schutzeinrichtung einsetzen nach Unterlagen des AG.
Witterungsbedingte Schutzeinrichtung auf der Baustelle
aufstellen, entsprechend dem Arbeitsvorgang umsetzen
und abbauen.
Menge: 1,000 Psch
Voraussichtliche Abrechnungsmenge: 1,000

**04.03.0050 Schutzeinr. vorh.,unterh.,betreib.**
StL-Nr. 24124928
Schutzeinrichtung betriebsbereit vorhalten, unterhalten
und betreiben nach Unterlagen des AG. Außer den vollen
Monaten werden Teilzeiten nach Tagen zu 1/30 des Einheitspreises vergütet.
Menge: 1,000 Mt
Voraussichtliche Abrechnungsmenge: 1,000

**04.03.0060 Schutzeinrichtung beleuchten.**
Schutzeinrichtung beleuchten.
Abgerechnet werden die Stunden, an denen beleuchtet
werden muß.
Der angebotene EP gilt unabhängig von der Anzahl der
abgerechneten Stunden.
Menge: 50,000 h
Voraussichtliche Abrechnungsmenge: 50,000

#### Abschnitt 04.04 Kunstbauten aus Beton und Stahlbeton

**04.04.0010 Beton f. Sauberkeitsschicht herst.**
StL-Nr. 221183289909
Beton für Sauberkeitsschicht einschließlich ggf. erforderlicher Schalung nach Unterlagen des AG herstellen.
Ggf. erforderliche Schalung vorhalten und beseitigen.
Druckfestigkeitsklasse 'C 35/45'

Expositionsklasse 'XA2'

Dicke 'mindestens 10 cm.
Abgerechnet wird in Achse Spundwand. Spundwandtäler sind einzukalkulieren.'
Menge: 50,000 m2
Voraussichtliche Abrechnungsmenge: 50,000
Leistungsbereichkatalog: 118

**04.04.0020 Beton für Schutzschicht herstellen Dicke min. 10 cm*Stahlm. Q 188 Mit Fugen**
StL-Nr. 22118333990111
Beton für Schutzschicht einschließlich ggf. erforderlicher Schalung und Bewehrung nach Unterlagen des AG herstellen. Ggf. erforliche Schalung vorhalten und beseitigen.
Druckfestigkeitsklasse 'C 25/30'

Expositionsklasse 'XC2, XF1,
Schutzschicht = Schutzbeton mit Gefälle über Dichtung.'

Dicke min. 10 cm.
Bewehrung = Betonstahlmatte, min. Q 188.
Fugen herstellen.
Menge: 30,000 m2
Voraussichtliche Abrechnungsmenge: 30,000
Leistungsbereichkatalog: 118

**04.04.0030 Betonstahl einbauen**
StL-Nr. 2211821399
Betonstahl entsprechend statischen und konstruktiven
Erfordernissen einbauen.
Bauteil '= Rahmen Fertigteile'

Stahlsorte 'B 500B
Für den Einbau des Betonstahles ist ausschließlich
verzinkter Bindedraht zu verwenden.'
Menge: 15,000 t
Voraussichtliche Abrechnungsmenge: 15,000
Leistungsbereichkatalog: 118

*Hinweis: Hinweis*
Kraneinsatz, Einbauteile, Aussteifungen, Halterungen
und Anschlagmittel etc. für Lieferung und Montage sind
in die Position Betonfertigteile einzukalkulieren.

**04.04.0040 Betonfertigteile einbauen*FT:StBn, Bew. C35/45**
StL-Nr. 2211851892499900
Bewehrte Betonfertigteile entsprechend statischen und
konstruktiven Erfordernissen nach Unterlagen des AG
herstellen und einbauen.
Bauteil '= geschlossener Rahmen.
Abmessungen siehe Bauwerksplan.
Eckverstärkung mit Vouten.
Abdichtung der Fertigteilstöße über werkseitig eingebauter Keilgleitdichtung aus Elastomerfugenband (umlaufend) o.glw.
Fertigteile inkl. aller Maßnahmen, Hilfsmittel etc.
Fertigteile bemessen und bewehrt für Lastmodell 1 nach DIN EN 1991-2.
Fertigteile in 3 cm Mörtelbett verlegen.'

Fertigteile aus Stahlbeton. Bewehrung wird gesondert
vergütet.
Druckfestigkeitsklasse C35/45.
Expositionsklasse 'XF4, XC4, XD3 und XA2'

Zusätzliche Anforderungen '= Feuchtigkeitsklasse WA'

Sichtflächenschalung '= glatt'
Menge: 4,000 St
Voraussichtliche Abrechnungsmenge: 4,000
Leistungsbereichkatalog: 118

*Hinweis: Hinweis*
Kraneinsatz, Einbauteile, Aussteifungen, Halterungen
und Anschlagmittel etc. für Lieferung und Montage sind
in die Position Betonfertigteile einzukalkulieren.

**04.04.0050 Betonfertigteile einbauen*FT:StBn, Bew. C35/45**
StL-Nr. 2211851892499900
Bewehrte Betonfertigteile entsprechend statischen und
konstruktiven Erfordernissen nach Unterlagen des AG
herstellen und einbauen.
Bauteil '= geschlossener Rahmen mit Kopfbalken und Nut zur Dichtungsverwahrung.
Abmessungen siehe Bauwerksplan.
Eckverstärkung mit Vouten.
Abdichtung der Fertigteilstöße über werkseitig eingebauter Keilgleitdichtung aus Elastomerfugenband (umlaufend) o.glw.
Fertigteile inkl. aller Maßnahmen, Hilfsmittel etc.
Fertigteile bemessen und bewehrt für Lastmodell 1 nach DIN EN 1991-2.
Fertigteile in 3 cm Mörtelbett verlegen.'

Fertigteile aus Stahlbeton. Bewehrung wird gesondert
vergütet.
Druckfestigkeitsklasse C35/45.
Expositionsklasse 'XF4, XC4, XD3 und XA2'

Zusätzliche Anforderungen '= Feuchtigkeitsklasse WA'

Sichtflächenschalung '= glatt'
Menge: 2,000 St
Voraussichtliche Abrechnungsmenge: 2,000
Leistungsbereichkatalog: 118

*Hinweis: Hinweis*
Kraneinsatz, Einbauteile, Aussteifungen, Halterungen
und Anschlagmittel etc. für Lieferung und Montage sind
in die Position Betonfertigteile einzukalkulieren.

**04.04.0060 Betonfertigteile einbauen*FT:StBn, Bew. C35/45**
StL-Nr. 2211851892499900
Bewehrte Betonfertigteile entsprechend statischen und
konstruktiven Erfordernissen nach Unterlagen des AG
herstellen und einbauen.
Bauteil '= Böschungsstücke - Flügel.
Abmessungen siehe Bauwerksplan.
Abdichtung der Fertigteilstöße über werkseitig eingebauter Keilgleitdichtung aus Elastomerfugenband (umlaufend) o.glw.
Fertigteile inkl. aller Maßnahmen, Hilfsmittel etc.
Fertigteile bemessen und bewehrt für Lastmodell 1 nach DIN EN 1991-2.
Fertigteile in 3 cm Mörtelbett verlegen.'

Fertigteile aus Stahlbeton. Bewehrung wird gesondert
vergütet.
Druckfestigkeitsklasse C35/45.
Expositionsklasse 'XF4, XC4, XD3 und XA2'

Zusätzliche Anforderungen '= Feuchtigkeitsklasse WA'

Sichtflächenschalung '= glatt'
Menge: 4,000 St
Voraussichtliche Abrechnungsmenge: 4,000
Leistungsbereichkatalog: 118

**04.04.0070 Jahreszahl-Matrize einbauen**
StL-Nr. 2211892300
Jahreszahl-Matrize nach RIZ "Jahr 1" einbauen.
Menge: 1,000 St
Voraussichtliche Abrechnungsmenge: 1,000
Leistungsbereichkatalog: 118

#### Abschnitt 04.05 Kunstbauten aus Stahl

**04.05.0010 Stahlgeländer einbauen*Stahl H = 1000 mm**
StL-Nr. 2412131391190099
Geschweißtes Stahlgeländer nach Unterlagen des AG einbauen.
Abrechnung nach Länge des Handlaufs zwischen den
Achsen der Endpfosten bzw. Endstäbe.
Geländer 'für Durchlass'

Baustoff = Stahl
Höhe des Geländers 1000 mm.
Ausbildung 'als Füllstabgeländer nach RiZ "Gel 4" mit Endschwinge nach RiZ "Gel 19".'

Verankerung 'nach RiZ "Gel 14" mit Fußplatte und Verbundankern - wird gesondert vergütet.'

Korrosionsschutz 'entsprechend ZTV-ING - Teil 4,
Tabelle A 4.3.2, Bauteil-Nr. 3.1 - b),  KS-System 1.
Farbton der Deckbeschichtung RAL5002 (ultramarinblau).'
Menge: 5,000 m
Voraussichtliche Abrechnungsmenge: 5,000

**04.05.0020 Geländerverankerung einbauen**
StL-Nr. 241213379999
Verankerung für Geländer nach Unterlagen des AG einbauen.
Einbau 'auf Durchlass'

Verankerung 'nach RiZ "Gel 14" mit Fußplatte aus Stahl 230 x 230 x 12 mm, mit Mörtel nach ZTV-ING 6-11 und mit 4 Betonankern M 12 mm aus nicht rostendem Stahl der Stahlsorte A4 bzw. A5, Werkstoff-Nr. 1.4401 bzw. 1.4571 nach DIN EN 10088 bzw. DIN EN ISO 3506.'

Korrosionsschutz 'entsprechend ZTV-ING - Teil 4,
Tabelle A 4.3.2, Bauteil-Nr. 3.1 - b),  KS-System 1.
Farbton der Deckbeschichtung RAL5002 (ultramarinblau).'
Menge: 4,000 St
Voraussichtliche Abrechnungsmenge: 4,000

**04.05.0030 Stahlgeländer einbauen*Stahl H = 1000 mm**
StL-Nr. 2412131391190099
Geschweißtes Stahlgeländer nach Unterlagen des AG einbauen.
Abrechnung nach Länge des Handlaufs zwischen den
Achsen der Endpfosten bzw. Endstäbe.
Geländer 'für Durchlass'

Baustoff = Stahl
Höhe des Geländers 1000 mm.
Ausbildung 'als Rohrgeländer nach RiZ "Gel 7" - Schräge der Flügel beachten!. Mehraufwand einkalkulieren.'

Verankerung 'nach RiZ "Gel 14" mit Fußplatte und Verbundankern - wird gesondert vergütet.'

Korrosionsschutz 'entsprechend ZTV-ING - Teil 4,
Tabelle A 4.3.2, Bauteil-Nr. 3.1 - b), KS-System 1.
Farbton der Deckbeschichtung RAL5002 (ultramarinblau).'
Menge: 35,000 m
Voraussichtliche Abrechnungsmenge: 35,000

**04.05.0040 Geländerverankerung einbauen**
StL-Nr. 241213379999
Verankerung für Geländer nach Unterlagen des AG einbauen.
Einbau 'auf Durchlass'

Verankerung 'nach RiZ "Gel 14" mit Fußplatte aus Stahl 230 x 160 x 12 mm, mit Mörtel nach ZTV-ING 6-11 und mit 4 Betonankern M 12 mm aus nicht rostendem Stahl der Stahlsorte A4 bzw. A5, Werkstoff-Nr. 1.4401 bzw. 1.4571 nach DIN EN 10088 bzw. DIN EN ISO 3506.
Schräge der Flügel beachten!. Mehraufwand einkalkulieren.'

Korrosionsschutz 'entsprechend ZTV-ING - Teil 4,
Tabelle A 4.3.2, Bauteil-Nr. 3.1 - b),  KS-System 1.
Farbton der Deckbeschichtung RAL5002 (ultramarinblau).'
Menge: 12,000 St
Voraussichtliche Abrechnungsmenge: 12,000

**04.05.0050 Messbolzen einbauen*Messing DU 10 - 20 mm*L 40 - 80 mm Vertikal Lage-/Höhenmessg**
StL-Nr. 2412197192122903
Messbolzen einbauen.
Einbauort '= Kopfbalken'

Baustoff = Messing.
Schaftdurchmesser 10 bis 20 mm.
Schaftlänge über 40 bis 80 mm.
Einbau vertikal.
Bolzen 'nach Wahl des AN einsetzen'

Messbolzen für Lage- und Höhenmessung.
Menge: 4,000 St
Voraussichtliche Abrechnungsmenge: 4,000

**04.05.0060 Messbolzen einbauen Widerlager*Messing DU 30 - 40 mm*L 120 - 160 mm Horizontal Lage-/Höhenmessg**
StL-Nr. 2412197122341903
Messbolzen einbauen.
Einbauort = Widerlager.
Baustoff = Messing.
Schaftdurchmesser über 30 bis 40 mm.
Schaftlänge über 120 bis 160 mm.
Einbau horizontal.
Bolzen 'nach Wahl des AN einsetzen'

Messbolzen für Lage- und Höhenmessung.
Menge: 12,000 St
Voraussichtliche Abrechnungsmenge: 12,000

#### Abschnitt 04.06 Entwässerung für Kunstbauten

**04.06.0010 Provisorische Entwässerungseinrichtungen**
*** Pauschalposition
Provisorische Entwässerungseinrichtungen zur gefahrlosen Ableitung des anfallenden Wassers auf dem Durchlass herstellen und rückbauen. Vorhalten bis zur Herstellung der Straßenanschlüsse inkl. Entwässerungseinrichtungen.
Ausführungsort = Baugrubenbereich nach Verfüllung.
Menge: 1,000 Psch
Voraussichtliche Abrechnungsmenge: 1,000

**04.06.0020 Dränschicht an Bauwerk herstellen Rahmen*Matte, RiZ Was 7**
StL-Nr. 2111110441
Dränschicht an erdberührten Flächen von Bauwerken nach
Unterlagen des AG herstellen. Abgerechnet wird die bedeckte Wandfläche.
Dränschicht für Rahmen.
Dränschicht aus Dränmatte nach Richtzeichnung Was 7.
Menge: 90,000 m2
Voraussichtliche Abrechnungsmenge: 90,000

**04.06.0030 Rinne aus Betonformsteinen herst.*Fundamentbet. XF2 Fuge Typ B**
StL-Nr. 231154419219
Rinne aus Betonformsteinen herstellen.
Formstein '= Muldenstein 50 x 50 x 15 cm'

Beton für Fundament und Rückenstütze mit einer Druckfestigkeit (Einzelwert) am Bohrkern von mind. 12 MPa,
Expositionsklasse XF 2.
Rückenstütze nach Unterlagen des AG.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Verlegung 'entsprechend RiZ "Kap 8" entlang der Flügelfertigteile (inkl. notwendiger Erdarbeiten) - siehe Bauwerksplan.'
Menge: 40,000 m
Voraussichtliche Abrechnungsmenge: 40,000
Leistungsbereichkatalog: 115

#### Abschnitt 04.07 Dichtungsschichten für Kunstbauten

**04.07.0010 Betonunterlage vorbereiten*Oberfl. untersch. strahlen/absaugen*entf. von Zement entsorgen**
StL-Nr. 2412410899300521
Betonunterlage nach Unterlagen des AG vorbereiten. Vorbereitete Flächen säubern.
Bauteil '= Oberfläche der Rahmenfertigteile zwischen den Kopfbalken inkl. Seitenflächen (0,50 m) und Dichtungsverwahrung.'

Oberfläche unterschiedlich geneigt.
Vorbereitungsverfahren = Betonunterlage mit festen
Strahlmitteln strahlen bei gleichzeitigem Absaugen.
Zementschlämme und minderfeste Schichten entfernen.
Abfall entsorgen.
Menge: 40,000 m2
Voraussichtliche Abrechnungsmenge: 40,000

**04.07.0020 Betonunterlage versiegeln**
StL-Nr. 2412421390
Vorbereitete Betonunterlage mit Reaktionsharz versiegeln.
Reaktionsharz nach Unterlagen des AG. Versiegelung
zweilagig herstellen. Erste Lage im Überschuss abstreuen.
Nicht festhaftendes Abstreugut entfernen und nach Wahl
des AN verwerten.
Bauteil '= Oberfläche der Rahmenfertigteile zwischen den Kopfbalken inkl. Seitenflächen (0,50 m) und Dichtungsverwahrung.'
Menge: 40,000 m2
Voraussichtliche Abrechnungsmenge: 40,000

**04.07.0030 Dichtungssch. aus 1 Bitbahn herst.**
StL-Nr. 241231239090
Dichtungsschicht aus einer Bitumen-Schweißbahn gemäß
ZTV-ING, Teil 6, Abschnitt 1 nach Unterlagen des AG
herstellen. Dichtungsschicht an bestehende Abdichtungen, Konstruktionen, Durchdringungskörper und sonstige
Einbauten anschließen. Anschlussflächen sind vorzubereiten. Das Einbauen von Verstärkungsstreifen und
Schutzlage wird gesondert vergütet.
Bauteil '= Oberfläche der Rahmenfertigteile zwischen den Kopfbalken und Dichtungsverwahrung. Dichtung an den Seitenflächen 0,50 m herunterführen.
Dichtung in Nut verwahren. Hohlkehle nach Wahl des AN in Dichtungsverwahrung herstellen.'

Bitumen-Schweißbahn '= Polymerbitumen ohne Metallkaschierung'
Menge: 40,000 m2
Voraussichtliche Abrechnungsmenge: 40,000

**04.07.0040 Dichtungsverw. ZM-Mört.**
Dichtungsverwahrung / Nut verfüllen.
Aussparung mit Zementmörtel (RM/RC) nach
ZTV-ING 3-4 verfüllen.
Menge: 6,000 m
Voraussichtliche Abrechnungsmenge: 6,000

**04.07.0050 Schutzlage herstellen**
Schutzlage nach Unterlagen des AG aus Glasvlies-
Bitumendachbahn V 13 unter dem Schutzbeton herstellen. Bahn an Längs- und Querstößen min. 10 cm überlappen. Querstöße versetzt anordnen.
Menge: 30,000 m2
Voraussichtliche Abrechnungsmenge: 30,000
Leistungsbereichkatalog: 123

**04.07.0060 Bauwerksfuge herstellen*Fug 4**
StL-Nr. 24123205980000
Bauwerksfuge nach Unterlagen des AG herstellen. Fu-
genbänder und Fugeneinlagen einbauen. Stöße und Verbindungen herstellen.
Bauteil '= Fugen über den Fertigteilen und im Schutzbeton.
In diese Position ist die Dichtungsverstärkung im Bereich der Fertigteile und der Fugenverguss im Bereich der Fertigteile und des Schutzbetons einzukalkulieren.'

Fuge in überschüttetem Bauwerk nach RiZ "Fug 4" ausbilden.
Menge: 15,000 m
Voraussichtliche Abrechnungsmenge: 15,000
Leistungsbereichkatalog: 123

**04.07.0070 Fugenfüllung herstellen*Kalt, 25 v.H. Flanke Beton*Breite 15-20 mm Tiefe 15 - 25 mm**
StL-Nr. 24123235911320
Fugenfüllung nach Unterlagen des AG herstellen. Fugenflanken reinigen und mit geeignetem Voranstrich versehen.
Bauteil '= seitliche / senkrechte Stöße der Fertgteile'

Füllstoff = kalt verarbeitbare Fugenmasse, Dauerbewegungsaufnahme bis 25 v.H.
Fugenflanken = Beton.
Fugenspaltbreite über 15 bis 20 mm.
Fülltiefe über 15 bis 25 mm.
Menge: 50,000 m
Voraussichtliche Abrechnungsmenge: 50,000
Leistungsbereichkatalog: 123

**04.07.0080 Anschluss a. Fuge m. Fugenm. herst.*Breite 10 mm Fugenmasse N1**
StL-Nr. 2311391299991002
Anschluss als Fuge mit Fugenmasse herstellen.
Fuge 'zwischen Kopfbalken und Schutzbeton - RiZ Dicht 24'

In 'Schutzbeton'

Fugenspalttiefe '= 100 mm'

Fugenspaltbreite = 10 mm.
Mit heiß verarbeitbarer Fugenmasse Typ N1, einschließlich zugehörigem und zuvor aufgetragenem Voranstrichmittel.
Menge: 5,000 m
Voraussichtliche Abrechnungsmenge: 5,000
Leistungsbereichkatalog: 113

#### Abschnitt 04.08 Sonstige Ausstattung

**04.08.0010 Ankerschiene einbauen*Mit Anker Mit Schaumstoff**
StL-Nr. 24121513901001
Ankerschiene aus nichtrostendem Stahl, Werkstoff-Nr.
1.4401 oder 1.4571, nach Unterlagen des AG einbauen.
Einbauort '= Rahmenfertigteile - für die Befestigung des Laufbretts'

Schiene mit aufgeschweissten oder aufgestauchten Ankern
aus nichtrostendem Stahl, Werkstoff- Nr. 1.4401 oder
1.4571.
Schiene zum Schutz gegen eindringenden Beton mit
Schaumstoff füllen.
Menge: 40,000 m
Voraussichtliche Abrechnungsmenge: 40,000

**04.08.0020 Kabelschutzrohr liefern/einbauen KSR Stange d110*PE-HD-Rohr innen glatt**
StL-Nr. 2113413360110900
Kabelschutzrohr einschließlich der Rohrverbindung liefern und einbauen. Rohröffnungen dicht verschließen.
Erdarbeiten und der Aufbruch von Straßenbefestigungen
werden gesondert vergütet.
Kabelschutzrohr Stangenware d110.
Rohr aus PE-HD.
Innenwand = glatt.
Kabelschutzrohr 'über Bauwerk neben östlichen Kopfbalken'
Menge: 6,000 m
Voraussichtliche Abrechnungsmenge: 6,000

**04.08.0030 Böschungstreppe herstellen Stufenbr. 80 cm Betonfertigteile*beids. Tr.w. Bet. Fugenmörtel**
StL-Nr. 23115922191201
Böschungstreppe nach Unterlagen des AG entsprechend RiZ
Bösch auf mind. 10 cm dickem, konstruktiv bewehrtem Un-
terbeton C12/15, Ausbreitmaßklasse F1 einschließlich
ggf. notwendiger Sporne zur Gleitsicherung und der erforderlichen Erdarbeiten herstellen. Abgerechnet wird
die Treppenlänge in der Neigung von der Vorderkante der
untersten bis Vorderkante der obersten Stufe einschließlich der Stufen an den Podesten.
Stufenbreite 80 cm.
Auftrittsbreite/-höhe 'in Anpassung an die Böschungsneigung'

Blockstufen aus Betonfertigteilen, Druckfestigkeitsklasse C35/45, Expositionsklasse XC4, XD1, XF2.
Beidseitige Treppenwange auf Böschungen aus Betonbordsteinen, Form TB 80 x 250, auf gleichem Fundament wie
Böschungstreppe herstellen. Den Fundamentbeton als
Rückenstütze mit einer Breite von 15 cm bis 10 cm unter
Steinoberkante hochziehen.
Fugen mit Fertigzementmörtel verfüllen, Druckfestigkeit
am Würfel mind. 50 MPa, Zement Art CEM I, w/z höchstens
0,50, frost-/tausalzbeständig, Ausbreitmaßklasse F3.
Menge: 4,000 m
Voraussichtliche Abrechnungsmenge: 4,000
Leistungsbereichkatalog: 115

**04.08.0040 Beschilderung an Betriebstreppen herstellen**
Beschilderung an Betriebstreppen liefern und herstellen.
Rohrpfosten - Stahl, feuerverzinkt, Durchmesser 60,3 mm,
  Wandstärke mind. 2,0 mm, mind. Länge 2,5 m.
Bodenhülse - Grauguss, mind. 300 mm lang, DU 60 mm, mit
  Klemm- und Gewindering.
Befestigung - Flachstahl, feuerverzinkt, mind. 30x5 mm,
  Schellendurchmesser 60,3 mm, incl. Schrauben,
  Unterlegscheiben und Muttern (V2A) und
  Befestigungsmittel (V2A) für Schild.
Schild - Aluminium, 3 mm, glatt, mit Randverstärkung,
  wetterfest, 231x420 mm.
        - Kontrast 12,5 mm
        - Rand 18,7 mm
        - Radius 50 mm
        - Grund - Folie Typ 1, weiß
        - Schrift - schwarz, Größe 35 mm und 17 mm
  "Betriebsgelände" 35 mm
  "Betreten verboten" 35 mm
  "Straßenbauverwaltung LK Jerichower Land" 17 mm
Bodenfreiheit - Regelaufstellung 2000 mm.
Siehe Anlage zu den Ausschreibungsunterlagen.
Ausführung einschließlich aller Gründungs- und Betonarbeiten. Aushub nach Wahl des AN verwerten.
Menge: 1,000 St
Voraussichtliche Abrechnungsmenge: 1,000

**04.08.0050 Frostschutzschicht herstellen KL. F.Einb. o. F.*0/45 URA+Einbaudoku*DPr min. 100 v.H.*Abrechng. Auftrag**
StL-Nr. 2411221060061191
Frostschutzschicht herstellen.
In kleinen Flächen, Einbau ohne Fertiger.
Baustoffgemisch 0/45.
Umweltrelevante Anforderungen beim Einsatz von Baustoffgemischen einschließlich Einbaudokumentation nach
Unterlagen des AG. Einbaudokumentation übergeben.
Verdichtungsgrad DPr mindestens 100 v.H.
Einbaudicke '>= 40 cm, unter Pflasterbefestigung nach Unterlagen des AG.'

Abrechnung nach Auftragsprofilen.
Menge: 15,000 m3
Voraussichtliche Abrechnungsmenge: 15,000
Leistungsbereichkatalog: 112

**04.08.0060 Pflasterd. geb.Bauw. Betonst.herst.*St.100/200/80 Fase 2/2 Haftvermittler AN*Fuge Typ A Läuferverband**
StL-Nr. 2311510690519211
Pflasterdecke in gebundener Bauweise mit Pflastersteinen aus Beton mit Vorsatzbeton herstellen.
Oberfläche der Pflastersteine, Trassierung der Pflasterdecke und Verlegung der Pflastersteine in Kurvenbereichen nach Unterlagen des AG.
Haftzugfestigkeit zwischen Pflasterstein und Bettung
sowie zwischen Pflasterstein und Fugenfüllung im fertigen Zustand mind. 0,6 MPa im Einzelwert.
In Flächen '= vor Kopfbalken und beidseitig neben Bauwerk im Bankettbereich. Einschließlich der erforderlichen Erdarbeiten.
Mehraufwand im Bereich der Pfosten der Schutzeinrichtungen sind in nachfolgende Position mit einzukalkulieren.
Herstellung Plannum wird nicht gesondert berechnet.'

Format für Rastermaß = 100/200/80 mm.
Fase max. 2/2 mm.
Bettung aus '10 cm Beton C 20/25'

Haftvermittler nach Wahl des AN einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Steine im Läuferverband verlegen.
Menge: 30,000 m2
Voraussichtliche Abrechnungsmenge: 30,000
Leistungsbereichkatalog: 115

**04.08.0070 Pflastersteine zuarbeiten aus Beton*Dicke 6-8 cm**
StL-Nr. 231151950101
Pflastersteine auf Passmaß trennen und Pflastersteine
an Kanten und Einfassungen oder an Aussparungen und
Einbauten über 1,00 m2 Einzelgröße zuarbeiten, nassschneiden oder behauen.
Das Zuarbeiten, Nassschneiden oder Behauen der Pflastersteine an Aussparungen und Einbauten bis zu 1,00 m2
Einzelgröße wird gesondert vergütet.
Art = Pflastersteine aus Beton.
Dicke 6 bis 8 cm.
Menge: 10,000 m
Voraussichtliche Abrechnungsmenge: 10,000
Leistungsbereichkatalog: 115

**04.08.0080 Bordstein aus Beton setzen BSt. TB 8x25 cm*Fuge Typ B*bis 10 cm unt. OK**
StL-Nr. 2311531107010919
Bordstein aus Beton setzen. Breite der Rückenstütze
mind. 15 cm.
Bordstein = TB 8 x 25 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Bordstein 'als Einfassung der Pflasterflächen.
Bordstein = gerader Stein, einschließlich aller Absenk- und Übergangssteine.
Einschließlich der erforderlichen Erdarbeiten.'

Rückenstütze bis 10 cm unter Oberkante Bordstein. Beton
mit einer Druckfestigkeit (Einzelwert) am Bohrkern von
mind. 12 MPa.
Fundamentbeton 'aus C 20/25, 20 bis 25 cm dick, herstellen.
Borde quer bzw. auf Gehrung trennen wird nicht gesondert vergütet.'
Menge: 25,000 m
Voraussichtliche Abrechnungsmenge: 25,000
Leistungsbereichkatalog: 115

**04.08.0090 Bordstein aus Beton setzen BSt. HB 15x30 cm*Fuge Typ B gerader Stein*bis 10 cm unt. OK**
StL-Nr. 2311531103010119
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton 'aus C 20/25, 20 bis 25 cm dick, herstellen.
Borde quer bzw. auf Gehrung trennen wird nicht gesondert vergütet.'
Menge: 15,000 m
Voraussichtliche Abrechnungsmenge: 15,000
Leistungsbereichkatalog: 115

#### Abschnitt 04.09 Wasserbau

**04.09.0010 Gewässerprofil bereinigen Räumgut verwerten**
Vorhandenes Gewässer (Seedorfer Abzugsgraben) in den Bauwerks- und Anschlussbereichen reinigen.
Bereinigungen von Verschmutzungen, Treibgut, Unrat u.Ä.
Mittlere Aushubmenge über 0,50 bis 1,00 m³/m.
Räumgut nach Wahl des AN verwerten.
Menge: 30,000 m
Voraussichtliche Abrechnungsmenge: 30,000

**04.09.0020 Gewässerprofil wieder herstellen**
Gewässerprofil Ober- und Unterstrom - Anschlussbereiche an Bauwerk - wieder herstellen.
Ausführen sämtlicher Erdarbeiten - Homogenbereich A (weitere Angaben siehe Bodengutachten).
Aushub einer Verwertung nach Wahl des AN zuführen.
Fehlenden Boden liefern, einbauen und verdichten.
Menge: 70,000 m2
Voraussichtliche Abrechnungsmenge: 70,000

**04.09.0030 Zulage für durchnässten Boden**
Zulage für den Mehraufwand (Entwässerung etc.) des
Aushubes (durchnässter Boden, Schlamm) und der Verwertung des Bodens.
Alle dazu zusätzlich notwendige Maßnahmen sind hier
einzukalkulieren.
Menge: 10,000 m3
Voraussichtliche Abrechnungsmenge: 10,000

**04.09.0040 Baustoff liefern und einbauen Planum nicht ges.*Abrechng. Auftrag**
StL-Nr. 24106243909101
Geeigneten Baustoff liefern, in Auftragsbereichen profilgerecht einbauen und verdichten.
Baustoff '= Sohlsubstrat (geeignetes Kies-Sand-Gemisch)'

Einbaustelle '= Gewässersohle im Bauwerk'

Das Herstellen des Planums wird nicht gesondert
vergütet.
Abrechnung nach Auftragsprofilen.
Menge: 15,000 m3
Voraussichtliche Abrechnungsmenge: 15,000
Leistungsbereichkatalog: 106

**04.09.0050 Laufbrett einbauen*Rahmen Holz*Befestigsmat.nichtrostend**
Laufsteg für Fischotter nach Unterlagen des AG einbauen.
Einbauort = an Rahmenfertigteil.
Laufsteg an Ankerschienen (bereits im Fertigteil eingebaut) befestigen und außerhalb des Bauwerks auf Böschung führen.
Dicke des Stegs >= 4 cm.
Befestigung mit geeigneten Fußplatten (Bl 8) und Stahl-Hohlprofilen (50x4) inkl. Verbindungsmittel.
Befestigungsmaterial aus nichtrostender Stahl, Stahlsorte A4 oder A5 bzw. Werkstoff-Nr. 1.4401 oder 1.4571.
Menge: 25,000 m
Voraussichtliche Abrechnungsmenge: 25,000

**04.09.0060 Pflasterd. gebBw Kleinpfl.st. herst*Flächen bis 2 m2 St.100/100/100*Granit Bett.mörtel 0/4*Haftvermittler Fuge Typ A**
StL-Nr. 2311515291111119
Pflasterdecke in gebundener Bauweise mit Kleinpflastersteinen aus Naturstein herstellen. Bearbeitung der O-
berfläche der Kleinpflastersteine nach Unterlagen des
AG.
Haftzugfestigkeit zwischen Pflasterstein und Bettung
sowie zwischen Pflasterstein und Fugenfüllung, im fertigen Zustand mind. 0,6 MPa im Einzelwert.
In Flächen '= Böschungssicherung im Ein- und Auslaufbereich des Bauwerks bis zur abgetrennten Spundwand.
Einbindung Entwässerungsrohr (Auslauf) ist mit einzukalkulieren.'

Einzelflächen bis 2,00 m2.
Format für Rastermaß = 100/100/100 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen 'im Verband nach Wahl des AN'
Menge: 5,000 m2
Voraussichtliche Abrechnungsmenge: 5,000
Leistungsbereichkatalog: 115

#### Abschnitt 04.10 Technische Bearbeitung

**04.10.0010 Statische Berechnung der Baubehelfe aufstellen und liefern.**
*** Pauschalposition
Geprüfte statische Berechnung und Nachweise für alle
Baubehelfe einschließlich erforderliche Gründungen aufstellen und in 6-facher Ausfertigung liefern.
Die Prüfung und Abnahme der Baubehelfe erfolgt durch
einen Prüfingenieur des AN.
Menge: 1,000 Psch
Voraussichtliche Abrechnungsmenge: 1,000

**04.10.0020 Ausführungspläne der Baubehelfe aufstellen und liefern.**
*** Pauschalposition
Geprüfte Ausführungspläne für alle Baubehelfe einschließlich erforderliche Gründungen aufstellen und in 6-facher Ausfertigung liefern.
Die Prüfung und Abnahme der Baubehelfe erfolgt durch
einen Prüfingenieur des AN.
Menge: 1,000 Psch
Voraussichtliche Abrechnungsmenge: 1,000

**04.10.0030 Statische Berechnung des Bauwerkes aufstellen und liefern.**
*** Pauschalposition
Geprüfte statische Berechnung und Nachweise für alle tragenden Konstruktionen des gesamten Bauwerkes einschließlich der Gründung aufstellen und in 3-facher Ausfertigung liefern.
Die Prüfung erfolgt durch einen Prüfingenieur des AN.
Menge: 1,000 Psch
Voraussichtliche Abrechnungsmenge: 1,000

**04.10.0040 Techn. Bearbeitung Ausführungsplanung anfertigen und liefern.**
*** Pauschalposition
Technische Bearbeitung der Ausführungsplanung für die Objekt- und Tragwerksplanung entsprechend ZTV-ING, Teil 1, Abschnitt 2 des Bauwerkes durchführen.
Geprüft liefern in 5-facher Ausfertigung.
Die Prüfung erfolgt durch einen Prüfingenieur des AN.
Menge: 1,000 Psch
Voraussichtliche Abrechnungsmenge: 1,000

**04.10.0050 Anfertigen von Werkstattzeichnungen**
*** Pauschalposition
Anfertigen von Werkstattzeichnungen (Geländer, Schutzeinichtungen, Auflager Laufsteg).
Lieferung in 5-facher geprüfter Ausfertigung zur Freigabe.
Menge: 1,000 Psch
Voraussichtliche Abrechnungsmenge: 1,000

**04.10.0060 Bestandunterlagen liefern Standsich.Nachw.*Bestzeichn.mik. Be.üb.zeichn. CAD**
*** Pauschalposition
StL-Nr. 1910161511100000
Bestandsunterlagen liefern, bestehend aus
Standsicherheitsnachweis, der entsprechend dem Prüf-
und Genehmigungsverfahren berichtigt wurde, als farbige
PDF-Datei mit Lesezeichen auf Datenträger, einschließlich Inhaltsverzeichnis.
Ausführungszeichnungen, die entsprechend dem Prüf- und
Genehmigungsverfahren und der Bauausführung berichtigt
wurden, als Pause 1-fach, als Mikrofilmaufnahmen in
Mikrofilmlochkarte 1-fach, ungelocht, als Rasterformat
TIFF G4 auf Datenträger mit Zeichnungsverzeichnissen.
Bestandsübersichtszeichnungen als Pause 1-fach, im CAD
Originalformat mit Definitionsdatei auf Datenträger
sowie als DXF-Datei auf Datenträger.
Menge: 1,000 Psch
Voraussichtliche Abrechnungsmenge: 1,000

**04.10.0070 Lichtbilder herst. und liefern**
StL-Nr. 19101620
Lichtbilder über den wesentlichen Bauablauf des Bauwerks in digitalisierter Form (Auflösung mindestens
1024 mal 768 Pixel, 24 Farben) mit Digitalkamera herstellen und auf mit dem AG abgestimmten Datenträger (CD
oder DVD) liefern. Das Komprimierungsverhältnis bzw.
die Bildqualität ist so zu wählen, dass durch die Komprimierung keine für den Sachverhalt wesentlichen Bildinformationen verloren gehen.
Menge: 100,000 St
Voraussichtliche Abrechnungsmenge: 100,000

**04.10.0080 Messungen durchführen, Meßprogramm**
*** Pauschalposition
Setzungs- und Verformungsmessungen gemäß ZTV-ING, Teil
1,  Abschnitt 2, Teil 4, Abschnitt 2 und ZTV-Verm StB, von Baubeginn bis zur Bauwerksabnahme durchführen, einschließlich der Erarbeitung des dazugehörigen Messprogrammes in 3-facher Ausfertigung.
Das Messprogramm ist rechtzeitig vor Baubeginn zur
Genehmigung vorzulegen.
Messbolzen/-nieten für Höhenkontrollen während des
Baues nach Messprogramm anordnen.
Einmessen nach Fertigstellung des Bauwerkes und
Übertrag der Höhen auf Messbolzen bzw. -nieten in
Unter- und Überbau, Höhenbezug DHHN2016 (HS 170).
Menge: 1,000 Psch
Voraussichtliche Abrechnungsmenge: 1,000

**04.10.0090 Eigenüberwachungsprüfplan aufstellen**
*** Pauschalposition
Eigenüberwachungsprüfplan aufstellen und mit dem AG und
der Bauüberwachung abstimmen (siehe dazu auch
Baubeschreibung Abschnitt 3.12). In diesem Plan sind
alle Leistungen der Eigenüberwachung des AN
aufzulisten.
Menge: 1,000 Psch
Voraussichtliche Abrechnungsmenge: 1,000

### Bereich 05 Straßenbau

#### Abschnitt 05.01 Erdbau

**05.01.0010 Boden bzw. Fels lösen und entsorgen*profilg. lösen Planum nicht ges. Abrechnung Abtrag**
Boden bzw. Fels aus Abtragsbereichen profilgerecht
lösen, laden, zwischenlagern und entsorgen.  Entsorung wird gesondert berechnet.
Beschreibung der Homogenbereiche nach Unterlagen des AG. Die Herstellung von Mulden und Gräben wird gesondert vergütet.
Homogenbereich  = A - weitere Angaben siehe Bodengutachten.
Profilgerecht lösen.
Das Herstellen des Planums wird nicht gesondert vergütet.
Boden bzw. Fels für Deklaration im Baufeld zwischenlagern.
Materialklasse  > BM-F3
Abrechnung nach Abtragsprofilen.
Menge: 50,000 m3
Voraussichtliche Abrechnungsmenge: 50,000
Leistungsbereichkatalog: 106

**05.01.0020 Nicht gef. Abfall Baustelle ents. Boden 17 05 04*BM-F3 o. BG-F3 Anfallstelle*Wahl AN einr. Verbleib elektr.*Ausbauprofil**
StL-Nr. 2480243005121111
Nicht gefährlichen Abfall aus Baustelle nach
Unterlagen des AG laden, zur Entsorgungsanlage
befördern und entsorgen. Abrechnung nach gemeinsam
aufgestellten Leistungsnachweisen.
Abfall = Bodenaushub als Boden und Steine mit
Ausnahme derjenigen, die unter 17 05 03* fallen.
Abfallschlüssel = 17 05 04.
Materialklasse nach EBV = BM-F3 oder BG-F3.
Gelösten Abfall an Anfallstelle laden.
Entsorgung nach Wahl des AN. Kosten der
Abfallentsorgung trägt der AN.
Verbleibsdokumentation nach Unterlagen des AG
führen. Dokumentation und Leistungsnachweise nach
Abschluss dem AG elektronisch übergeben.
Abrechnung nach Abtragsprofilen.
Menge: 50,000 m3
Voraussichtliche Abrechnungsmenge: 50,000

**05.01.0030 Baustoff liefern und einbauen*Auftragsbereich Planum nicht ges.*Abrechng. Auftrag**
StL-Nr. 24106243901101
Geeigneten Baustoff liefern, in Auftragsbereichen profilgerecht einbauen und verdichten.
Baustoff '= geeignetes Material nach ZTV E-StB'

Einbaustelle = Auftragsbereich nach Unterlagen des AG.
Das Herstellen des Planums wird nicht gesondert
vergütet.
Abrechnung nach Auftragsprofilen.
Menge: 50,000 m3
Voraussichtliche Abrechnungsmenge: 50,000
Leistungsbereichkatalog: 106

**05.01.0040 Mulde herstellen gewachsener Boden Breite 1,50 m*Tiefe ü. 0,2-0,3m Boden Verwert. AN*BM-F3**
StL-Nr. 2410651329110106
Mulde nach Unterlagen des AG herstellen.
In gewachsenem Boden. Homogenbereiche nach Unterlagen
des AG.
Mulde 'südwestlich vor dem Bauwerk'

Muldenbreite = 1,50 m.
Tiefe über 0,20 bis 0,30 m.
Boden bzw. Fels nach Wahl des AN verwerten.
Materialwerte nach EBV = BM-F3
Menge: 12,000 m
Voraussichtliche Abrechnungsmenge: 12,000
Leistungsbereichkatalog: 106

*Hinweis: Hinweis*
Vor Einbau des Oberbodens sind die Flächen zu
profilieren.

**05.01.0050 Oberboden des AG andecken*Andeck. ü. 5-15cm Boden a. fördern*Abrechng.Auftrag**
StL-Nr. 24106150090231
Gelagerten Oberboden des AG profilgerecht andecken. Ho-
mogenbereiche nach Unterlagen des AG.
Andeckung 'auf Böschungen, rückgebauter Umfahrung und an den Baubereich angrenzende Flächen.'

Dicke der Andeckung über 5 bis 15 cm.
Oberboden außerhalb der Baustelle auf Flächen des AN
aufnehmen und fördern.
Abrechnung nach Auftragsprofilen.
Menge: 170,000 m3
Voraussichtliche Abrechnungsmenge: 170,000
Leistungsbereichkatalog: 106

**05.01.0060 Oberboden liefern und andecken*Andeck. ü. 5-15cm Abrechng.Auftrag**
StL-Nr. 241061609021
Oberboden liefern und profilgerecht andecken.
Andeckung 'auf Böschungen, rückgebauter Umfahrung und an den Baubereich angrenzende Flächen.'

Dicke der Andeckung über 5 bis 15 cm.
Abrechnung nach Auftragsprofilen.
Menge: 30,000 m3
Voraussichtliche Abrechnungsmenge: 30,000
Leistungsbereichkatalog: 106

**05.01.0070 Planum herstellen Ev2 = 45 MPa**
StL-Nr. 2410625001
Planum herstellen nach Unterlagen des AG.
Verformungsmodul Ev2 = 45 MPa.
Menge: 400,000 m2
Voraussichtliche Abrechnungsmenge: 400,000
Leistungsbereichkatalog: 106

#### Abschnitt 05.02 Landschaftsbau

**05.02.0010 Nassansaat mit RSM Regio herstellen Kleber Wahl AN UG 04**
StL-Nr. 2110722004009004
Nassansaat mit RSM Regio herstellen. Mischgut in
gleichmäßiger Mischung halten. Mischgut auf die Flächen
aufbringen. Ansaat auch auf Flächen steiler 1:4. Die
nachfolgend festgelegten Mengen der Zuschlagstoffe beziehen sich jeweils auf 1 m2 Fläche.
Kleber nach Wahl des AN.
Saatgutmenge '20 g/m2'

Regiosaatgutmischung (RSM Regio), Ursprungsgebiet 4,
Ostdeutsches Tiefland.
Menge: 1000,000 m2
Voraussichtliche Abrechnungsmenge: 1000,000
Leistungsbereichkatalog: 107

**05.02.0020 Rasen mähen*1. Pflegegang Fertigst.pflege*Mähgut Verw. AN**
StL-Nr. 21107606091130
Rasen mähen.
Mähfläche '= auf Böschungen, rückgebauter Umfahrung und an den Baubereich angrenzende Flächen.'

Erster Pflegegang.
Während der Fertigstellungspflege.
Mähgut nach Wahl des AN verwerten.
Menge: 1000,000 m2
Voraussichtliche Abrechnungsmenge: 1000,000
Leistungsbereichkatalog: 107

#### Abschnitt 05.03 Entwässerung von Straßen

**05.03.0010 Straßenablauf einbauen mit Erdarb. Boden 1a Dicht.*Schaftkonus 11 1 ZwTeil 6b*Aufl-Ring 10b*Tiefe bis 1,25 m Homogenb.,verf.**
StL-Nr. 2411051744229149
Straßenablauf aus Betonfertigteilen einbauen. Fugen mit
Mörtel M20 dichten und glattstreichen. Aufsatz wird gesondert vergütet. Erdarbeiten ausführen.
Boden Form 1a mit Abfluss im Boden und eingebautem
Steckmuffendichtelement.
Schaftkonus Form 11 (295 mm hoch).
Ein Zwischenteil Form 6b (195 mm hoch).
Auflagering Form 10b (für rechteckige Aufsätze).
Auflager 'aus Beton C 25/30, 20 cm dick'

Aushubtiefe ab OK Straßenablauf bis 1,25 m.
Homogenbereich nach Unterlagen des AG. Aushub seitlich
lagern und zum Verfüllen verwenden. Überschüssigen Aushub nach Wahl des AN verwerten.
Materialklasse '> BM-F3'
Menge: 2,000 St
Voraussichtliche Abrechnungsmenge: 2,000
Leistungsbereichkatalog: 110

**05.03.0020 Aufsatz f. Straßenablauf aufsetzen 300x500, D,34,5mm*Scharnier Sicher. dämpf.Einlage*Zinkeimer D 1 Höhe Zug um Zug**
StL-Nr. 2411052303021620
Aufsatz für Straßenablauf aufsetzen.
Klasse D 400, 300x500, mit Schlitzweite 34,5 mm.
Aufsatz mit Scharnier und Sicherheitsverschluss.
Dämpfende Einlage.
Verzinkter Eimer, Form D 1.
Aufsatz zunächst provisorisch auflegen und entsprechend
Bauablauf Zug um Zug bis auf planmäßige Höhe setzen.
Menge: 2,000 St
Voraussichtliche Abrechnungsmenge: 2,000
Leistungsbereichkatalog: 110

**05.03.0030 Fertigteil-Schacht herst.,m.Erdarb. BFT Steig. 19555A*DU 1000 mm T ü. 1,00-2,00 m Bet.Halbsch.gekr.*eing. verd. Bod.**
StL-Nr. 2411041731290410
Fertigteil-Schacht mit Schachthals einschließlich der
Öffnungen für die Rohranschlüsse herstellen. Erforderliche Auflageringe einbauen. Erdarbeiten sowie erforderlichen Verbau ausführen. Offene Wasserhaltung bis zu
einer Pumpenleistung von 10 m3 Fördermenge und 5,00 m
Förderhöhe je Stunde und Haltung ausführen. Schachtabdeckung und Anschluss der Rohrleitungen werden gesondert vergütet.
Schacht aus Betonfertigteilen. Steigeisen einläufig
nach DIN 19 555 Form A, 4 St/m einbauen.
Schacht DU = 1000 mm.
Lichte Schachttiefe über 1,00 bis 2,00 m.
Auflager 'aus Beton C 25/30, 20 cm dick'

Schachtsohle mit Beton-Halbschale als Durchlaufrinne,
übrige Sohle aus Beton C 16/20 mit Zementglattstrich
herstellen. Durchlaufrinne gekrümmt.
In vom AN eingebauten und verdichteten Boden. Aushub
seitlich lagern und zum Verfüllen verwenden. Überschüssigen Aushub nach Wahl des AN verwerten.
Menge: 1,000 St
Voraussichtliche Abrechnungsmenge: 1,000
Leistungsbereichkatalog: 110

**05.03.0040 Schachtabdeckung aufsetzen DIN 4271, B, R*dicht/stausicher Deckel/Riegel*Höhe Zug um Zug**
StL-Nr. 24110454622200
Schachtabdeckung, mit lichter Weite mindestens 610 mm
und rundem Rahmen, aufsetzen.
Klasse B 125, Ausführung nach DIN 4271, jedoch mit Ab-
laufrost aus Gusseisen.
Ausführung = tagwasserdicht und rückstausicher.
Deckel mit Verriegelung.
Schachtabdeckung zunächst provisorisch auflegen und
entsprechend Bauablauf Zug um Zug bis auf planmäßige
Höhe setzen.
Menge: 1,000 St
Voraussichtliche Abrechnungsmenge: 1,000
Leistungsbereichkatalog: 110

**05.03.0050 Leitungsgr. m. Schachtbaugr. herst. eing. verd. Boden*Tiefe bis 1,25 m*mit Verbau lag.i./verd.*Aushub verwerten**
StL-Nr. 2410821711952002
Leitungsgraben einschließlich Schachtbaugruben herstellen. Straßenaufbruch wird gesondert vergütet. Ab-
rechnung nach der Länge des Leitungsgrabens, gemessen in der Achse der Leitung. Die Schachtbaugruben
werden in der Achse der Leitung durchgemessen. Schachtdurchmesser und -abstände nach Unterlagen des AG.
In eingebautem und verdichteten Boden.
Grabentiefe bis 1,25 m.
Breite der Grabensohle 'für Rohre bis DN 250'

Notwendigen Verbau entsprechend statischen und konstruktiven Erfordernissen herstellen, vorhalten und
entfernen.
Aushub zur Wiederverwendung innerhalb der Baustelle
lagern, nach Verlegen der Leitung in Graben
einschließlich Leitungszone einbauen und verdichten
einschl. ggf. erforderlicher Wasserzugabe.
Zum Verfüllen nicht verwendeten Aushub nach Wahl des AN
verwerten.
Menge: 40,000 m
Voraussichtliche Abrechnungsmenge: 40,000
Leistungsbereichkatalog: 108

**05.03.0060 Anschlussleitung herstellen Rohr DN 150*PE-HD-Rohr Rohrverb.Wahl AN*Bettung Typ 1 Tiefe bis 1,25 m*Überdeckg.ü.1-2 m**
StL-Nr. 2411031521111200
Anschlussleitung zum Schacht bzw. zur Sammelrohrleitung
nach statischen und konstruktiven Erfordernissen herstellen. Anschluss an Schacht bzw. Sammelrohrleitung
sowie Formstücke werden gesondert vergütet.
Rohr DN/ID 150.
Rohr aus PE-HD.
Rohrverbindung nach Wahl des AN.
Bettung nach DIN EN 1610, Typ 1 herstellen. Boden für
Leitungszone liefern und einbauen.
Fließsohlentiefe bis 1,25 m.
Überdeckungshöhe über 1,00 bis 2,00 m.
Menge: 40,000 m
Voraussichtliche Abrechnungsmenge: 40,000
Leistungsbereichkatalog: 110

**05.03.0070 Baustoff in Leitungsgraben einb. gem.körn. Boden*Tiefe bis 1,25 m*Baust.**
StL-Nr. 24108243219001
Baustoff nach Unterlagen des AG liefern, in Leitungsgraben einschließlich Schachtbaugruben einbauen und
verdichten. Abrechnung nach der Länge des Leitungsgrabens, gemessen in der Achse der Leitung. Die
Schachtbaugruben werden ohne Berücksichtigung von Me-
hrverfüllung durchgemessen. Schachtdurchmesser und -
abstände nach Unterlagen des AG. Einbaudokumentation
nach Unterlagen des AG übergeben.
Baustoff = gemischtkörniger Boden.
Grabentiefe einschließlich Leitungszone bis 1,25 m.
Breite der Grabensohle 'für Rohrleitungen bis DN 250'

Baustoff nach Verlegen der Leitung in Graben oberhalb
der Leitungszone und in Baugruben einbauen und verdichten.
Menge: 40,000 m
Voraussichtliche Abrechnungsmenge: 40,000
Leistungsbereichkatalog: 108

**05.03.0080 Ablaufanschluss herstellen (Zul) Rohr DN 150 Kunststoff Betonfertigteile Anschlussstück**
Rohrleitung an Ablauf anschließen, Anschluss dichten.
Vergütet wird der Mehraufwand für das Herstellen des
Anschlusses einschließlich eventueller Passstücke gegenüber der bis zur Innenfläche des Ablaufes durchgemessenen Rohrleitung.
Rohrleitung DN150.
Material = Kunststoff.
Ablauf aus Betonfertigteilen.
Anschluss mit Anschlussstück.
Menge: 2,000 St
Voraussichtliche Abrechnungsmenge: 2,000
Leistungsbereichkatalog: 110

**05.03.0090 Schachtanschluss herstellen (Zul.) Rohr DN 150*Kunststoff-Rohr Betonfertigteile*Anschluss+Gelenk**
StL-Nr. 24110362034103
Rohrleitung an Schacht anschließen, Anschluss abdichten. Vergütet wird der Mehraufwand für das Herstellen
des Anschlusses einschließlich Passstücke gegenüber der
bis zur Innenfläche des Schachtes durchgemessenen Rohrleitung.
Rohrleitung DN/ID 150.
Rohr aus Kunststoff.
Schacht aus Betonfertigteilen.
Anschluss mit Schachtanschlussstück und Gelenkstück.
Menge: 2,000 St
Voraussichtliche Abrechnungsmenge: 2,000
Leistungsbereichkatalog: 110

**05.03.0100 Formstück einbauen (Zul.) Bogen DN 150*Kunststoff-Rohr**
StL-Nr. 24110369080400
Formstück in Rohrleitung einbauen. Vergütet wird der
Mehraufwand für den Einbau des Formstückes gegenüber
der bis zur Innenfläche der Sammelrohrleitung durchgemessenen Rohrleitung.
Formstück = Bogen DN/ID 150.
Rohr aus Kunststoff.
Menge: 5,000 St
Voraussichtliche Abrechnungsmenge: 5,000
Leistungsbereichkatalog: 110

**05.03.0110 Böschungsstück einbauen (Zul.) Anlauf 1 zu 1,5**
StL-Nr. 241103749992
Böschungsstück einbauen. Vergütet wird der Mehraufwand
gegenüber der bis zur unteren Vorderkante des
Böschungsstückes durchgemessenen Rohrleitung.
Rohr DN/ID '150'

Rohr aus 'Kunststoff,
Böschungsstück in Mulde einpassen.'

Neigung des Anlaufs 1 zu 1,5.
Menge: 2,000 St
Voraussichtliche Abrechnungsmenge: 2,000
Leistungsbereichkatalog: 110

**05.03.0120 Dichtheit Schacht prüfen DN 1,00 - 1,50 m*Betonfertigteile Tiefe ü. 1,25-2 m*Prüf. Wahl AN**
StL-Nr. 241109092122
Entwässerungsschacht auf Dichtheit prüfen. Erforderliche Verankerungen und Verschlüsse herstellen und beseitigen. Notwendigen Füllstoff liefern und ableiten.
Prüfprotokoll erstellen und dem AG übergeben.
Runder Schacht, DN/ID 1,00 bis 1,50 m.
Schacht aus Betonfertigteilen.
Schachttiefe ab OK Abdeckung über 1,25 bis 2,00 m.
Prüfung nach Wahl des AN.
Menge: 1,000 St
Voraussichtliche Abrechnungsmenge: 1,000
Leistungsbereichkatalog: 110

**05.03.0130 Dichtheit Rohrleitung prüfen Rohr DN 150*Kunststoff Haltung bis 30 m*Prüf. Wahl AN Anschlussleitung**
StL-Nr. 24110907014132
Entwässerungsrohrleitung auf Dichtheit prüfen. Erforderliche Verankerungen und Rohrverschlüsse herstellen
und beseitigen. Notwendigen Füllstoff liefern und ableiten. Prüfprotokoll erstellen und dem AG übergeben.
Rohrleitung DN/ID 150.
Rohr aus Kunststoff.
Prüfung von Haltungslängen bis 30,00 m.
Prüfung nach Wahl des AN.
Prüfung der Anschlussleitung.
Menge: 3,000 St
Voraussichtliche Abrechnungsmenge: 3,000
Leistungsbereichkatalog: 110

#### Abschnitt 05.04 Schichten ohne Bindemittel

**05.04.0010 Frostschutzschicht herstellen Bk100 bis Bk1,0*0/45 URA+Einbaudoku Dicke Unterl. AG*Abrechng. Auftrag**
StL-Nr. 2411221010061911
Frostschutzschicht herstellen.
In Verkehrsflächen der Belastungsklassen Bk100 bis
Bk1,0, mehrlagig, obere Lage mit Fertiger.
Baustoffgemisch 0/45.
Umweltrelevante Anforderungen beim Einsatz von Baustoffgemischen einschließlich Einbaudokumentation nach
Unterlagen des AG. Einbaudokumentation übergeben.
Verdichtungsgrad/Verformungsmodul '= Ev2 auf der Oberfläche mindestens 120 MPa.'

Einbaudicke nach Unterlagen des AG.
Abrechnung nach Auftragsprofilen.
Menge: 200,000 m3
Voraussichtliche Abrechnungsmenge: 200,000
Leistungsbereichkatalog: 112

**05.04.0020 Bankett profilgerecht herstellen Neben Fahrbahn*Baustoff. C 90/3 URA+Einbaudoku*Breite 1,50 m Einbaudicke 20 cm*12 tief+ 6 hoch 3cm tiefer*EV2 mind. 100MPa**
StL-Nr. 2411270711112111
Bankett gemäß ZTV E-StB profilgerecht herstellen.
Neben Verkehrsfläche Fahrbahn.
Baustoffgemisch, Kategorie C 90/3, Größtkorn
von 32 mm. Der Feinkornanteil muss im eingebauten Zu-
Stand 8 M.-v.H. bis 12 M.-v.H. betragen.
Umweltrelevante Anforderungen beim Einsatz von Baustoffgemischen einschließlich Einbaudokumentation nach
Unterlagen des AG. Einbaudokumentation übergeben.
Breite = 1,50 m.
Einbaudicke = 20 cm.
Querneigung 12 v.H. am tiefliegenden und 6 v.H. am
hochliegenden Fahrbahnrand.
Einbau 3 cm tiefer als Fahrbahnrand.
Verformungsmodul EV2 auf der Oberfläche mindestens
100 MPa.
Menge: 90,000 m
Voraussichtliche Abrechnungsmenge: 90,000
Leistungsbereichkatalog: 112

#### Abschnitt 05.05 Asphaltdecken

**05.05.0010 Bitumenemulsion aufsprühen Bk100-Bk3,2*Asphalt frisch C60BP4-S*Menge 350 g/m2 vor A.bindersch.**
StL-Nr. 23113063110142
Bitumenemulsion zur Herstellung des Schichtenverbundes
aufsprühen.
Auf Verkehrsflächen der Belastungsklassen Bk100 bis
Bk3,2.
Unterlage = Asphaltbefestigung, frisch.
Bindemittel = C60BP4-S.
Bindemittelmenge = 350 g/m2.
Vor Einbau Asphaltbinderschicht.
Menge: 280,000 m2
Voraussichtliche Abrechnungsmenge: 280,000
Leistungsbereichkatalog: 113

**05.05.0020 Bitumenemulsion aufsprühen Bk100-Bk3,2*Asphalt frisch C60BP4-S*Menge 250 g/m2 vor A.deckschicht**
StL-Nr. 23113063110123
Bitumenemulsion zur Herstellung des Schichtenverbundes
aufsprühen.
Auf Verkehrsflächen der Belastungsklassen Bk100 bis
Bk3,2.
Unterlage = Asphaltbefestigung, frisch.
Bindemittel = C60BP4-S.
Bindemittelmenge = 250 g/m2.
Vor Einbau Asphaltdeckschicht.
Menge: 280,000 m2
Voraussichtliche Abrechnungsmenge: 280,000
Leistungsbereichkatalog: 113

**05.05.0030 Bitumenemulsion aufsprühen Bk100-Bk3,2*Asphalt gefräst C60BP4-S*Menge 250 g/m2 vor A.deckschicht**
StL-Nr. 23113063120123
Bitumenemulsion zur Herstellung des Schichtenverbundes
aufsprühen.
Auf Verkehrsflächen der Belastungsklassen Bk100 bis
Bk3,2.
Unterlage = Asphaltbefestigung, gefräst.
Bindemittel = C60BP4-S.
Bindemittelmenge = 250 g/m2.
Vor Einbau Asphaltdeckschicht.
Menge: 60,000 m2
Voraussichtliche Abrechnungsmenge: 60,000
Leistungsbereichkatalog: 113

**05.05.0040 Asphalttragsch. aus AC 32 TS herst. Bk3,2*Dicke 12 cm*Bitumen 50/70**
StL-Nr. 23113108441000
Asphalttragschicht aus Asphalttragschichtmischgut
AC 32 T S herstellen. Anlieferung des Asphaltmischguts
in thermoisolierten Transportbehältern.
In Verkehrsflächen der Belastungsklasse Bk3,2.
Einbaudicke = 12 cm.
Bindemittel = 50/70.
Menge: 280,000 m2
Voraussichtliche Abrechnungsmenge: 280,000
Leistungsbereichkatalog: 113

**05.05.0050 Asphaltbindersch.a. AC 16 B S herst Bk3,2*Dicke 6 cm*Bitumen 25/55-55A Gestein SZ 18**
StL-Nr. 2311321944101000
Asphaltbinderschicht aus Asphaltbinder AC 16 B S herstellen. Anlieferung des Asphaltmischguts in
thermoisolierten Transportbehältern.
In Verkehrsflächen der Belastungsklasse Bk3,2.
Einbaudicke = 6 cm.
Bindemittel = 25/55-55 A.
Grobe Gesteinskörnung = Kategorie SZ 18.
Menge: 280,000 m2
Voraussichtliche Abrechnungsmenge: 280,000
Leistungsbereichkatalog: 113

**05.05.0060 Asphaltdecksch. aus SMA 11 S herst. Bk3,2*Dicke 4 cm*Bitumen 25/55-55A mit Asph.Granul.**
StL-Nr. 2311340841100010
Asphaltdeckschicht aus Splittmastixasphalt SMA 11 S
herstellen. Anlieferung des Asphaltmischguts in
thermoisolierten Transportbehältern.
In Verkehrsflächen der Belastungsklasse Bk3,2.
Einbaudicke = 4 cm.
Bindemittel = 25/55-55 A.
Asphaltmischgut mit Verwendung von Asphaltgranulat.
Menge: 340,000 m2
Voraussichtliche Abrechnungsmenge: 340,000
Leistungsbereichkatalog: 113

**05.05.0070 Zulage einbauverb. Zusätze**
Zulage zu vorheriger Position für den Fall, dass der Einbau bei Lufttemperaturen <8°C erfolgt:
Bindemittel - gebrauchsfertig viskositätsverändert.
Vergütet werden nur die Mehraufwendungen für das in der Bezugsposition benannte Bindemittel.
Zusätze oder Modifikatoren gemäß Erfahrungssammlung der BASt, siehe ww.bast.de.
Menge: 340,000 m2
Voraussichtliche Abrechnungsmenge: 340,000

**05.05.0080 Abstumpfungsmaßnahme durchführen bit.LFK 1/3*Gestein wie Decke Menge 1 kg/m2**
StL-Nr. 231139523110
Abstumpfungsmaßnahme zur Erhöhung der Anfangsgriffigkeit durch gleichmäßiges Aufbringen und Einwalzen von
Abstreukörnung durchführen. Nicht gebundene Abstreukörnung aufnehmen und nach Wahl des AN verwerten.
Abstreukörnung = leicht bituminierte Lieferkörnung 1/3.
Aus Gestein wie grobe Gesteinskörnung in Asphaltdeckschicht.
Abstreumenge = 1 kg/m2.
Menge: 340,000 m2
Voraussichtliche Abrechnungsmenge: 340,000
Leistungsbereichkatalog: 113

**05.05.0090 Randabdichtung herstellen Abd. 25/55-55 A*über 18-22 cm**
StL-Nr. 231139220106
Flankenfläche des hochliegenden Randes der Asphaltschichten abdichten.
Abdichtung mit 25/55-55 A.
Dicke der abzudichtenden Asphaltbefestigung über 18 bis
22 cm.
Menge: 60,000 m
Voraussichtliche Abrechnungsmenge: 60,000
Leistungsbereichkatalog: 113

**05.05.0100 Verkehrsfläche kehren Walzasphalt*VSM durchführen**
StL-Nr. 2311397721
Verkehrsfläche mit einer selbstaufnehmenden Kehrmaschine nach Verkehrsfreigabe unverzüglich nach Aufforderung
durch den AG kehren. Kehrgut aufnehmen und nach Wahl
des AN verwerten.
Verkehrsfläche = Fahrbahndeckschicht aus Walzasphalt.
Erforderliche Verkehrssicherungsmaßnahmen durchführen.
Menge: 350,000 m2
Voraussichtliche Abrechnungsmenge: 350,000
Leistungsbereichkatalog: 113

*Hinweis: Hinweis*
Fugen schneiden sind in nachfolgende Positionen
einzukalkulieren.

**05.05.0110 Anschluss a. Fuge m. Fugenm. herst. versch.Randfugen*Deckschicht Tiefe 40 mm*Breite 20 mm Fugenmasse N2**
StL-Nr. 2311391251064001
Anschluss als Fuge mit Fugenmasse herstellen.
Randfuge vor Borden, Übergängen, Abläufen u.ä.
In der Asphaltdeckschicht ausbilden.
Fugenspalttiefe = 40 mm.
Fugenspaltbreite = 20 mm.
Mit heiß verarbeitbarer Fugenmasse Typ N2, einschließlich zugehörigem und zuvor aufgetragenem Voranstrichmittel.
Menge: 20,000 m
Voraussichtliche Abrechnungsmenge: 20,000
Leistungsbereichkatalog: 113

**05.05.0120 Anschluss a. Fuge m. Fugenm. herst.*Deckschicht Tiefe 40 mm*Breite 20 mm Fugenmasse N2**
StL-Nr. 2311391291064001
Anschluss als Fuge mit Fugenmasse herstellen.
Fuge '= Querfuge BA und BE (Fugen zum Bestand) und Längsfuge an Zufahrtssstraße.'

In der Asphaltdeckschicht ausbilden.
Fugenspalttiefe = 40 mm.
Fugenspaltbreite = 20 mm.
Mit heiß verarbeitbarer Fugenmasse Typ N2, einschließlich zugehörigem und zuvor aufgetragenem Voranstrichmittel.
Menge: 25,000 m
Voraussichtliche Abrechnungsmenge: 25,000
Leistungsbereichkatalog: 113

#### Abschnitt 05.06 Schutz- und Leiteinrichtungen

**05.06.0010 SE am äußeren Fahrbahnrand herst. Stahl*N2*max. W3*A o.gel.u.formag.T. Abstand Unterl.*HB 1**
StL-Nr. 2112910311311911
Schutzeinrichtung (SE) am äußeren Fahrbahnrand einschließlich erforderlicher systembedingter Arbeiten
herstellen. Abgerechnet wird die Baulänge. SE nach den
"Technischen Kriterien für den Einsatz von Fahrzeug-
Rückhaltesystemen in Deutschland".
SE aus Stahl.
Aufhaltestufe = N2.
Wirkungsbereichsklasse maximal W3.
Anprallheftigkeitsstufe = A.
Schutzeinrichtung ohne gelöste Teile mit einer Masse
größer 2 kg im Anprallversuch nach DIN EN 1317. Schutzeinrichtung ohne formaggressive Teile.
Schutzeinrichtung 'nach Unterlagen des AG - Lageplan Schutzeinrichtungen.
Gewähltes System des AG - Eco Safe 2,0 (SE-1118).'

Abstand Vorderkante SE zur Böschungskante nach Unterlagen des AG.
Aufstellung in Boden, Homogenbereich HB 1 - FRS.
Menge: 490,000 m
Voraussichtliche Abrechnungsmenge: 490,000

**05.06.0020 AEK für FRS herstellen*min. P2 A x1*y1*Z1*A*HB 1**
StL-Nr. 2112912291111101
Anfangs-/Endkonstruktion (AEK) für Fahrzeug Rückhaltesystem (FRS) einschließlich erforderlicher systembedingter Arbeiten herstellen. AEK nach den "Technischen
Kriterien für den Einsatz von Fahrzeug-
Rückhaltesystemen in Deutschland".
AEK an OZ 'siehe Unterlagen AG - Lageplan Schutzeinrichtungen.
Gewähltes System des AG - Eco Safe (AEK-2005).'

Leistungsklasse mindestens P2 A, einbahnig.
Dauerhafte seitliche Auslenkung Da = Klasse x1.
Dauerhafte seitliche Auslenkung Dd = Klasse y1.
Klasse des Abprallbereiches Z1.
Anprallheftigkeitsstufe = A.
Aufstellung in Boden, Homogenbereich HB 1 - FRS.
Menge: 4,000 St
Voraussichtliche Abrechnungsmenge: 4,000

**05.06.0030 AEK für FRS herstellen*min. P2 A x1*y1*Z1*A*HB 1**
StL-Nr. 2112912291111101
Anfangs-/Endkonstruktion (AEK) für Fahrzeug Rückhaltesystem (FRS) einschließlich erforderlicher systembedingter Arbeiten herstellen. AEK nach den "Technischen
Kriterien für den Einsatz von Fahrzeug-
Rückhaltesystemen in Deutschland".
AEK an OZ 'siehe Unterlagen AG - Lageplan Schutzeinrichtungen.
Gewähltes System des AG - Eco Safe 2,0,
Sonderkonstruktion L= 4,37 m.'

Leistungsklasse mindestens P2 A, einbahnig.
Dauerhafte seitliche Auslenkung Da = Klasse x1.
Dauerhafte seitliche Auslenkung Dd = Klasse y1.
Klasse des Abprallbereiches Z1.
Anprallheftigkeitsstufe = A.
Aufstellung in Boden, Homogenbereich HB 1 - FRS.
Menge: 4,000 St
Voraussichtliche Abrechnungsmenge: 4,000

**05.06.0040 FRS-Pfosten erschwert einbr. (Zul.)**
StL-Nr. 2112916799
Pfosten des Fahrzeug-Rückhaltesystems (FRS) unter erschwerten Bedingungen einbringen. Vergütet wird der
Mehraufwand gegenüber dem Homogenbereich HB 1 - FRS als
Zulage.
Zulage zu OZ 'AEK Eco Safe 2,0, Sonderkonstruktion
L= 4,37 m und Eco Safe 2,0 (SE-1118).'

Erschwernis '= Doppelbohrungen in Pflasterfläche aus Betonverbundpflaster für Pfosten herstellen.
Bohrungen mit Mindestdurchmesser DN = 170 mm. Bohrlöcher sind mit Sand zu verfüllen und anschließend die Pfosten zu rammen. Ausführung einschließlich aller dazugehörigen Materiallieferungen und Nebenarbeiten.
Aufbruchgut nach Wahl des AN verwerten.'
Menge: 21,000 St
Voraussichtliche Abrechnungsmenge: 21,000

#### Abschnitt 05.07 Verkehrszeichen

**05.07.0010 Rohrpfosten aufstellen Länge>3000-3500mm*R.St. 76,1/2,0 mm*Fundament Typ A Aushub verwerten*Preisänd. Pfosten**
StL-Nr. 2113030252009121
Rohrpfosten mit Abdeckkappe für Verkehrsschild aufstellen einschl. anfallenden Aushubarbeiten. Stahlteile
feuerverzinkt. Umgebende Fläche entsprechend dem früheren Zustand herstellen.
Pfostenlänge = über 3000 mm bis 3500 mm.
Rohr = Stahl 76,1/2,0 mm.
Aufstellung 'auf Fundament, Fundament mit dieser Position einbauen und einkalkulieren.
Einbaustelle analog Bestand.'

Fundament Typ A nach IVZ-Norm.
Aushub nach Wahl des AN verwerten.
Bei Änderung der Pfostenlänge verändert sich der Einheitspreis im Verhältnis zur ausgeschriebenen Pfostenlänge. Basislänge für die Abrechnung ist bei Mehrlängen
die maximal, bei Minderlängen die minimal ausgeschriebene Pfostenlänge.
Menge: 1,000 St
Voraussichtliche Abrechnungsmenge: 1,000
Leistungsbereichkatalog: 130

**05.07.0020 Verkehrssch./Wegweiser des AG anbr. Größe bis 1,1 m2 Befest. Teil AN*Alu-Klemmschellen UK Schild ab 2 m**
StL-Nr. 2113012619010329
Verkehrsschild bzw. Wegweiser des AG anbringen.
Schildgröße bis 1,1 m2.
Schild 'vorhandenes Schild (Hauptstraße) - Anbringung an neuen Pfosten'

Befestigungsteile liefert AN.
Befestigung mit Aluminium-Klemmschellen. Verschraubung
aus nicht rostendem Stahl mind. der Stahlsorte A 2.
Anbringung neben der Fahrbahn. Unterkante des Schildes
ab 2,00 m über der Verkehrsfläche.
Verkehrsschild 'lagert auf Flächen des AN. Schild vor Einbau säubern.'
Menge: 1,000 St
Voraussichtliche Abrechnungsmenge: 1,000
Leistungsbereichkatalog: 130

**05.07.0030 Hinweistafel des AG aufstellen Aushub verwerten*mit Bodenhül. AN**
Hinweistafeln des AG wieder aufstellen einschl. sämtlicher anfallender Erdarbeiten. Umgebende Fläche entsprechend dem früheren Zustand herstellen. Überschüssigen Aushub nach Wahl des AN verwerten.
Standort in Abstimmung mit dem AG.
Pfosten mit Bodenhülse. Bodenhülse liefert AN.
Teile (Gestell und Tafel) vom Lagerplatz des AN transportieren und vor Einbau alle Teile säubern.
Eine Hinweistafel mit Holzgestell (zwei Pfosten und oberer Querabdeckung) und eine Tafel mit zwei Stahlrohren. Schilder befestigen. Befestigungsmaterial liefert AN.
Menge: 2,000 St
Voraussichtliche Abrechnungsmenge: 2,000
Leistungsbereichkatalog: 130

**05.07.0040 Fahnenmast des AG aufstellen Aushub verwerten*mit Bodenhül. AN**
Fahnenmast des AG wieder aufstellen einschl. sämtlicher anfallender Erdarbeiten. Umgebende Fläche entsprechend dem früheren Zustand herstellen. Überschüssigen Aushub nach Wahl des AN verwerten.
Standort in Abstimmung mit dem AG.
Pfosten mit Bodenhülse. Bodenhülse liefert AN.
Pfosten  vom Lagerplatz des AN transportieren und vor Einbau säubern.
Menge: 1,000 St
Voraussichtliche Abrechnungsmenge: 1,000

#### Abschnitt 05.08 Fahrbahnmarkierungen

*Hinweis: Hinweis*
Notwendige Verkehrssicherungsmaßnahmen für die Markierungsarbeiten sind in die nachfolgenden Positionen einzukalkulieren und werden nicht gesondert vergütet.

**05.08.0010 Markierungsfläche reinigen**
StL-Nr. 2113111099
Fläche für Markierung reinigen. Kehrgut aufnehmen und
nach Wahl des AN verwerten. Abgerechnet wird die zu
markierende Fläche. Bei Pfeil, Buchstabe, Ziffer, Verkehrsschild, und Piktogramm ergibt sich die Fläche aus
dem kleinsten umschließenden Rechteck.
Reinigung 'nach Wahl des AN'
Menge: 35,000 m2
Voraussichtliche Abrechnungsmenge: 35,000
Leistungsbereichkatalog: 131

*Hinweis: VERKEHRSFREIGABEMARKIERUNG*
Verkehrsfreigabemarkierung gemäß ZTV M 13, DIN EN 1436
und TL M 06

**05.08.0020 Längsmarkierung Typ II herstellen durchg.Fb.begr.*Breite 0,12 m mit Vormarkierung*einkomp. Farbe mind. P 6*a.Asphaltdecksch.**
StL-Nr. 2113130511110101
Längsmarkierung Typ II einschl. evtl. Sperrflächenumrandung als Verkehrsfreigabemarkierung herstellen. Ab-
gerechnet wird der markierte Strich, bei Doppelstrichen
zwei Striche.
Durchgehend als Fahrbahnbegrenzung.
Strichbreite = 0,12 m.
Strich mit Vormarkierung.
Markierungssystem aus einkomponentiger lösemittelarmer
Farbe (High-Solid).
Verkehrsklasse mindestens P 6.
Markierung auf Asphaltdeckschicht.
Menge: 100,000 m
Voraussichtliche Abrechnungsmenge: 100,000
Leistungsbereichkatalog: 131

**05.08.0030 Längsmarkierung Typ II herstellen Leitlinie 1 zu 1*Breite 0,12 m mit Vormarkierung*einkomp. Farbe mind. P 6*a.Asphaltdecksch.**
StL-Nr. 2113130551110101
Längsmarkierung Typ II einschl. evtl. Sperrflächenumrandung als Verkehrsfreigabemarkierung herstellen. Ab-
gerechnet wird der markierte Strich, bei Doppelstrichen
zwei Striche.
Unterbrochen; Verhältnis Strich/Lücke 1 zu 1 als Leitlinie.
Strichbreite = 0,12 m.
Strich mit Vormarkierung.
Markierungssystem aus einkomponentiger lösemittelarmer
Farbe (High-Solid).
Verkehrsklasse mindestens P 6.
Markierung auf Asphaltdeckschicht.
Menge: 20,000 m
Voraussichtliche Abrechnungsmenge: 20,000
Leistungsbereichkatalog: 131

*Hinweis: ENDMARKIERUNG*
endgültige Markierung gemäß ZTV M 13, DIN EN 1436
und TL M 06

**05.08.0040 Längsmarkierung entfernen durchg.Fb.begr.*Breite 0,12 m Farbe*a.Asphaltdecksch.*Abf.d. Verw.zuf.**
StL-Nr. 2113100511119001
Längsmarkierung einschl. evtl. Sperrflächenumrandung
entfernen. Abgerechnet wird der entfernte Strich, bei
Doppelstrichen zwei Striche.
Durchgehender Strich als Fahrbahnbegrenzung.
Strichbreite = 0,12 m.
Markierungsstoffart = Farbe.
Auf Asphaltdeckschicht.
Entfernen 'für Endmarkierung'

Abfall aufnehmen und nach Wahl des AN verwerten.
Menge: 100,000 m
Voraussichtliche Abrechnungsmenge: 100,000
Leistungsbereichkatalog: 131

**05.08.0050 Längsmarkierung Typ II herstellen durchg.Fb.begr.*Breite 0,12 m ohne Vormarkier.*Kaltspritzplastik P 7*grobstr. Decke**
StL-Nr. 2113150511240021
Längsmarkierung Typ II einschl. evtl.
Sperrflächenumrandung als endgültige Markierung herstellen. Abgerechnet wird der markierte Strich, bei
Doppelstrichen zwei Striche.
Durchgehend als Fahrbahnbegrenzung.
Strichbreite = 0,12 m.
Strich ohne Vormarkierung.
Markierungssystem aus reaktivem Stoff, spritzbar (Kaltspritzplastik).
Verkehrsklasse = P 7.
Markierung auf grobstrukturierter Asphaltdeckschicht.
Menge: 100,000 m
Voraussichtliche Abrechnungsmenge: 100,000
Leistungsbereichkatalog: 131

**05.08.0060 Längsmarkierung entfernen Leitlinie 1 zu 1*Breite 0,12 m Farbe*a.Asphaltdecksch.*Abf.d. Verw.zuf.**
StL-Nr. 2113100551119001
Längsmarkierung einschl. evtl. Sperrflächenumrandung
entfernen. Abgerechnet wird der entfernte Strich, bei
Doppelstrichen zwei Striche.
Unterbrochener Strich; Verhältnis Strich/Lücke 1 zu 1
als Leitlinie.
Strichbreite = 0,12 m.
Markierungsstoffart = Farbe.
Auf Asphaltdeckschicht.
Entfernen 'für Endmarkierung'

Abfall aufnehmen und nach Wahl des AN verwerten.
Menge: 20,000 m
Voraussichtliche Abrechnungsmenge: 20,000
Leistungsbereichkatalog: 131

**05.08.0070 Längsmarkierung Typ II herstellen Leitlinie 1 zu 1*Breite 0,12 m mit Vormarkierung*Kaltspritzplastik P 7*grobstr. Decke**
StL-Nr. 2113150551140021
Längsmarkierung Typ II einschl. evtl.
Sperrflächenumrandung als endgültige Markierung herstellen. Abgerechnet wird der markierte Strich, bei
Doppelstrichen zwei Striche.
Unterbrochen; Verhältnis Strich/Lücke 1 zu 1 als Leitlinie.
Strichbreite = 0,12 m.
Strich mit Vormarkierung.
Markierungssystem aus reaktivem Stoff, spritzbar (Kaltspritzplastik).
Verkehrsklasse = P 7.
Markierung auf grobstrukturierter Asphaltdeckschicht.
Menge: 20,000 m
Voraussichtliche Abrechnungsmenge: 20,000
Leistungsbereichkatalog: 131

#### Abschnitt 05.09 Technische Bearbeitung

**05.09.0010 Bestandsunterlagen herstellen**
*** Pauschalposition
Bestandsunterlagen (Straßenbau) nach Angabe des AG
herstellen.
Als Bestandsunterlagen sind durch den AN folgende
Planunterlagen bereitzustellen:
- Deckenbuch
- Lagepläne 1:1.000
- digitales Koordinatenverzeichnis aller gemessenen
  Punkte
Lagebezug: ETRS89/UTM.
Höhenbezug: DHHN2016.
Die Aufwendungen für die Umrechnung des Lage und
Höhensystems der Planung sind in den Einheitspreis
einzukalkulieren.
Lieferung an den AG im kopierfähigen Original sowie
digital als CARD/1 Daten und Zeichnung sowie im
DXF-Format.
Herstellung der Unterlagen nach dem "Merkblatt
Bestandsvermessung" , einschließlich "Erfassungsblatt
Straßenausbaudaten"(in den Sonstigen Anlage).
Lieferung spätestens 2 Wochen nach der VOB Abnahme
an den AG.
Menge: 1,000 Psch
Voraussichtliche Abrechnungsmenge: 1,000

### Bereich 06 Ersatzpflanzungen

#### Abschnitt 06.01 Lieferung und Vorbereitung

**06.01.0010 Alnus glutinosa liefern H 3xv mDb 14-16*VkG 2**
Alnus glutinosa (Schwarzerle) liefern.
Hochstamm, dreimal verpflanzt, mit Drahtballen, Stammumfang 14 bis 16 cm.
Vorkommensgebiet 2, Mittel- und Ostdeutsches Tief- und
Hügelland.
Menge: 2,000 St
Voraussichtliche Abrechnungsmenge: 2,000

**06.01.0020 Einschlagplatz f. Gehölze einricht. Fläche AN**
*** Pauschalposition
StL-Nr. 2110730203
Einschlagplatz für Gehölze einrichten, unterhalten und
nach Abschluss der Arbeiten räumen.
Fläche stellt AN.
Menge: 1,000 Psch
Voraussichtliche Abrechnungsmenge: 1,000
Leistungsbereichkatalog: 107

**06.01.0030 Gehölze mit Ballen einschlagen H, Al, Sol**
StL-Nr. 2110730601
Gehölze mit Ballen oder Container übersichtlich, nach
Arten und Größen getrennt, einschlagen. Ballen/ Container allseitig mit lockerem Boden oder Mulchstoff umgeben. Gehölze im Einschlag feucht halten. Liefern der
Gehölze wird gesondert vergütet.
Gehölze = Hochstämme, Alleebäume und Solitärgehölze.
Menge: 2,000 St
Voraussichtliche Abrechnungsmenge: 2,000
Leistungsbereichkatalog: 107

#### Abschnitt 06.02 Pflanzarbeiten

**06.02.0010 Hochstamm / Alleebaum pflanzen H ü.14-18cm, Sol.*100x100x70 cm Boden, DU 100 cm*Boden Verwert. AN**
StL-Nr. 2110731830307002
Hochstamm, Alleebaum, Stammbusch oder Solitär pflanzen.
Pflanzschnitt durchführen. Pflanzloch herstellen.
Brauchbaren Boden wieder einbauen. Gehölz liefern wird
gesondert vergütet.
Hochstamm/Stammbusch, Stammumfang über 14 bis 18 cm,
Solitär.
Pflanzloch 100 x 100 x 70 cm.
Gießrand aus anstehendem Boden herstellen, Mindesthöhe
des Gießrandes über der Pflanzscheibe 20 cm, Durchmesser 100 cm.
Überschüssigen Boden nach Wahl des AN verwerten.
Menge: 2,000 St
Voraussichtliche Abrechnungsmenge: 2,000
Leistungsbereichkatalog: 107

**06.02.0020 Austauschboden einbauen*Abtragsprofile**
StL-Nr. 2110733691
Austauschboden nach Unterlagen des AG einbauen.
Austauschboden '= geeigntene Boden für Pflanzarbeiten, abgestimmt auf die Baumart'

Abgerechnet wird nach Abtragsprofilen.
Menge: 2,000 m3
Voraussichtliche Abrechnungsmenge: 2,000
Leistungsbereichkatalog: 107

**06.02.0030 Pflanzscheibe mulchen Pflanzsch. DU 100*Nadelholzr. 10/40 Dicke 10 cm**
StL-Nr. 211073604102
Pflanzscheibe von Gehölz gleichmäßig dick mulchen.
Pflanzscheibengröße, Durchmesser = 100 cm.
Mulchstoff = Nadelholzrinde 10/40 mm, C/N-Verhältnis
>60.
Dicke der Mulchschicht = 10 cm.
Menge: 2,000 St
Voraussichtliche Abrechnungsmenge: 2,000
Leistungsbereichkatalog: 107

**06.02.0040 Baumverankerung (Pfahlbock) herst. Dreibock*L 2,5m,DU 8-10cm imprägniert*Querholz halbr. 1 Bindung/Pfahl*Kokosstr. mittel**
StL-Nr. 2110734421311100
Baumverankerung als Pfahlbock herstellen. Pfähle gekegelt bzw. gefast und gespitzt, standfest einschlagen.
Pfahlbock mit drei Pfählen.
Pfahllänge 2,50 m, Zopfdurchmesser 8 bis 10 cm.
Pfahl aus Nadelholz geschält und imprägniert.
Pfahlzöpfe durch Querhölzer seitlich verbinden, Pfahlverbindung = Halbrundholz geschält, Durchmesser = 50mm.
Eine Bindung je Pfahl.
Bindung = Kokosstrick, mitteldick (1 kg = 80 m), Bindung aus doppelter 8er-Schlaufe auf Abstand umwickelt,
Bindung an Pfahl oder Querholz annageln.
Menge: 2,000 St
Voraussichtliche Abrechnungsmenge: 2,000
Leistungsbereichkatalog: 107

**06.02.0050 Rindenschutz herstellen StU bis 20 cm*Höhe bis 2,20 m Stammschutzfarbe**
StL-Nr. 211073521101
Rindenschutz herstellen.
Stammumfang bis 20 cm.
Schutzhöhe bis 2,20 m.
Schutz = Stammschutzfarbe, Mindesthaltbarkeit 5 Jahre.
Menge: 2,000 St
Voraussichtliche Abrechnungsmenge: 2,000
Leistungsbereichkatalog: 107

**06.02.0060 Einzelgehölz gegen Wild schützen**
Einzelgehölz gegen Wild schützen.
Schutzdauer = mindestens 6 Monate.
Schutz = Fege- und Verbissschutz mittels Vergällung.
Vergällungsmittel entsprechend der Herstellerempfehlung fachgerecht auftragen - Hochstamm.
Menge: 2,000 St
Voraussichtliche Abrechnungsmenge: 2,000

**06.02.0070 Wühlmausschutz herstellen 100x100x70 cm*Maschend. verz.**
StL-Nr. 2110734031
Wühlmausschutz herstellen. Wühlmausschutz in Pflanzloch
ausbreiten und nach dem Pflanzen am Wurzelhals verschließen.
Pflanzloch 100 x 100 x 70 cm.
Wühlmausschutz = Maschendrahtgeflecht, 13 mm Maschenweite, 0,7 mm Drahtstärke, feuerverzinkt.
Menge: 2,000 St
Voraussichtliche Abrechnungsmenge: 2,000
Leistungsbereichkatalog: 107

**06.02.0080 Greifvogelstange setzen Länge 5,00 m*Zopf-DU 8-10 cm imprägnieren**
StL-Nr. 211074641101
Greifvogelstange aus Nadelholz, standfest aufstellen.
Auf dem Stangenende ein 30 cm langes halbrundes Querholz, Durchmesser 5 bis 6 cm, mit Streben kippsicher
befestigen.
Länge = 5,00 m.
Zopf-Durchmesser 8 bis 10 cm.
Unteres Stangenende ca. 120 cm imprägnieren.
Menge: 2,000 St
Voraussichtliche Abrechnungsmenge: 2,000
Leistungsbereichkatalog: 107

#### Abschnitt 06.03 Fertigstellungspflege

**06.03.0010 Einzelgehölz wässern Hochstamm, Stbu*6 Wässerungsgänge 10 Liter*Fertigst.pflege**
StL-Nr. 211076041221
Einzelgehölz wässern, Wasser liefern. Bodenart, Exposition und Standort nach Unterlagen des AG. Wurzelraum
ausreichend durchfeuchten. Abgerechnet wird die Wässerung des Einzelgehölzes pro Jahr.
Gehölz = Hochstamm, Stammbusch.
Anzahl der Wässerungsgänge pro Jahr = 6.
Mindestwassermenge je Pflanze pro Wässerungsgang = 10
Liter.
Während der Fertigstellungspflege.
Menge: 2,000 St
Voraussichtliche Abrechnungsmenge: 2,000
Leistungsbereichkatalog: 107

**06.03.0020 Einzelgehölz pflegen 1. Pflegegang*Fertigst.pflege Pflanzsch. jäten*Mulde, DU 100 cm Pfl.sch ü.80-100*Bindung nachbess. richten,entfernen**
StL-Nr. 2110761811133013
Hochstamm, Stammbusch, Solitärpflanze oder Heister in
Einzelstellung pflegen. Unerwünschter Aufwuchs nach
Wahl des AN verwerten.
Erster Pflegegang.
Während der Fertigstellungspflege.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.03.0030 Einzelgehölz pflegen 2. Pflegegang*Fertigst.pflege Pflanzsch. jäten*Mulde, DU 100 cm Pfl.sch ü.80-100*Bindung nachbess. richten,entfernen**
StL-Nr. 2110761821133013
Hochstamm, Stammbusch, Solitärpflanze oder Heister in
Einzelstellung pflegen. Unerwünschter Aufwuchs nach
Wahl des AN verwerten.
Zweiter Pflegegang.
Während der Fertigstellungspflege.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.03.0040 Einzelgehölz pflegen 3. Pflegegang*Fertigst.pflege Pflanzsch. jäten*Mulde, DU 100 cm Pfl.sch ü.80-100*Bindung nachbess. richten,entfernen**
StL-Nr. 2110761831133013
Hochstamm, Stammbusch, Solitärpflanze oder Heister in
Einzelstellung pflegen. Unerwünschter Aufwuchs nach
Wahl des AN verwerten.
Dritter Pflegegang.
Während der Fertigstellungspflege.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

#### Abschnitt 06.04 Entwicklungspflege 1. Pflegejahr

**06.04.0010 Einzelgehölz wässern Hochstamm, Stbu*6 Wässerungsgänge 10 Liter*E.-pflege 1. Jahr**
StL-Nr. 211076041222
Einzelgehölz wässern, Wasser liefern. Bodenart, Exposition und Standort nach Unterlagen des AG. Wurzelraum
ausreichend durchfeuchten. Abgerechnet wird die Wässerung des Einzelgehölzes pro Jahr.
Gehölz = Hochstamm, Stammbusch.
Anzahl der Wässerungsgänge pro Jahr = 6.
Mindestwassermenge je Pflanze pro Wässerungsgang = 10
Liter.
Während der Entwicklungspflege im 1. Pflegejahr.
Menge: 2,000 St
Voraussichtliche Abrechnungsmenge: 2,000
Leistungsbereichkatalog: 107

**06.04.0020 Einzelgehölz pflegen 1. Pflegegang*E.-pflege 1. Jahr Pflanzsch. jäten*Mulde, DU 100 cm Pfl.sch ü.80-100*Bindung nachbess. richten,entfernen**
StL-Nr. 2110761812133013
Hochstamm, Stammbusch, Solitärpflanze oder Heister in
Einzelstellung pflegen. Unerwünschter Aufwuchs nach
Wahl des AN verwerten.
Erster Pflegegang.
Während der Entwicklungspflege im 1. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.04.0030 Einzelgehölz pflegen 2. Pflegegang*E.-pflege 1. Jahr Pflanzsch. jäten*Mulde, DU 100 cm Pfl.sch ü.80-100*Bindung nachbess. richten,entfernen**
StL-Nr. 2110761822133013
Hochstamm, Stammbusch, Solitärpflanze oder Heister in
Einzelstellung pflegen. Unerwünschter Aufwuchs nach
Wahl des AN verwerten.
Zweiter Pflegegang.
Während der Entwicklungspflege im 1. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.04.0040 Einzelgehölz pflegen 3. Pflegegang*E.-pflege 1. Jahr Pflanzsch. jäten*Mulde, DU 100 cm Pfl.sch ü.80-100*Bindung nachbess. richten,entfernen**
StL-Nr. 2110761832133013
Hochstamm, Stammbusch, Solitärpflanze oder Heister in
Einzelstellung pflegen. Unerwünschter Aufwuchs nach
Wahl des AN verwerten.
Dritter Pflegegang.
Während der Entwicklungspflege im 1. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

#### Abschnitt 06.05 Entwicklungspflege 2. Pflegejahr

**06.05.0010 Einzelgehölz wässern Hochstamm, Stbu*6 Wässerungsgänge 10 Liter*E.-pflege 2. Jahr**
StL-Nr. 211076041223
Einzelgehölz wässern, Wasser liefern. Bodenart, Exposition und Standort nach Unterlagen des AG. Wurzelraum
ausreichend durchfeuchten. Abgerechnet wird die Wässerung des Einzelgehölzes pro Jahr.
Gehölz = Hochstamm, Stammbusch.
Anzahl der Wässerungsgänge pro Jahr = 6.
Mindestwassermenge je Pflanze pro Wässerungsgang = 10
Liter.
Während der Entwicklungspflege im 2. Pflegejahr.
Menge: 2,000 St
Voraussichtliche Abrechnungsmenge: 2,000
Leistungsbereichkatalog: 107

**06.05.0020 Einzelgehölz pflegen 1. Pflegegang*E.-pflege 2. Jahr Pflanzsch. jäten*Mulde, DU 100 cm Pfl.sch ü.80-100*Bindung nachbess. richten,entfernen**
StL-Nr. 2110761813133013
Hochstamm, Stammbusch, Solitärpflanze oder Heister in
Einzelstellung pflegen. Unerwünschter Aufwuchs nach
Wahl des AN verwerten.
Erster Pflegegang.
Während der Entwicklungspflege im 2. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.05.0030 Einzelgehölz pflegen 2. Pflegegang*E.-pflege 2. Jahr Pflanzsch. jäten*Mulde, DU 100 cm Pfl.sch ü.80-100*Bindung nachbess. richten,entfernen**
StL-Nr. 2110761823133013
Hochstamm, Stammbusch, Solitärpflanze oder Heister in
Einzelstellung pflegen. Unerwünschter Aufwuchs nach
Wahl des AN verwerten.
Zweiter Pflegegang.
Während der Entwicklungspflege im 2. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.05.0040 Einzelgehölz pflegen 3. Pflegegang*E.-pflege 2. Jahr Pflanzsch. jäten*Mulde, DU 100 cm Pfl.sch ü.80-100*Bindung nachbess. richten,entfernen**
StL-Nr. 2110761833133013
Hochstamm, Stammbusch, Solitärpflanze oder Heister in
Einzelstellung pflegen. Unerwünschter Aufwuchs nach
Wahl des AN verwerten.
Dritter Pflegegang.
Während der Entwicklungspflege im 2. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

#### Abschnitt 06.06 Entwicklungspflege 3. Pflegejahr

**06.06.0010 Einzelgehölz wässern Hochstamm, Stbu*6 Wässerungsgänge 10 Liter*E.-pflege 3. Jahr**
StL-Nr. 211076041224
Einzelgehölz wässern, Wasser liefern. Bodenart, Exposition und Standort nach Unterlagen des AG. Wurzelraum
ausreichend durchfeuchten. Abgerechnet wird die Wässerung des Einzelgehölzes pro Jahr.
Gehölz = Hochstamm, Stammbusch.
Anzahl der Wässerungsgänge pro Jahr = 6.
Mindestwassermenge je Pflanze pro Wässerungsgang = 10
Liter.
Während der Entwicklungspflege im 3. Pflegejahr.
Menge: 2,000 St
Voraussichtliche Abrechnungsmenge: 2,000
Leistungsbereichkatalog: 107

**06.06.0020 Einzelgehölz pflegen 1. Pflegegang*E.-pflege 3. Jahr Pflanzsch. jäten*Mulde, DU 100 cm Pfl.sch ü.80-100*Bindung nachbess. richten,entfernen**
StL-Nr. 2110761814133013
Hochstamm, Stammbusch, Solitärpflanze oder Heister in
Einzelstellung pflegen. Unerwünschter Aufwuchs nach
Wahl des AN verwerten.
Erster Pflegegang.
Während der Entwicklungspflege im 3. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.06.0030 Einzelgehölz pflegen 2. Pflegegang*E.-pflege 3. Jahr Pflanzsch. jäten*Mulde, DU 100 cm Pfl.sch ü.80-100*Bindung nachbess. richten,entfernen**
StL-Nr. 2110761824133013
Hochstamm, Stammbusch, Solitärpflanze oder Heister in
Einzelstellung pflegen. Unerwünschter Aufwuchs nach
Wahl des AN verwerten.
Zweiter Pflegegang.
Während der Entwicklungspflege im 3. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.06.0040 Einzelgehölz pflegen 3. Pflegegang*E.-pflege 3. Jahr Pflanzsch. jäten*Mulde, DU 100 cm Pfl.sch ü.80-100*Bindung nachbess. richten,entfernen**
StL-Nr. 2110761834133013
Hochstamm, Stammbusch, Solitärpflanze oder Heister in
Einzelstellung pflegen. Unerwünschter Aufwuchs nach
Wahl des AN verwerten.
Dritter Pflegegang.
Während der Entwicklungspflege im 3. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

#### Abschnitt 06.07 Entwicklungspflege 4. Pflegejahr

**06.07.0010 Einzelgehölz wässern Hochstamm, Stbu*6 Wässerungsgänge 10 Liter*E.-pflege 4. Jahr**
StL-Nr. 211076041225
Einzelgehölz wässern, Wasser liefern. Bodenart, Exposition und Standort nach Unterlagen des AG. Wurzelraum
ausreichend durchfeuchten. Abgerechnet wird die Wässerung des Einzelgehölzes pro Jahr.
Gehölz = Hochstamm, Stammbusch.
Anzahl der Wässerungsgänge pro Jahr = 6.
Mindestwassermenge je Pflanze pro Wässerungsgang = 10
Liter.
Während der Entwicklungspflege im 4. Pflegejahr.
Menge: 2,000 St
Voraussichtliche Abrechnungsmenge: 2,000
Leistungsbereichkatalog: 107

**06.07.0020 Einzelgehölz pflegen 1. Pflegegang*E.-pflege 4. Jahr Pflanzsch. jäten*Mulde, DU 100 cm Pfl.sch ü.80-100*Bindung nachbess. richten,entfernen**
StL-Nr. 2110761815133013
Hochstamm, Stammbusch, Solitärpflanze oder Heister in
Einzelstellung pflegen. Unerwünschter Aufwuchs nach
Wahl des AN verwerten.
Erster Pflegegang.
Während der Entwicklungspflege im 4. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.07.0030 Einzelgehölz pflegen 2. Pflegegang*E.-pflege 4. Jahr Pflanzsch. jäten*Mulde, DU 100 cm Pfl.sch ü.80-100*Bindung nachbess. richten,entfernen**
StL-Nr. 2110761825133013
Hochstamm, Stammbusch, Solitärpflanze oder Heister in
Einzelstellung pflegen. Unerwünschter Aufwuchs nach
Wahl des AN verwerten.
Zweiter Pflegegang.
Während der Entwicklungspflege im 4. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.07.0040 Einzelgehölz pflegen 3. Pflegegang*E.-pflege 4. Jahr Pflanzsch. jäten*Mulde, DU 100 cm Pfl.sch ü.80-100*Bindung nachbess. richten,entfernen**
StL-Nr. 2110761835133013
Hochstamm, Stammbusch, Solitärpflanze oder Heister in
Einzelstellung pflegen. Unerwünschter Aufwuchs nach
Wahl des AN verwerten.
Dritter Pflegegang.
Während der Entwicklungspflege im 4. Pflegejahr.
Pflanzscheibe, gemulcht, jäten.
Gießrand aus anstehendem Boden erhalten, Gießmuldenhöhe
20 cm, Durchmesser 100 cm.
Pflanzscheibengröße, Durchmesser über 80 bis 100 cm.
Pfähle und Bindungen nachbessern, zu enge Bindungen lockern. Ersetzen fehlender Pfähle wird gesondert
vergütet.
Gehölze richten und antreten, zu schwach austreibend
zurückschneiden, abgestorbene Gehölze/Gehölzteile entfernen und nach Wahl des AN verwerten.
Menge: 2,000 St
Voraussichtliche Abrechnungsmenge: 2,000
Leistungsbereichkatalog: 107

**06.07.0050 Baumverankerung entfernen Dreibock*Verank. Verw. AN**
StL-Nr. 2110762431
Baumverankerung einschl. Bindung entfernen.
Verankerung = Dreibock.
Verankerung nach Wahl des AN verwerten.
Menge: 2,000 St
Voraussichtliche Abrechnungsmenge: 2,000
Leistungsbereichkatalog: 107
